# Kreisstraße BT 41 – Ausbau zwischen Willenreuth und Willenberg
Angebotsaufforderung (GAEB DA XML 3.3, DA83)
Projekt: BT41 ab LPH 5
Währung: EUR
Erstellt mit: CaliforniaX by G&W Software AG, CaliforniaX V25.2.05, 14.04.2026

## BAUBESCHREIBUNG
B A U B E S C H R E I B U N G
Das LV umfasst:
Den Ausbau der Kreisstraße BT 41 mit Neubau eines straßenbegleitenden Radweg von Willenreuth bis Willenberg mit einer Länge von ca. 1.823 m (entspricht BA3 der BT41 B470-Pegnitz),

sowie die Erneuerung einer Abwasserdruckleitung im Zuge des Kreisstraßenausbaus.

Bauherr für die Baumaßnahme ist der
  Landkreis Bayreuth
  Markgrafenallee 5
  95448 Bayreuth

## BAUBESCHREIBUNG BAUWERKE / BAUTEILE
BAUBESCHREIBUNG BAUWERKE / BAUTEILE

Das LV umfasst:
Straßenbauerneuerung - Vollausbau ca 1.825m
  Asphaltflächen BK1 herstellen (Breite ca. 6,00m)  ca.11.400 qm
  Betonpflasterdecke 200/200/80  200 qm
  Betonbordsteine  500 m

Neubau eines straßenbegleitenden Radweges ca. 1.775m
  Asphaltflächen herstellen (Breite ca. 2,50m)  ca. 4.700 qm

Oberflächen-/Straßenentwässerung
  Entwässerungskanal DN 300-500 SB  825 m
  Betonfertigteilschächte DN 1000  ca. 15 St
  Sickerleitungen LP DN 150/MP DN 200  1300 m
  Kunststoffschächte DN 600  ca. 22 St

Druckleitungserneuerung - Abwasser
  Druckleitung 125x11,4 PE 100-RC  ca. 1100m
  Kontrollschächte Fertigteilschächte DN 1500  3 St
  Be- & Entlüftungsschächte DN 2000  2 St

Ausführungsort:
Die Ausbaustrecke des BA 3 beginnt am östlichen Ende der Ortsdurchfahrt (OD) von Willenreuth. Von dort verläuft die BT 41 in östlicher Richtung über Willenreuth/Haardt bis zur westlichen OD-Grenze von Willenberg.

Die Ausbaustrecke liegt im Gemeindegebiet der Stadt Pegnitz/Landkreis Bayreuth.

## VORGESEHENE BAUZEIT
VORGESEHENE BAUZEIT:
Mit der Ausführung ist zu beginnen:  01.07.2026
Fertigstellung  30.05.2027
siehe auch Vorbemerkungen 0.2.1.

## WEITERE AUSSCHREIBUNGEN
WEITERE AUSSCHREIBUNGEN
- keine

## HINWEIS ZUR VERGABE
HINWEIS ZUR VERGABE
Eine getrennte Vergabe der einzelnen LV-Bereiche ist nicht vorgesehen.

## 1. VORBEMERKUNGEN ZUM LEISTUNGSVERZEICHNIS
1.  VORBEMERKUNGEN ZUM LEISTUNGSVERZEICHNIS

Hinweise gemäß VOB/C DIN 18 299 -
Allgemeine Regelungen für Bauarbeiten jeder Art

## 0.1. ANGABEN ZUR BAUSTELLE

## 0.1.1. Lage und Umgebungsbedingungen der Baustelle
0.1.1  Lage und Umgebungsbedingungen der Baustelle, Zufahrtsmöglichkeiten, Beschaffenheit und etwaige Einschränkung bei ihrer Benutzung

Die Stadt Pegnitz, Lkr. Bayreuth, liegt im Regierungsbezirk Oberfranken. Pegnitz ist über die BAB A 9, Berlin - Nürnberg sowie die Bundesstrassen B 2/85 sehr gut erreichbar.

Die geplante Baumaßnahme liegt westlich der Stadt Pegnitz..
Die Straßenerneuerung beginnt am östlichen Ende der Ortsdurchfahrt (OD) von Willenreuth. Von dort verläuft die BT 41 in östlicher Richtung über Willenreuth/Haardt bis zur westlichen OD-Grenze von Willenberg.(Adresse ca. Pottensteinerstraße/Willenreuth, Brandtal/Willenberg)

Zufahrtsmöglichkeiten bestehen über die asphaltierte BT41. Verkehrsbeschränkungen bestehen nicht.
Für evtl. notwendige Schwer- und Sondertransporte ist die Zufahrtsmöglichkeit zum Baugelände vor Angebotsabgabe zu besichtigen und zu überprüfen. Nicht zu erneuernde asphaltierte Straßen dürfen nicht mit Kettenfahrzeugen befahren werden.

Die Ausführung der Arbeiten erfolgt größtenteils im außerörtlichen Bereich. Die Baumaßnahme (Kanal- & Straße) liegt im öffentlichen Bereich. Angleichungsmaßnahmen für den Straßenbau greifen zum Teil in Privatbereich ein.

Die Bauarbeiten sind unter Aufrechterhaltung des Anliegerverkehrs durchzuführen.

  Eine Ortseinsicht sollte erfolgen!

## 0.1.2 Immissionen, klimatische oder betriebliche Bedingungen
0.1.2  Immissionen, klimatische oder betriebliche Bedingungen:

Der bestehende Oberflächenwasserkanal und die Abwasserdruckleitung sind in Betrieb.

Die Außerbetriebnahme der Abwasserdruckleitung muss so kurz wie möglich gehalten werden. Daher ist die zu erneuernde Abwasserdruckleitung im Zuge des Straßenbaus/Radwegbaus parallel zur bestehenden Leitung zu bauen und die Umbindung muss nach Fertigstellung der neuen Druckleitung mit Schächten erfolgen.

## 0.1.3 Art und Lage der baulichen Anlagen
0.1.3  Art und Lage der baulichen Anlagen:

Siehe vorstehender Abschnitt Baubeschreibung Bauwerke / Bauteile
sowie die angefügten Planunterlagen.

## 0.1.4 Verkehrsverhältnisse auf der Baustelle
0.1.4  Verkehrsverhältnisse auf der Baustelle, insbesondere Verkehrsbeschränkungen

Siehe auch 0.1.1. und 0.1.15

Verkehrsbeschränkungen sind im Baubereich nicht vorhanden.

Die Bauarbeiten sind unter Aufrechterhaltung des Anliegerverkehrs durchzuführen.

Bei Station ca. 0+350 bis 0+550 befindet sich der Weiler Haardt mit 5 Anwesen (Pottensteinerstraße 2-10). Die Zugänglichkeit für diese Anwesen sowie wie die weiteren Anwesen am Ostsausgang Willenreuth und Ortseingang Willenberg sind über die gesamte Bauzeit zu ermöglichen.

Der AN hat weiterhin sicherzustellen, dass die Zufahrten zu den einzelnen Grundstücken auf der Ausbaustrecke für die Eigentümer und Pächter während der gesamten Bauzeit ohne Gefahr möglich ist.
Ausnahmen sind nur nach ausdrücklicher Einwilligung der betroffenen Anlieger in Abstimmung mit dem AG möglich.
Die Aufwendungen sind in die Einheitspreise einzurechnen.

Alle benutzten Zufahrtswege und Straßen sind nach Abschluss der Baumaßnahme ordnungsgemäß wieder herzurichten und vom Auftraggeber abnehmen zu lassen.

## 0.1.5 Für den Verkehr freizuhaltende Flächen
0.1.5  Für den Verkehr freizuhaltende Flächen:

Der Anliegerverkehr ist zu gewährleisten (Siehe 0.1.4).

Die öffentliche Verkehrsregelung erfolgt mittels Beschilderung und wird gesondert vergütet. Siehe Pkt. 0.2.5.

Mit dem zur Verfügung stehenden Baufeld muss äußerst sparsam umgegangen werden.

## 0.1.6 Transporteinrichtungen, Transportwege
0.1.6  Transporteinrichtungen, Transportwege:

Siehe beigefügte Planunterlagen!

Hebezeug für das Be- und Entladen bzw. Montieren der vom AN zu liefernden Teile stehen bauseitig nicht zur Verfügung.

Hauptkanal: Zugänglichkeit über Kanaldeckel D = 625 mm oder offene Baugruben

Generell ist die DGUV Regel 103-003 für Arbeiten in umschlossenen Räumen von abwassertechnischen Anlagen zu beachten.
Geeignete Persönliche Schutzeinrichtungen und Einstiegshilfen sind vorzuhalten und einzusetzen.

Es kann nicht gewährleistet werden, dass in allen Schächten fachgerecht eingebaute Steiggänge oder Steigleitern vorhanden ist. Dementsprechend sind Steigleitern vorzuhalten und ggf. einzusetzen.
Die beengten Verhältnisse sind zu berücksichtigen.

## 0.1.7 Lage, Art, Anschlusswert und Bedingungen
0.1.7  Lage, Art, Anschlusswert und Bedingungen für das Überlassen von Anschlüssen für Wasser, Energie und Abwasser

Für eine Baustelleneinrichtung können keine Anschlüsse für Wasser und Baustrom zur Verfügung gestellt werden.
Die ggf. nötigen Anschlüsse sowie die Erstellung von Zähl- und Messeinrichtungen ist Sache des AN. Hierfür anfallende Kosten sind in der Baustelleneinrichtung zu berücksichtigen.
Die Beantragung und Herstellung dieser Anschlüsse, muss ebenfalls durch den AN erfolgen.

Für WC-Abwässer steht keine Anschlussmöglichkeit zur Verfügung (Verwendung von Trocken-WC-Anlagen!).

## 0.1.8 Lage und Ausmaß der dem AN für die Ausführung
0.1.8  Lage und Ausmaß der dem AN für die Ausführung seiner Leistungen zur Benutzung überlassenen Flächen, Räume

Als Bereitstellungsfläche kann Seitens des Auftraggebers eine Wiesenfläche (FLÄCHE ca. 3500qm) in dem Bereich der FlurNr. 3048 (Links bei Station ca. 1+500) der Baumaßnahme zur Verfügung gestellt werden. (Siehe Anlage: Übersichtslageplan)
Alternativ kann als Bereitstellungsfläche die FlurNr 3278 (Links bei Station ca. 0+800 Fläche ca. 2000qm) der Baumaßnahme zur Verfügung gestellt.

Die Bereitstellungsfläche des AG muss nach Abräumen von allen gelagerten Materialien wieder hergerichtet werden. Die Kosten für das Herstellen & Rückbauen der Bereitstellungsfläche werden gesondert vergütet.

Als Baustelleneinrichtungsfläche kann Seitens des Auftraggebers eine Teilfläche der Wiesenfläche Flur Nr 3278 (FLÄCHE ca. 600qm) zur Verfügung gestellt werden.(Siehe Anlage: Übersichtslageplan)
Die Flächen sind vom Auftragnehmer zur Nutzung herzurichten. Die anfallenden Kosten für die Herstellung sind in die Leistungspositionen „Baustelleneinrichtung herstellen“, die Unterhaltung in die Leistungspositionen „Baustelleneinrichtung vorhalten“ und den Rückbau dieser Flächen in die Leistungspositionen „Baustelleneinrichtung räumen“ einzurechnen.

Sollten weitere Flächen für Baustelleneinrichtungszwecke oder ähnl. benötigt werden, so ist dies Sache des AN. Auch die vorhanden Straßenfläche/Baufläche ist nur begrenzt nutzbar, da der Anliegerverkehr gewährleistet werden muss.

Räume stehen nicht zur Verfügung.

## 0.1.9 Bodenverhältnisse, Baugrund und seine Tragfähigkeit. Ergebnisse von Bodenuntersuchungen
0.1.9  Bodenverhältnisse, Baugrund und seine Tragfähigkeit. Ergebnisse von Bodenuntersuchungen

Mit Datum vom 21.01.2025 wurde vom Ing.-Büro Dr. G. Pedall, Haag, Baugrund- und Asphaltuntersuchungen durchgeführt und die Ergebnisse im Geotechnischen Bericht erstellt.

Dieser liegt den Ausschreibungsunterlagen in digitaler Form bei.

## 0.1.10 Hydrologische Werte von Grundwasser und Gewässern
0.1.10  Hydrologische Werte von Grundwasser und Gewässern. Art, Lage, Abfluss, Abflussvermögen und Hochwasserverhältnisse von Vorflutern. Ergebnisse von Wasseranalysen

Grundwasser bzw. Schichtenwasser wurde bei den Aufschlussbohrungen nicht angetroffen.
Dennoch ist mit Anfallen von Stau- oder Schichtenwasser oder das Zufließen von Oberflächenwasser bei ungünstiger Witterung in den Baugruben ist zu rechnen.

## 0.1.11 Besondere umweltrechtliche Vorschriften
0.1.11  Besondere umweltrechtliche Vorschriften:

Abwasser darf nicht in den Untergrund geleitet werden.
Das anfallende Abwasser ist zu überpumpen bzw. nach Arbeitsende durchzuleiten (siehe Pos. Wasserhaltung)

Materialeigenschaften siehe LV.

Der vorhandene seitliche Baum- und Heckenbewuchs ist zu schonen.

Baumaterialien, Aushub, wassergefährdende Stoffe und dgl. dürfen nicht so gelagert werden, dass diese abgeschwemmt werden bzw. eine Gewässerverunreinigung verursachen können.

Das Ableiten des Oberflächenwassers innerhalb des Baubereiches während der gesamten Baudurchführung ist Angelegenheit des AN.

Entsprechende Maßnahmen sind vom AN ohne zusätzliche Vergütung zu ergreifen.
Bei der übergangsweisen Wasserabsenkung und -ableitung darf in den Vorfluter kein verschmutztes / verschlammtes Baugrubenwasser eingeleitet werden. Nötigenfalls ist ein Absetzbehälter vorzuschalten.

Das abzuleitende Wasser muss frei von Fetten, Benzin- und Ölrückständen bleiben. Dies ist insbesondere beim Einsatz von Maschinen und Pumpen zu beachten. Entsprechende Vorkehrungen sind durch den AN ohne zusätzliche Vergütung zu treffen.

## 0.1.12 Besondere Vorgaben für die Entsorgung
0.1.12  Besondere Vorgaben für die Entsorgung:

Anfallender Schutt, Unrat sowie Transport- und Verpackungsmaterial ist vom AN unverzüglich ordnungsgemäß zu entsorgen. Eine Lagerung auf der Baustelle ist nicht zugelassen. Entsprechende Entsorgungsnachweise sind auf Verlangen dem AG vorzulegen.

## 0.1.13 Schutzgebiete oder Schutzzeiten im Baustellenbereich
0.1.13  Schutzgebiete oder Schutzzeiten im Baustellenbereich:

Die üblichen Lärmschutzanforderungen sind zu berücksichtigen bzw. einzuhalten.

Unter Arbeitsgeräten mit wassergefährdenden Stoffen ist immer ein Schutz gegen das Versickern von Schadstoffen im Erdreich vorzusehen.

Die Wartung der Baumaschinen, u.ä. Ölwechsel, Betanken, Waschen, in Gewässernähe ist nicht zulässig.
Die Lagerung von Öl, Trinkwasser, Schmiermittel ist in Gewässernähe nicht gestattet.

## 0.1.14 Art und Umfang des Schutzes von Bäumen, Pflanzenbeständen
0.1.14  Art und Umfang des Schutzes von Bäumen, Pflanzenbeständen, Vegetationsflächen, Verkehrsflächen, Bauteilen, Bauwerken, Grenzsteinen u.ä. im Bereich der Baustelle:

Der Schutz der vorhandenen baulichen Anlage ist zu gewährleisten.
Sämtliche Arbeiten sind bei reduzierten Baufeldbreiten auszuführen.

Über bereits vorhandene Grenzsteine bzw. -zeichen sowie Vermessungspunkte, wie Höhenfest- und Polygonpunkte ist mit den jeweils zuständigen Stellen bzw. Eigentümern vor Baubeginn und Bauende ein Grenzgang durchzuführen und ein Protokoll über vorhandene und fehlende Grenzsteine und Vermessungspunkte dem AG vorzulegen. Maßnahmen über nicht erkennbare Grenzsteine oder -zeichen sind vor dem Baubeginn mit dem AG zu vereinbaren.
Alle Grenzsteine bzw. -zeichen innerhalb des Baufeldes sind vom AN zu schützen.

Vermessungsleistungen und -kosten über vor der Baumaßnahme vorhandener und nach Bauende fehlender Grenzsteine bzw. -zeichen, die vom AN zu schützen waren, werden dem AN in Rechnung gestellt.

Sträucher und Bäume sind zu erhalten.
Auf die verbleibende Bepflanzung, insbesondere auf Bewuchs am Rande von Grundstücken und Zufahrtswegen ist besondere Rücksicht zu nehmen. Die Vegetationsflächen außerhalb der Baustelleneinrichtungsflächen sind zu erhalten.
Die DIN 18 920 Schutz von Bäumen, Pflanzbeständen und Vegetationsflächen bei Baumaßnahmen ist zu beachten.

Die Baustelle ist bei Arbeitsunterbrechungen zu sichern. Dies gilt besonders aufgrund des massiven Fahrzeug- und Personenverkehrs.

## 0.1.15 Art und Umfang Regelung und Sicherung des öffentlichen Verkehrs
0.1.15  Art und Umfang Regelung und Sicherung des öffentlichen Verkehrs

Die Verkehrssicherung innerhalb und außerhalb der Baustelle erfolgt nach der Straßenverkehrsordnung sowie die Richtlinie für die Sicherung von Arbeitsstellen an Straßen (RSA) und ist vom AN zu übernehmen.
Beim Transport von Bodenmassen darf keine Verschmutzung der öffentlichen Fahrbahn entstehen. Es haftet der AN.

Verkehrsregelungen über Verkehrszeichen usw. sind entsprechend der vom AN einzuholenden verkehrsrechtlichen Anordnung vorzusehen.

Alle für die Verkehrssicherung und -absperrung erforderlichen Verkehrszeichen müssen mit einer vollreflektierenden Folie beschichtet sein.

Während der Bauzeit ist die gesamte Beschilderung und Absperrung zu unterhalten und zu säubern.

Die Baumaßnahme selbst ist unter Vollsperrung nach dem Umleitungsplan (im Anhang) und unter Aufrechterhaltung des Anliegerverkehrs zu bauen.

Die Baumaßnahme ist um die Einschränkungen für die Anwohner zu reduzieren und um den Anliegerverkehr/Durchgangsverkehr weitgehend aufrecht zu erhalten in zwei Bauphasen unterteilt.
Die Sperrung im Baubereich ist nach Bauphase mit zu versetzen.

Verkehrsrechtliche Anordnung
Die Erforderliche Verkehrsrechtliche Anordnung ist beim LRA Bayreuth zu beantragen. Gebühr der verkehrsrechtlichen Anordnung trägt der AN.

## 0.1.16 Im Baugelände vorhandene Anlagen
0.1.16  Im Baugelände vorhandene Anlagen; insbesondere Abwasser- und Versorgungsleitungen

Im Baubereich befinden sich Ver- und Entsorgungsanlagen für Abwasser, Wasser, Energie und Telekommunikation.

Vor Beginn der Maßnahme ist mit den Versorgungsträgern (Bayernwerk AG, Telekom, Jura Gruppe, Stadt Pegnitz) eine Anlaufberatung durchzuführen um den gemeinsamen Bauablauf zu koordinieren. Die Versorgungsträger sind über die Maßnahme informiert. Koordinierung während der Bauzeit obliegt dem AN.

Vor Beginn der Bauarbeiten hat der AN:
-  die genaue Lage der Leitungen festzustellen,
-  sich nach weiteren Leitungen und Anlagen im Baugelände zu erkundigen,
-  die jeweiligen Versorgungsunternehmen zu verständigen und bei Arbeiten im Nahbereich baulicher Anlagen deren genaue Lage festzustellen und zu sichern,
-  die Schutzanweisungen der Versorgungsunternehmen einzuholen und zu beachten.

Die Aufwendungen hierfür sind in die Einheitspreise einzurechnen.

Örtliche Ver- und Entsorgungsunternehmungen:

Abwasser:
Stadt Pegnitz, Abwasserwerk
Hauptstraße 37
91257 Pegnitz
Tel.: 09241/723-0

Energieversorgung:
Bayernwerk AG Netzcenter Kulmbach
Hermann-Limmer-Str. 9
95326 Kulmbach
Tel.: 0800/1155997

Telekommunikation:
Deutsche Telekom AG, T-Com, Technikniederlassung
Ziekelleite 2-4
95448 Bayreuth
Tel.: 0921/18-6010

Wasser:
Juragruppe, Zweckverband zur Wasserversorgung
Zum Dianafelsen 1
91257 Pegnitz
Tel.: 09241/976-0

## 0.1.17 Bekannte oder vermutete Hindernisse im Bereich
0.1.17  Bekannte oder vermutete Hindernisse im Bereich der Baustelle, z. B. Leitungen, Kabel, Dräne, Kanäle, Bauwerksreste, und, soweit bekannt, deren Eigentümer

Kabel und Leitungen, wie unter 0.1.16 aufgeführt.

## 0.1.18 Kampfmittel im Bereich der Baustelle
0.1.18  Bestätigung, dass die im jeweiligen Bundesland geltenden Anforderungen zu
  Erkundungs- und gegebenfalls Räumungsmaßnahmen hinsichtlich Kampfmitteln
  erfüllt wurden:

Eine Luftbildauswertung liegt vor, ggf. kann es zu baubegleitenden Erkundungsmaßnahmen hinsichtlich Kampfmittel kommen.

## 0.1.19 Gegebenenfalls der Baustellenverordnung getroffene Maßnahmen
0.1.19  Gegebenenfalls der Baustellenverordnung getroffene Maßnahmen:

- keine -

## 0.1.20 Besondere Anordnungen, Vorschriften und Maßnahmen
0.1.20  Besondere Anordnungen, Vorschriften und Maßnahmen der Eigentümer (oder von anderen Weisungsberechtigten) von Leitungen, Kabel, Dräne, Kanäle, Straßen, Wegen, Gewässern, Gleisen, Zäunen und dergleichen im Bereich der Baustelle

Bei der Nutzung von chemischen Mitteln zur Reinigung und Desinfektion von Leitungen ist darauf zu achten, dass die Abfälle ordnungsgemäß entsorgt werden.

Der Auftragnehmer haftet für alle Schäden am Eigentum des Auftraggebers (z.B. Fahrbahnen) und am  Eigentum Dritter, die von der Bauausführung herführen.

Der AN hat sich vor Baubeginn über die genaue Lage und Tiefe der vorhandenen, im Betrieb befindlichen Ver- und Entsorgungsleitungen bei den zuständigen Versorgungsträgern bzw. Eigentümern zu informieren und diese einzumessen und zu schützen.

Vor Inanspruchnahme fremder Grundstücke und Wege ist deren Zustand zusammen mit dem Auftraggeber und dem Eigentümer, eventuell fotografisch, festzuhalten.
Eine Entlastungsbescheinigung, wonach die Ansprüche der Eigentümer gegenüber dem AN abgegolten sind, ist vorzulegen.

Der Auftraggeber behält sich vor, die Schlussrechnung erst nach Vorlage der Entlastungsbescheinigungen vollständig auszuzahlen.

Der AN lässt vom Besitzer der Grundstücke die ordnungsgemäße Wiederherstellung bestätigen.
Vorlage der Bestätigung spätestens bei der Abnahme.

## 0.1.21 Art und Umfang von Schadstoffbelastungen
0.1.21  Art und Umfang von Schadstoffbelastungen, z. B. des Bodens, der Gewässer, der Luft, der Stoffe und Bauteile; vorliegende Fachgutachten o. ä.

Es ist zum Teil von leicht erhöhten Schadstoffgehalten im Erdreich Z1.1 auszugehen (Siehe Baugrundgutachten anbei).
Die entsprechenden Unfallverhütungsvorschriften sind bei einem Auftreten von Kontaminierungen zu beachten.

## 0.1.22 Art und Zeit der vom AG veranlassten Vorarbeiten
0.1.22  Art und Zeit der vom AG veranlassten Vorarbeiten

- Beweissicherung an Gebäuden und baulichen Anlagen im Bereich des Baufelds Juni 2026
- Rodungsarbeiten Jan/Februar 2026

## 0.1.23 Arbeiten anderer Unternehmer auf der Baustelle
0.1.23  Arbeiten anderer Unternehmer auf der Baustelle:

- Juragruppe - Wasserleitungsarbeiten ( Umverlegung Wasserleitung Ortsteil Willenberg)
- Bayernwerk AG - Stromleitung & Beleuchtung (mit ggf. Subunternehmer)
- Telekom AG - Fernmeldekabel (mit ggf. Subunternehmer)

- Landkreis Bayreuth - Bodenentsorgung von Bereitstellungsfläche

## 0.2. ANGABEN ZUR AUSFÜHRUNG
0.2.  ANGABEN ZUR AUSFÜHRUNG
  Werden an bestehenden Anlagen und Einrichtungen Schäden verursacht, so ist der AN
  verpflichtet, diese unverzüglich auf eigene Kosten zu beseitigen.

  Die einschlägigen Ausführungsvorschriften sind dringend zu beachten.
  Diese werden vom AG/Ing. Büro fortlaufend gefordert und überprüft. Der
  AG legt größten Wert auf entsprechende Qualität.

  Der AN verpflichtet sich, bei der Herstellung nicht nur auf Weisung der
  Bauüberwachung, sondern auch auf Grund der Gesetze, Verordnungen,
  technischen Regeln, DIN-Vorschriften, ATV Arbeits- und Merkblättern und
  der Vertragsbedingungen zu arbeiten.

  Der AN hat ein Bautagebuch zu führen.

## 0.2.1 Vorgesehene Arbeitsabschnitte
0.2.1  Vorgesehene Arbeitsabschnitte, Arbeitsunterbrechungen und -beschränkungen nach Art, Ort und Zeit sowie Abhängigkeit von Leistungen anderer. Allgemeine Regelungen für Bauarbeiten jeder Art

  Beginn Ausführung :  01.07.2026
  Zwischenfrist:  Bauabschluss Bauphase 1 bis 12.12.2026
  Bauende:  30.05.2027

Die Baumaßnahme ist um die Einschränkungen für die Anwohner zu reduzieren und um den Anliegerverkehr/Durchgangsverkehr weitgehend aufrecht zu erhalten in zwei Bauphasen unterteilt.

Bauphase 1 - östlicher Bereich ( inkl. DL & Weiler Haardt)
Durch den Bau der Abwasserdruckleitung darf es zu keiner Verlängerung der Bauzeit kommen. Daher ist die Entwässerung im Ortsteil Haardt und am Bauende zeitgleich mit der Druckleitung zu bauen.

Bauphase 2 - westlicher Bereich
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
In den jeweiligen Bauphasen sind die Straßenbau- und Kanalbaumaßnahmen fertigzustellen bevor mit der nächste Bauphase begonnen wird.

Dadurch werden für alle unterschiedlichen Leistungen mehrmalige An- und Abfahrt zu unterschiedlichen Zeiten notwendig.
Dies wird nicht gesondert vergütet, sondern ist in die dementsprechende Position mit einzukalkulieren.

Das Bauende ist verbindlich einzuhalten.

RAHMENTERMINPLAN
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
Der Auftragnehmer hat auf der Grundlage der vorstehenden Angaben sowie der Ausführungsfrist der Gesamtbaumaßnahme einen Bauzeitenplan als Balkenplan zu erstellen und vom Auftraggeber abnehmen zu lassen.
Dieser Bauzeitenplan muss detaillierte Angaben über den vorgesehenen Ablauf und den Einsatz von Personal und Geräten entsprechend den Einzelabschnitten dieses Leistungsverzeichnisses enthalten und ist für die Dauer der Bauzeit mindestens einmal monatlich im Hinblick auf die tatsächlich herrschenden Baustellenverhältnisse zu überarbeiten bzw. zu aktualisieren und dem AG zur Einsicht und Genehmigung vorzulegen.

Der vorgelegte genehmigte Bauzeitenplan ist verbindlich einzuhalten.

## 0.2.2 Besondere Erschwernisse während der Ausführung
0.2.2  Besondere Erschwernisse während der Ausführung, z. B. Arbeiten in Räumen, in denen der Betrieb weiterläuft, Arbeiten im Bereich von Verkehrswegen, oder bei außergewöhnlichen äußeren Einflüssen

- Abwasserleitungen, Wasserleitungen, Strom- und Fernmeldeleitungen sind in Betrieb.

- Zugänglichkeit von Anliegern gewähren

- Vorhandene Versorgungsleitungen im Baufeld/Leitungsgraben/Straßenoberbau

## 0.2.3 Vorgaben, die sich aus dem SiGE-Plan ergeben:
0.2.3  Vorgaben, die sich aus dem SiGE-Plan ergeben:

Die einschlägigen Vorschriften für Bauarbeiten sind zu beachten.

## 0.2.4 Art und Umfang von Leistungen zur Unfallverhütung und zum Gesundheitsschutz für
0.2.4  Art und Umfang von Leistungen zur Unfallverhütung und zum Gesundheitsschutz für
  Mitarbeiter anderer Unternehmen, z.B. trittsichere Abdeckungen.

- keine -

## 0.2.5 Besondere Anforderungen an Arbeiten
0.2.5  Besondere Anforderungen an Arbeiten in kontaminierten Bereichen, gegebenenfalls besondere Anordnungen für Schutz- und Sicherheitsmaßnahmen

Der Kontakt mit Abwasser ist zu vermeiden.
Bei erforderlichen Arbeiten im Abwasserlauf sind Schutz- und Sicherheitsmaßnahmen nach den Vorschriften zu beachten.

Die einschlägigen Vorschriften für das Arbeiten in abwasserberührten Bereichen sind zu beachten.

## 0.2.6 Besondere Anforderungen an die Baustelleneinrichtung
0.2.6  Besondere Anforderungen an die Baustelleneinrichtung und Entsorgungseinrichtungen z. B. Behälter für die getrennte Erfassung

Zum Einrichten und Räumen der Baustelle gehören:

- Anlegen von Lager- und Arbeitsflächen des AN, Beschaffen von Lager-und Arbeitsflächen über die eventuell vom AG zur Verfügung gestellten hinaus, jedoch nur mit Abstimmung des AG.

- Beschaffen von eventuell weiteren, vom AN benötigten Zufahrtswegen zur Baustelle und zum Baufeld über die vorgenannten, vom AG eventuell zur Verfügung gestellten hinaus, jedoch nur in Abstimmung mit dem AG.

- Beseitigen der vom AN verursachten Schäden an allen zusätzlichen vom AN beanspruchten Zufahrtswegen in ihrem ursprünglichen Zustand.

- Beschaffen von Hilfs- und Hebegeräten zum Antransport und zur Einbringung bzw. Montage der entsprechenden Baumaterialien.

- Wiederherrichten der vom AN benutzten Flächen.

- Heranbringen von Wasser und Energie zur Baustelle für die Arbeiten des AN.

- Ableiten von Abwasser.

- Das ausreichende Beleuchten der Arbeitsstellen während der Bauarbeiten des AN (Treppenhäuser = 50 lx, Maschinenhallen und sonstige Räume = 200 lx).

Die üblichen Vorschriften und Regelungen für das Trennen von Abfällen zur Verringerung von Müll usw. sind vom AN für Abfälle und Altstoffe aus seinem Bereich zu beachten.

Die bestehenden Zufahrtsstraßen innerhalb und außerhalb der Baustelle sind bei vom AN selbst verursachten Verschmutzungen, z. B. durch Erdtransporte o.ä., täglich zu reinigen.
Entsprechende Reinigungsgeräte sind stets vorzuhalten bzw. müssen sehr kurzfristig einsetzbar sein. Kommt der AN dieser Verpflichtung nicht nach, ist der Auftraggeber berechtigt, die Reinigung auf Kosten des AN durchführen zu lassen.

Der AG führt in regelmäßigen (wöchentlichen) Abständen Besprechungen zur Erörterung von offenen Fragen sowie zur Koordinierung mit der Bauleitung des Ingenieurbüros und den zugehörigen Fachingenieuren durch. Der AN ist verpflichtet einen weisungsberechtigten Vertreter zu diesen Besprechungen zu entsenden.

## 0.2.7 Auf- und Abbauen sowie Vorhalten der Gerüste
0.2.7  Auf- und Abbauen sowie Vorhalten der Gerüste, die nicht Nebenleistung sind.

Eventuell erforderliche Gerüste auch über 2,00 m Höhe für die Herstellung der Objekte sind einzurechnen. Eine Vergütung für das Auf- und Abbauen sowie Vorhalten der Gerüste erfolgt nicht.

## 0.2.8 Mitbenutzung fremder Gerüste, Hebezeuge
0.2.8  Mitbenutzung fremder Gerüste, Hebezeuge, Aufzüge, Aufenthalts- und Lagerräume, Einrichtungen und dergleichen durch den Auftragnehmer

- keine -

## 0.2.9 Wie lange, für welche Arbeiten und ggf. für welche Beanspruchung
0.2.9  Wie lange, für welche Arbeiten und ggf. für welche Beanspruchung der Auftragnehmer seine Gerüste, Hebezeuge, Aufzüge, Aufenthalts- und Lagerräume, Einrichtungen und dergleichen für andere Unternehmer vorzuhalten hat

- keine -

## 0.2.10 Verwendung oder Mitverwendung von wiederaufbereiteten (Recycling-)Stoffen
0.2.10  Verwendung oder Mitverwendung von wiederaufbereiteten (Recycling-)Stoffen:

Geprüfte, gütegesicherte und zertifizierte RC-Baustoffe sind zugelassen und gewünscht.

Recycling-Baustoffe, die die einschlägigen technischen Spezifikationen erfüllen und einer Gütesicherung unterliegen werden als gleichwertig zu den Primärbaustoffen angesehen.

## 0.2.11 Anforderungen an wiederaufbereitete (Recycling-)Stoffe
0.2.11  Anforderungen an wiederaufbereitete (Recycling-)Stoffe und an nicht genormte Stoffe und Bauteile:

Recycling-Baustoffe dürfen nur als geprüfte, güteüberwachte und zertifizierte Recycling-Baustoffe in Verkehr gebracht und in technischen Bauwerken eingesetzt werden.
RC-Materialien müssen den Maßgaben des Bayrischen Leitfadens „Anforderungen an die Verwertung von Bauschutt in technischen Bauwerken“ entsprechen.

Die DAfStb-Richtlinie "Beton nach DIN EN 206-1 und DIN 1045-2 mit rezyklierten Gesteinskörnungen nach DIN EN 12620" muss bei Verwendung von Ortbeton mit rezyklierten Gesteinskörnungen eingehalten werden.

Nicht genormte Stoffe und Bauteile dürfen nicht verwendet werden.

## 0.2.12 Besondere Anforderungen an Art, Güte und Umweltverträglichkeit
0.2.12  Besondere Anforderungen an Art, Güte und Umweltverträglichkeit der Stoffe und Bauteile auch z. B. an die schnelle biologische Aufbaubarkeit von Hilfsstoffen

Alle abwasserberührten Teile der Formstücke und Armaturen, die für den dauerhaften Einsatz vorgesehen sind, einschl. Dichtungen müssen soweit in der Position nicht anders ausgesagt, abwasserbeständig sein.

## 0.2.13 Art und Umfang der vom Auftraggeber verlangten Eignungs- und Gütenachweise
0.2.13  Art und Umfang der vom Auftraggeber verlangten Eignungs- und Gütenachweise:
  Eignungs- und Eigenüberwachungsprüfungen sind gemäß den jeweiligen Vorschriften durchzuführen und dem AG vollständig ausgewertet vorzulegen.

Durch den AN sind alle erforderlichen Eignungsprüfungen im Rahmen seiner auszuführenden Arbeiten durchzuführen/vorzusehen. Auf Verlangen sind sie dem AG vollständig ausgewertet vorzulegen.

Gemäß den Zusätzlichen Technischen Vorschriften hat der AN Eigenüberwachungsprüfungen (meist nach Punkt 1.6.3 der jeweiligen ZTV) durchzuführen, um festzustellen, ob die Güteeigenschaften der Baustoffe, der Baustoffgemische der fertigen Leistung und den vertraglichen Anforderungen entsprechen.
Hierzu hat der Auftragnehmer einen entsprechenden Eigenüberwachungsplan zum Baubeginn vorzulegen.

- Rohrstatik für Kanalrohre ist vor Baubeginn unentgeltlich vorzulegen.
- Eignungsprüfung für Straßenbau z.B. für Schotter etc.

Kontrollprüfungen des Auftraggebers werden in Anwesenheit des Auftragnehmers durchgeführt.
Sind Kontrollprüfungen nach besonderer Anordnung des AG hilfsweise vom AN durchzuführen, werden diese Leistungen nach gesonderten Ordnungszahlen im LV vergütet.

## 0.2.14 Unter welchen Bedingungen auf der Baustelle
0.2.14  Unter welchen Bedingungen auf der Baustelle gewonnene Stoffe verwendet werden dürfen bzw. müssen oder einer anderen Verwertung zuzuführen sind

Oberboden:
Oberboden ist nach der Baumaßnahme wieder anzudecken.
Der gesamte Oberboden ist nach den Grundsätzen des Landschaftsbaus in Mieten aufzusetzen.

Schadstofffreies Aushubmaterial:
Schadstofffreies, wiedereinbaufähiges Aushubmaterial aller Homogenbereiche ist auf der Bereitstellungsfläche zwischen zu lagern und ggf. wieder einzubauen.

Überschüssiges Aushubmaterial wird vom AG beprobt und entsorgt.

## 0.2.15 Art, Zusammensetzung und Menge der aus dem Bereich
0.2.15  Art, Zusammensetzung und Menge der aus dem Bereich des Auftraggebers zu entsorgenden Böden, Stoffe und Bauteile; Art der Verwertung bzw. bei Abfall die Entsorgungsanlage; Anforderungen an die Nachweise über Transporte, Entsorgung und die vom Auftraggeber zu tragende Entsorgungskosten:

Die Transport und Deponiegebühren für die Bodenentsorgung trägt der Auftraggeber.

Die anfallenden Abfallstoffe sind in abfallrechtlich zulässiger Weise durch den AN zu entsorgen. Die entsprechenden Nachweise über die ordnungsgemäße Entsorgung der Abfallstoffe sind dem Auftraggeber vorzulegen

## 0.2.16 Art, Menge, Gewicht der Stoffe und Bauteile
0.2.16  Art, Menge, Gewicht der Stoffe und Bauteile, die vom Auftraggeber beigestellt werden, sowie Art, Ort (genaue Bezeichnung) und Zeit ihrer Übergabe

- keine -

## 0.2.17 In welchem Umfang der Auftraggeber Abladen, Lagern und Transport
0.2.17  In welchem Umfang der Auftraggeber Abladen, Lagern und Transport von Stoffen und Bauteilen übernimmt oder dafür dem Auftragnehmer Geräte oder Arbeitskräfte zur Verfügung stellt

- keine -

## 0.2.18 Leistungen für andere Unternehmer
0.2.18  Leistungen für andere Unternehmer:

Im Zuge der Gesamtmaßname müssen Leitungen der Versorgungsträger (Bayernwerk AG, Telekom AG, Abwasserwerk Stadt Pegnitz) verlegt bzw. umverlegt werden.

Abwasserwerk Stadt Pegnitz
Im Zuge der Baumaßnahme soll die Abwasserdruckleitung von Bau-km 0+500 bis 1+600 erneuert werden. Die Arbeiten sind im Titel "02 Abwasserdruckleitung Stadt Pegnitz" Bestandteil des Leistungsverzeichnisses.

Bei Zustandekommen von gesonderten Verträgen, Leistungen für Versorgungsträger.

Wasserversorgung JuraGruppe
Im Bereich der Baumaßnahme wurde die Wasserleitung inkl. Hausanschlüsse im öffentlichen Bereich bereits 2022/2026 neu verlegt. Vorhandene Leitungen und Einbauteile sind im Betrieb und sind zu schützen.

Bayernwerk AG
Die Beleuchtung im Bereich der Baumaßnahme im Ortsteil Haardt sind zu erneuern und im Bereich der Überquerungsstellen zu ergänzen.
Weiterhin ist die Stromleitung (inkl. Mittelspannung) in Bauphase 1 (östlicher Bereich) neu zuverlegen.
Die Verlegungsarbeiten werden durch den örtlichen Energieversorger (Bayernwerk AG) parallel zu den Straßenbauarbeiten durchgeführt.
Die Bayernwerk AG behält sich vor, bei nicht Zustandekommen eines Vertrags zw. dem AN und der Bayernwerk AG einen anderen Unternehmer für die Erdarbeiten im Zuge der Umverlegungsarbeiten ihrer Versorgungsleitungen zu beauftragen.
Die Erdarbeiten sind nicht im LV enthalten und sind unter Anweisung der Bayernwerke auszuführen.

Telekom AG
Im Zuge der Baumaßnahme sind nur falls notwendig Tieferlegungen (voraussichtlich von Bau-km 0+700 bis 0+900) von Leitungen geplant.
Die Verlegungsarbeiten werden durch den örtlichen Energieversorger (Telekom AG) parallel zu den Straßenbauarbeiten durchgeführt.
Die Telekom behält sich vor, bei nicht Zustandekommen eines Vertrags zw. dem AN und der Telekom AG einen anderen Unternehmer für die Erdarbeiten im Zuge der Umverlegungsarbeiten ihrer Versorgungsleitungen zu beauftragen.
Die Erdarbeiten sind nicht im LV enthalten und sind unter Anweisung der Telekom AG auszuführen.

Hinweis:  In der vorgegebenen Bauzeit sind die vorgesehen Arbeiten für andere Unternehmen mit eingerechnet.

Generell sind Unterbrechungen und bzw. Bauablaufanpassungen durch andere Firmen einzukalkulieren und werden nicht als Behinderung angesehen. Koordinierung während der Bauzeit obliegt dem AN.

Vor Beginn der Maßnahme ist mit den Versorgungsträgern (Bayernwerke, Telekom, Abwasserwerk Stadt Pegnitz) eine Anlaufberatung durchzuführen um den gemeinsamen Bauablauf zu koordinieren. Die Koordination obliegt dem AN und wird nicht gesondert vergütet.

## 0.2.19 Mitwirken beim Einstellen von Anlagenteilen
0.2.19  Mitwirken beim Einstellen von Anlagenteilen und bei der Inbetriebnahme von Anlagen im Zusammenwirken mit anderen Beteiligten, z. B. mit dem Auftragnehmer für die Gebäudeautomation

- Umbindung der Abwasserdruckleitung mit Abwasserwerk Pegnitz

## 0.2.20 Benutzung von Teilen der Leistung vor der Abnahme
0.2.20  Benutzung von Teilen der Leistung vor der Abnahme:

Überfahren der bereits wieder hergestellten Verkehrsflächen und Inbetriebnahme von Leitungsabschnitten bereits vor der Abnahme.

Der AG ist berechtigt, für die Gesamtinbetriebnahme fertiggestellte Teilleistungen im Sinne deren Betriebsvorschriften kurzzeitig zu betreiben bzw. die Betreibung anzuordnen, wenn dadurch eine Schädigung der betreffenden Anlagenteile ausgeschlossen ist.

## 0.2.21 Übertragung der Wartung während der Dauer der Verjährungsfrist
0.2.21  Übertragung der Wartung während der Dauer der Verjährungsfrist für die Gewährleistungsansprüche für maschinelle und elektrotechnische/elektronische Anlagen oder Teile davon, bei denen die Wartung Einfluss auf die Sicherheit und die Funktionsfähigkeit hat (vergleiche B § 13 Nr. 4, Abs. 2), durch einen besonderen Wartungsvertrag

- keine -

## 0.2.22 Abrechnung nach bestimmten Zeichnungen und Tabellen
0.2.22  Abrechnung nach bestimmten Zeichnungen und Tabellen

Abrechnung nach örtlichem Aufmaßen und einem digitalen Aufmaß.

Die Abrechnungsbreite der Rohrgräben erfolgt, sofern in der LV-Position keine gesonderte Angabe, bei Kanalarbeiten nach DIN EN 1610. Einbindegruben werden nach den Angaben des AG über die Rohrgrabenpositionen vergütet. Die in der DIN EN 1610 vorgegebenen Abrechnungsbreiten werden auch als Herstellungsbreiten gefordert.

Rechnungslegung:

In den Schlussrechnungen sind die einzelnen Bereiche summenmäßig darzulegen.

Für folgende Leistungen sind getrennte Aufmaße und Rechnungen zu stellen (siehe auch Kostenteilungsplan):
- Straßenbaumaßnahme mit Radweg (Kostenträger LK Bayreuth)
- nicht zuwendungsfähige Kosten (Kostenträger LK Bayreuth)
- Gehwegbereich (Kostenträger Stadt Pegnitz)
- Abwasserdruckleitung & weitere Kleinleistungen (Kostenträger Abwasserwerk Pegnitz)

Der Auftraggeber behält sich vor, dass die Abschlags-/Schlussrechnungen in weitere einzelne Gewerke aufgeteilt und abgerechnet werden. Der Mehraufwand für die getrennte Rechnungsstellung wird nicht gesondert vergütet.

Rechnungsstellung an den Landkreis Bayreuth über das Ingenieurbüro.

Abrechnungsunterlagen:

Abrechnungszeichnungen sind 2fach, davon einmal digital vorzulegen.
Sie müssen alle in der Mengenberechnung aufgeführten Maße enthalten.

Der Auftragnehmer erhält vor Baubeginn die Baupläne.
Er hat die vorhandenen Anlagen wie Aussparungen, evtl. vorhandene Leitungen, etc. aufzumessen.
Ferner muss er dem Ing. Büro Installations- und Aufstellungspläne unverzüglich nach der Baueinweisung zur Genehmigung vorlegen.
Diese müssen die maßstäbliche Darstellung aller Anlagenteile im zusammengebauten Zustand enthalten.
Materialbestellungen dürfen erst nach der Freigabe durch das Ing. Büro ausgelöst werden.
Änderungen und Ergänzungen sind bis zum Zeitpunkt der Abnahme zu berücksichtigen.
Zur Schlussrechnung hat der AN die Bestandszeichnungen und ein Ersatzteilverzeichnis mit Bestelldaten nach dem endgültigen Stand vorzulegen.

Umrechnungsfaktoren gelten nachfolgende Werte (soweit in der Leistungsbeschreibung nichts Gegenteiliges bestimmt ist):

  Raumgewicht  Verdichtung  Umrechnungsfaktor

1) Sand 0/2  1,52  x1,25=  1,90 to/m³
2) Kies 0/32  1,60  x1,25=  2,00 to/m³
3) Splitt 2/5 (Kalkstein)  1,40  x1,25=  1,75 to/m³
4) Splitt 2/5 (Basalt)  1,48  x1,25=  1,85 to/m³
5) Schotter-Splitt-Gemisch (Kalkstein) 2/11bis2/32
  1,54  x1,25=  1,92 to/m³
6)  Schotter-Splitt-Gemisch (Basalt) 2/11bis2/32
  1,63  x1,25=  2,04 to/m³
7)  Frostschutz 0/32 bis 0/56 (Kalkstein)  1,60  x1,25=  2,00 to/m³
8)  Frostschutz 0/32 bis 0/56 (Basalt)  1,86  x1,25=  2,32 to/m³
9)  Schrotten 56/120 (Kalkstein)  1,45  x1,18=  1,71 to/m³
10) Schrotten 56/120 (Basalt)  1,55  x1,18=  1,83 to/m³
11) Boden  1,60  x1,19=  1,90 to/m³
12) Für die bituminösen Schichten gelten als Umrechnungsfaktoren die in den geforderten Eignungsprüfungen für Bit.-Mischgut enthaltenen Werte. Werden die bituminösen Schichten nach Bohrkernprüfung abgerechnet, so gelten die bei der Bohrkernprüfung sich ergebenden Werte.

## 0.3. EINZELANGABEN BEI ABWEICHUNGEN VON DEN ATV

## 0.3.1 Abweichende Regelungen von den ATV
0.3.1  Abweichende Regelungen von den ATV

- keine -

## 0.3.2 Abweichende Regelungen von der ATV DIN 18299
0.3.2  Abweichende Regelungen von der ATV DIN 18299 können insbesondere in Betracht kommen bei

- entfällt-

## 0.4. EINZELANGABEN ZU NEBENLEISTUNGEN UND BESONDEREN LEISTUNGEN

## 0.4.1. NEBENLEISTUNGEN
0.4.1  NEBENLEISTUNGEN

Folgende in DIN 18 299 ff enthaltene Nebenleistungen werden gesondert vergütet:

- Baustelleneinrichtung nach LV-Pos.

## 0.4.2. BESONDERE LEISTUNGEN
0.4.2  BESONDERE LEISTUNGEN

Folgende Besonderen Leistungen nach DIN 18 299 bzw. Vorbemerkungen gehören zur vertraglichen Leistung und sind mit den Einheitspreisen abgegolten, soweit im Leistungsverzeichnis nichts anderes aufgeführt ist:
0.4.2.1  nach DIN 18 299,
- entfällt -

## 0.4.2.2 Zusätzliche Technische Vertragsbedingungen
0.4.2.2  ZUSÄTZLICHE TECHNISCHE VERTRAGSBEDINGUNGEN

Es gelten die Zusätzlichen Technischen Vertragsbedingungen in der zum Zeitpunkt der Angebotseröffnung gültigen Form.

Die Zusätzlichen Technischen Vertragsbedingungen sind zu beziehen bei der
Forschungsgesellschaft für Straßen- und Verkehrswesen
Alfred-Schütte-Allee 10
50679 Köln

Bei STRAßENBAUARBEITEN siehe Formblatt 9002.StB Zusätzliche Technische Vertragsbedingungen und die Asphalt - Kommunalstraßenregelung (im Anhang)

Bei KANAL- und WASSERLEITUNGSBAUARBEITEN:
ZTV A-StB 2012  Zusätzliche Technische Vertragsbedingungen und Richtlinien für
  Aufgrabungen in Verkehrsflächen, Fassung 2012
ZTV LW 2007  Zusätzliche Technische Vertragsbedingungen und Richtlinien für
  die Befestigung ländlicher Wege
ZTV-WA PVC- und PE-Rohre

DIN EN ISO 11296-1:  Kunststoff-Rohrleitungssysteme für Renovierung von erdverlegten
  drucklosen Entwässerungsnetzen (Freispiegelleitungen) –
  Teil 1: Allgemeines

DIN EN ISO 11296-4:  Kunststoff-Rohrleitungssysteme für Renovierung von erdverlegten
  drucklosen Entwässerungsnetzen (Freispiegelleitungen) –
  Teil 4: Vor Ort härtendes Schlauch-Lining

DIN EN 13380:  Allgemeine Anforderungen an Bauteile für die Renovierung und
  Reparatur von Abwasserleitungen und –kanälen außerhalb von
  Gebäuden

DIN 18326:  Renovierungsarbeiten an Entwässerungskanälen

Die einschlägigen Arbeitsblätter der Abwassertechnischen Vereinigung e.V.
und hier insbesondere die Arbeitsblätter

- ATV A 128  Richtlinien für die Bemessung und Gestaltung von Regenentlastungsanlagen in Mischwasserkanälen
- DWA A 139  Einbau & Prüfung von Entwässerungskanälen und -leitungen

- DWA-A 143:  Sanierung von Entwässerungssystemen außerhalb von Gebäuden

- DWA-M 144-3  :Zusätzliche Technische Vertragsbedingungen (ZTV) –
  Teil 3: Vor Ort härtendes Schlauchlining

- DWA-M 149:  Zustandserfassung und -beurteilung von Entwässerungssystemen
  außerhalb von Gebäuden

- DWA M 158  Bauwerke der  Kanalisation

    - DWA-A 125  Rohrvortrieb
    - DWA-A 161  Statische Berechnung von Vortriebsrohren

sind zu beachten.

Zu beziehen sind die Arbeitsblätter bei der Gesellschaft zur Förderung
der Abwassertechnik e. V. (GFA), 53729 Postfach 1160, Theodor-Heuß-Allee 17, 53773 Hennef

-  einschlägige DIN-Normen, insbesondere DIN-Normen des Rohrleitungsbaus wie
  z.B. DIN 2463, DIN 2501, DIN 2507, DIN 17455. DIN-Normen für Maschinenelemente
  wie DIN 914, DIN 931, DIN 933, DIN 125, DIN 984 u.s.w. sowie Zeichnungs-Normen.

-  einschlägige VDI-Vorschriften, insbesondere VDI 2058

-  TA Lärm, TA Luft sowie Einhalten der einschlägigen Grenzwerte des BImSchG

-  DVGW-Regelwerke für Wasser und Gas, insbesondere G 530 und G 531

-  VBG 9, Hebezeuge

ALLGEMEIN:

- Einhalten der Unfallverhütungsvorschriften

- allgemeingültig anerkannte Regeln der Technik

## BT41BA3_I_1010 Tiefbauarbeiten - BA3
Datum: 14.04.2026

### 01 Ausbau Kreisstraße BT 41 mit Radweg - BA3

#### 01.01 Baustelleneinrichtung, Baubegleitende Leistungen

*Hinweis: Baustelleneinrichtung, Bauzäune*

**01.01.0001 Baustelle einrichten Sämtl.LV-Abschn. Zufahrt vorh.**
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**01.01.0002 Baustelleneinricht. vorhalten**
StL-Nr. 17901102
Baustelleneinrichtung vorhalten.
Vorhalten der Baustelleneinrichtungen. Mieten, Pacht,
Gebühren und dgl. gehören zum Leistungsumfang.
Ausser den vollen Monaten werden Teilzeiten nach
Kalendertagen zu 1/30 des Einheitspreises abgerechnet.
Stillstandszeiten und Bauzeitverlängerungen werden
nur vergütet, wenn die Ursachen vom AG zu
vertreten sind.
Menge: 11,000 Mt

**01.01.0003 Baustelle räumen Sämtl. LV-Abschn.**
StL-Nr. 1910111201
Baustelle von allen Geräten, Anlagen, Einrichtungen und
dgl. räumen. Benutzte Flächen und Wege entsprechend dem
ursprünglichen Zustand herrichten. Soweit nicht für
bestimmte Leistungen für das Räumen der Baustelle gesonderte Positionen im Leistungsverzeichnis enthalten
sind, gilt die Pauschale
für alle Leistungen sämtlicher Abschnitte des Leistungsverzeichnisses.
Menge: 1,000 Psch

**01.01.0004 Bauzaun aufstellen und entfernen Zaunhöhe 2,0 m Stahlgitter-FT**
StL-Nr. 1910120733
Bauzaun nach Unterlagen des AG einschl. der erforderlichen Tore und Pfosten standsicher aufstellen, während
der Bauzeit vorhalten und unterhalten sowie nach Beendigung der Bauzeit entfernen. 70 v.H. des Preises werden nach Aufstellen, der Rest nach Entfernen des Bauzaunes vergütet.
Zaunhöhe = 2,00 m.
Zaun aus Stahlgitter-Fertigteilen.
Menge: 200,000 m

**01.01.0005 Bauzaun umsetzen Zaunhöhe 2,0 m StahlgitterFT**
StL-Nr. 1910121233
Bauzaun innerhalb der Baustelle umsetzen. Nicht wiederverwertbare Teile ersetzen.
Zaunhöhe = 2,00 m.
Zaun aus Stahlgitter-Fertigteilen.
Menge: 300,000 m

**01.01.0006 Hilfsüberfahrt, nichtöffentl. Verkehr**
Hilfsüberfahrt für nichtöffentlichen Verkehr
über Gräben herstellen und beseitigen,
einschl. mehrmaliges aufnehmen und
wieder herstellen,
einschl. Vorhaltung für 2 bis 4 Tage,
für Grundstückszufahrten,
nutzbare Breite der Überfahrt 2,50 bis 3,00 m.
Abdeckung nach Wahl des AN.

Ausführung nur nach gesonderter Anordnung des AG.
Menge: 5,000 St

**01.01.0007 Mülltonnen Ortsteil Haardt zur Sammelstelle fahren**
Mülltonnen Ortsteil Haardt zur Sammelstelle fahren

Die Mülltonnen des Ortsteils Haardts (5 Häuser) über die Baustelle oder Wirtschaftswege zur Sammelstelle befördern und zurück.
Entfernung Sammelstelle ca. 1,30 km

Abgerechnet wird die Anzahl der Müllentsorgungen für die gesamte Ortschaft.
d.h. alle 5 Mülltonnen zur Sammelstelle befördern und zurückbringen entspricht 1 Stk
Menge: 80,000 St

*Hinweis: Leistungen nach Baustellenverordnung*

**01.01.0008 Vorankündigung erstellen**
StL-Nr. 19101508
Vorankündigung gemäß Baustellenverordnung erstellen und
spätestens zwei Wochen vor Einrichten der Baustelle der
zuständigen Behörde übermitteln. Vorankündigung sichtbar und witterungsgeschützt auf der Baustelle aushängen. Bei erheblichen Änderungen während der Bauzeit
anpassen.
Menge: 1,000 Psch

**01.01.0009 SiGe-Plan erstellen**
StL-Nr. 19101513
Sicherheits- und Gesundheitsschutzplan (SiGe-Plan) nach
RAB 31 erstellen und mit dem Sicherheits- und Gesundheitsschutzkoordinator dieser und weiterer berührter
Baustellen abstimmen. Bei erheblichen Änderungen in der
Ausführung des Bauvorhabens anpassen. Den SiGe-Plan für
jeden Beschäftigten einsehbar auf der Baustelle vorhalten.
Menge: 1,000 Psch

**01.01.0010 SiGe-Koordinator stellen.**
StL-Nr. 19101528
Sicherheits- und Gesundheitsschutzkoordinator während
der Ausführung des Bauvorhabens nach RAB 30 und Unterlagen des AG stellen.
Menge: 1,000 Psch

*Hinweis: Sonstige Leistungen*

**01.01.0011 Vermessungsarb. durchführen**
StL-Nr. 1890112103
Vermessungsarbeiten für die Absteckung von
Bauteilen nach Unterlagen des AG einschließlich
aller Geräte- und Personalkosten durchführen.
Verkehrsflächen (Achsen, Eckausrundungen,
Fahrbahnteiler etc.) und Bauwerke.
Menge: 1,000 Psch

**01.01.0012 Höhenfestpunkt herstellen**
Höhenfestpunkt in unmittelbarer Nähe des Baufeldes
herstellen.
(Nach § 3 Abs. (2) VOB/B Sache des AG, wird hier auf
den AN übertragen.)
Die Lage des Festpunktes ist gemeinsam mit dem AG
bzw. dessen Vermessungspersonals (oder ersatzweise des
zuständigen Personals des planenden und bauleitenden
Ing.-Büros) festzulegen.
Auf § 3 Abs. (3) VOB/B wird ausdrücklich hingewiesen
(Prüfpflicht des AN)
Der Höhenfestpunkt ist kurz nach Auftragserteilung
herzustellen und spätestens vor Durchführung
der ersten Geländeaufnahme durch den AN auf die vom
AG zur Verfügung gestellten bzw. genannten
Höhenfestpunkte einzumessen.
Während und nach Ablauf einer Frostperiode ist
die Höhenlage des Festpunktes zu kontrollieren. Die erforderlichen Erdarbeiten gehören zum Leistungsumfang.
Höhenfestpunkt aus einem mind. 10 cm langen
Bolzen mit Rundkopf, der in einem Stahlbetonfundament mit einem Querschnitt von 30 x 30 cm,
Expositionsklassen XC4, XF1, Druckfestigkeitsklasse C 25/30 versetzt ist.
Gründungstiefe 80 cm.
Bei Abschluss der Baumaßnahme Höhenfestpunkt
ausbauen und einer Verwertung nach Wahl des
AN zuführen. Zugehörige Erdarbeiten ausführen.

Die Erstellung weiterer Höhenfestpunkte für den
Baubetrieb
innerhalb des Baufeldes in Form nach Wahl des AN
(z.B. Anfang, Mitte u. Ende des Baufeldes, z.B. Nägel,
Bolzen usw.) ist Sache des AN und wird nicht gesondert
vergütet.
Menge: 2,000 St

**01.01.0013 Erkunden der Lage von Versorgungs- und Entsorgungsanlagen**
Erkunden der Lage
von Versorgungs- und Entsorgungsanlagen
im Bereich des Baugeländes durch Besorgen
der einschlägigen Pläne und Vorschriften
bei den zuständigen Stellen und
örtliches Antragen/Anspritzen von Leitungen und Kabeln.
Menge: 1,000 Psch

**01.01.0014 Vermessungsarb. (Grenzaufdeckung) durchführen**
Vermessungsarbeiten für die Grenzaufdeckung durchführen
incl. Personal und Gerät.

Aufdeckung / Absteckung der Grenzen von privatem
Gelände in Abstimmung mit dem AG.

Die Aufdeckung der Grenzen kann keine letzte Gewähr
für die exakte Übereinstimmung der Absteckpunkte mit
den wahren Grenzen übernehmen, dies ist der
hoheitlichen Arbeit der Vermessungsämter vorbehalten,
jedoch ist diese Leistung für die Anlage von Bauteilen
(z.B. Einfassungssteine des Gehwegs sowie
Böschungsfußpunkte entlang von Grenzen, Vorläufigen
Inanspruchnahmen usw. hilfreich und nötig.
Vorherige Absprachen des Vermessungspersonals mit dem
zuständigen Vermessungsamt (ggf. im Benehmen mit dem
AG-Vertreter) bzgl. zu verwendender Polygonpunkte /
Netzpunkte und die einzuhaltenden Toleranzen soll
stattfinden und ist hier einzurechnen.
Ebenso einzurechnen ist die Vorhaltung der Geräte.

Abrechnung nach Stück Absteck-Punkte

Die An- und Abfahrt mit Geräteaufstellung und
Rüstzeiten werden in einer eigenen Position gesondert
vergütet.

Die erforderlichen Planunterlagen werden vom AG bzw.
dem planenden Ing.-Büro  im Datenformat DXF oder DWG
(DGM) nach Anforderung zur Verfügung gestellt.
Das Einmessen und Abstecken der Punkte sowie die
laufende Kontrolle setzt eine fachlich fundierte
vermessungstechnische Betreuung durch den AN voraus.
Spätere Kosten (z.B. Nachbesserung bzgl.
Rekultivierung oder Umbau) wegen fehlerhaft
abgesteckter Punkte oder ungenauer Bauausführung gehen
zu Lasten des AN.
Abrechnung nach Stück Absteck-Punkt.
Menge: 20,000 St

**01.01.0015 An- und Abfahrt für Vermessungsarbeiten (Grenzpunktaufdeckung)**
An- und Abfahrt sowie Geräteaufstellung / Rüstzeiten
für Vermessungs- bzw. Absteckarbeiten bzgl.
Grenzpunktaufdeckung incl. Personal u. Gerät
Menge: 2,000 St

**01.01.0016 Kontrollprüfung ZTV SoB-StB auf besondere Anordnung**
Kontrollprüfung ZTV SoB-StB auf besondere Anordnung
des AG für Verformungsmodul des OK Planum/Bodenaustausch/ Schichten ohne Bindemittel.
Die Prüfung hat durch eine zugelassene Prüfstelle,
z.B. LGA oder gleichwertig zu erfolgen.
Einzurechnen sind alle Kosten zur ordnungsgemäßen
Durchführung und Auswertung der Prüfung einschl.
Stellung des Gegengewichtes.
Plattendruckversuch nach TP BF-StB, Teil B 8.1,
Versuch DIN 18134-300.
Menge: 25,000 St

**01.01.0017 Erstellen von Bestandsplänen mit digitalem Geländemodell**
Bestandspläne  DGM

Anfertigen und Liefern von Bestandsplänen incl. eines
digitalen Geländemodells mit kompletter
Neubestandserfassung über die gesamte Baumaßnahme auf
Grundlage der Fortlaufenden Bestandserfassung (siehe
gesonderte Position)  während der Bauausführung.

Das DGM (und der Bestandsplan) muss beinhalten:
Umgrenzungspolygon
Bruchkanten
Alle für das DGM relevanten Punkte mit Höhen
Dreiecksvermaschung,
sämtliche Befestigungen, Einbauten, Ränderbauteile mit
Höhen und Erläuterungen in einer Legende, Materialien,
für alle vertraglichen Baumaßnahmen einschl. den
Angleichungs- und Wiederherstellungsbereichen.

Die Grenzen (Digitale Flurkarte bzw. die Layer aus der
Ausführungsplanung) sowie die Gebäude, die Fahrbahnen
der angrenzenden Straßen und Wege, Flur-Nummern usw.
aus der Ausführungsplanung bzw. den übergebenen Daten
sind mit einzupflegen für die Orientierung auf dem
Bestandsplan.
Abstimmung mit dem AG über den Planinhalt!

Übergabe: Digital auf CD-ROM oder USB-Stick in den
Formaten DXF und REB(DA58)
und als Plan in pdf (farbig mit Flächenschraffuren)
und in Papierversion 3fach.
Menge: 1,000 Psch

**01.01.0018 Fortlaufende Bestandserfassung**
Fortlaufende Bestandserfassung

für die spätere DGM- und Bestandsplan-Erstellung
auch für Entwässerungs-Leitungen, Bauwerke im
Endzustand nicht mehr sichtbarer Bauteile, Fahrbahn-
und Gehweg-Kanten, Fahrbahn-Markierung, Geländer, Rohr-
Ein- und Ausläufe, Beschilderung, usw.
Menge: 1,000 Psch

#### 01.02 Verkehrssicherung

*Hinweis: Hinweis zur Verkehrssicherung*
Hinweis zur Verkehrssicherung

Die Verkehrssicherung ist laut Umleitungsbeschilderungsplan im Anhang aufzubauen.

**01.02.0001 Verkehrssich. läng. Dauer aufbauen Arb.st.u. Uml.str*VZ-Plan des AG auß. Kraft setzen**
StL-Nr. 2110510531200000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder nach Unterlagen des AG außer Kraft setzen.
Menge: 1,000 Psch

**01.02.0002 Verkehrssich. läng. Dauer vorhalten wie Vorposition**
StL-Nr. 2110511010
Verkehrssicherung längerer Dauer vorhalten, warten, instand setzen und betreiben. Vorübergehende Verkehrssicherungsmaßnahmen durchführen. Die Kontrolle der Verkehrssicherung wird gesondert vergütet.
Verkehrssicherung wie in Vorposition beschrieben.
Menge: 350,000 d

**01.02.0003 Verkehrssich. läng. Dauer abbauen in Kraft setzen**
StL-Nr. 211051200200
Verkehrssicherung an Arbeitsstellen längerer Dauer abbauen. Vorübergehende Verkehrssicherungsmaßnahmen
durchführen. Vorübergehende Markierung entfernen,
transportable Lichtsignalanlage, bauliches Leitelement,
mobile Stauwarnanlage, LED-Anzeigetafel und transportable Schutzeinrichtung abbauen werden gesondert
vergütet.
Vorhandene Verkehrsschilder nach Unterlagen des AG wieder in Kraft setzen.
Menge: 1,000 Psch

**01.02.0004 Kontrolle d. Verkehrss. an Arb.st. zwei bzw. einmal*schrift.Dokument**
StL-Nr. 2110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 350,000 d

**01.02.0005 Kontrolle d. Verkehrss. a. Uml.str. zwei bzw. einmal*schriftl.Dokument**
StL-Nr. 2110591021
Kontrolle der temporären Verkehrsschilder, vorübergehenden Markierungen, transportablen Lichtsignalanlagen,
baulichen Leitelemente und transportablen Schutzeinrichtungen auf Umleitungsstrecke gemäß ZTV-SA durchführen. Die Kontrolle ist unmittelbar nach deren Durchführung zu erfassen und zu dokumentieren. Arbeits- und
Hilfsmittel sind vom AN zu stellen und dem AG jederzeit
zugänglich zu machen.
Kontrolle zweimal täglich, an arbeitsfreien Tagen einmal täglich.
Schriftliche Dokumentation der Kontrolle nach Unterlagen des AG.
Menge: 350,000 d

**01.02.0006 Verkehrsflächen unterhalten. Bef. Ungebunden*Baustrecke**
StL-Nr. 2290590121
Verkehrsflächen zur Aufrechterhaltung des öffentlichen
und Anliegerverkehrs, sowie des Baustellenverkehrs
innerhalb des Baubereiches einschließlich
zwischenzeitlich benutzter Behelfsfahrstreifen
verkehrssicher unterhalten.
Abgerechnet wird nach Kalendertagen.
Befestigung ungebunden.
Verkehrsflächen im Zuge der Baustrecke.
Menge: 350,000 d

*Hinweis: Vorbemerkungen:*
Vorbemerkungen:

Folgende Beschilderung ist nur für nicht vorhergesehene zusätzliche Beschilderung, welche nicht in den Verkehrssicherungspauschalen enthalten ist.

Nur auf gesonderte Anordnung des Auftraggebers.

**01.02.0007 Beschilderung herstellen**
StL-Nr. 1790120901010000
Beschilderung herstellen und abbauen,
für die Bauzeit vorhalten und warten.
Aufstellvorrichtung nach statischen Erfordernissen.
Verkehrsschilder mit retroreflektierender Folie,
Retroreflexions-Klasse 2.
Abgerechnet wird nach Anzahl der Aufstellvorrichtungen.
Das Material bleibt Eigentum des AN.
Ronden, Dreiecke, Quadrate, Rechtecke VZ-Nr '101-308'
Größe 2
1 Verkehrsschild
Menge: 5,000 St

**01.02.0008 Beschilderung herstellen**
StL-Nr. 1790120903010000
Beschilderung herstellen und abbauen,
für die Bauzeit vorhalten und warten.
Aufstellvorrichtung nach statischen Erfordernissen.
Verkehrsschilder mit retroreflektierender Folie,
Retroreflexions-Klasse 2.
Abgerechnet wird nach Anzahl der Aufstellvorrichtungen.
Das Material bleibt Eigentum des AN.
Zeichen 454, 457, 459
1 Verkehrsschild
Menge: 5,000 St

**01.02.0009 Absperrung herstellen**
StL-Nr. 17901214010400
Absperrung herstellen.
Absperrgerät oder Warneinrichtung aufstellen und
beseitigen, für die Bauzeit vorhalten, warten und
betreiben.
Verkehrszeichen mit retroreflektierender Folie,
Retroreflexions-Klasse 2.
Leitbake (Warnbake), Zeichen 605 - '10'
mit 1 Richtstrahler zweiseitig, gelbes Blinklicht
Menge: 5,000 St

**01.02.0010 Absperrung herstellen**
StL-Nr. 17901214030600
Absperrung herstellen.
Absperrgerät oder Warneinrichtung aufstellen und
beseitigen, für die Bauzeit vorhalten, warten und
betreiben.
Verkehrszeichen mit retroreflektierender Folie,
Retroreflexions-Klasse 2.
Absperrschranke, Zeichen 600- '32'
mit 3 Richtstrahler einseitig, gelbes Dauerlicht
Menge: 5,000 St

#### 01.03 Erdbau, Vorbereitung u. Freimachen

*Hinweis: Hinweis zur Bereitstellungsfläche des AG*
Hinweis zur Bereitstellungsfläche des AG
(Bereitstellungsfläche zur Lagerung von Bodenmaterial, Beprobung, Deklaration und Abholung)

Im Folgenden wird immer wieder auf die Bereitstellungsfläche des AG verwiesen:

Für die Lagerung von Bodenmaterial zur Bereitstellung für die Beprobung, Deklaration und Abholung wird vom AG - für eine Lagerung bis zu 12 Monaten - eine Fläche in dem Bereich der FlurNr 3048 (Links bei Station ca. 1+500 Fläche ca. 3500qm) der Baumaßnahme zur Verfügung gestellt werden.
Alternativ kann als Bereitstellungsfläche die FlurNr 3278 (Links bei Station ca. 0+800 Fläche ca. 2000qm) der Baumaßnahme zur Verfügung gestellt.

Das Baugerät auf der Bereitstellungsfläche (sowohl zum Aufsetzen der Mieten als auch zum Laden für die
Wiederverwendung von ist Sache des AN und wird nicht gesondert vergütet.

Die Bereitstellungsfläche des AG muss nach Abräumen von allen gelagerten Materialien wieder hergerichtet
werden:

Die Kosten für das Herstellen & Rückbauen der Bereitstellungsfläche werden gesondert vergütet.

Die genutzte Fläche ist nach Beendigung der Baumaßnahme vom AG abnehmen und der einwandfreie
Zustand bestätigen zu lassen.

*Hinweis: Vorbemerkungen speziell zum Erdbau*
Vorbemerkungen speziell zum Erdbau

1. Allgemeines
1.1 Bereitstellungsfläche des AG, siehe dazu die "Hinweise zur Bereitstellungsfläche des AG"
1.2 Die überschüßigen Aushubmaterialien sind getrennt nach
Homogenbereichen auf der Bereitstellungsfläche zu lagern.
1.3 Soweit nichts anderes angegeben ist, ist bei der
Verwendung von Geokunststoffen von einer vorgesehenen
Nutzungsdauer von 100 Jahren auszugehen.
1.4 Als Prüfmethode für die Verdichtungskennwerte
im Bereich Erdbau wird die Methode M3 festgelegt,
sofern in der Leistungsbeschreibung nichts anderes
angegeben wird.

2. Nebenleistungen, Besondere Leistungen
Die nachfolgend aufgeführten Leistungen gehören
zum Leistungsumfang
2.1 Das Zwischenlagern des Bodens auf der Baustelle,
soweit es nicht vom AG angeordnet wird oder im LV-Text
bereits genannt ist.
Ansonsten ist davon auszugehen, dass der Aushub auf
die Bereitstellungsfläche des AG zu fördern ist.
2.2 Wenn das Herstellen von Einbauten und/oder
Bauwerken im Leistungsumfang des AN enthalten
ist, gehören alle dadurch verursachten Erschwernisse
zum Leistungsumfang.

3. Abrechnung
3.1 Die Mengenermittlung erfolgt, soweit nachstehend nicht anders geregelt, im Abtrag.
Erfolgt die Abrechnung ausnahmsweise im Auftrag, so
wird der durch die Verdichtung des Dammuntergrundes
bedingte Mehrverbrauch an Schüttmassen nicht gesondert vergütet, wenn in der Leistungsbeschreibung
nichts anderes angegeben ist.
3.2 Die Mengenermittlung von Schüttmaterial aus
Seitenentnahmen wird wie folgt durchgeführt:
Die Menge des Gesamtauftrages in verdichtetem
Zustand abzüglich der Menge des wiedereingebauten Abtragsmaterials und der Menge des
Liefermaterials ergibt die Menge des Schüttmaterials.
3.3 Das Erstellen des Planums wird nur einmal vergütet,
auch wenn der Bereich des Planums in
mehreren Positionen enthalten ist
(z.B. Aushub und Bodenverbesserung).
Zur Probe gefertigte Planumsbereiche werden jedoch
vergütet
********************************************************

*Hinweis: Vorarbeiten*

**01.03.0001 Strauchbestand roden Höhe über 2-3 m S.Abr. Verw. AN**
StL-Nr. 21106009200901
Strauchbestand und sonstiger Aufwuchs bis 0,10 m Stammdurchmesser, in 1,00 m Höhe über dem Erdboden gemessen,
mit Wurzelwerk roden. Abgerechnet wird die Fläche der
größten Ausdehnung des Strauchwerks.
Mittlere Höhe über 2,00 bis 3,00 m.
Wurzelstöcke 'im Nahbereich der Baustelle ca. 2 km Entfernung auf Haufwerk bis zu 3,00m Höhe schichten'
Schlagabraum nach Wahl des AN verwerten.
Menge: 100,000 m2

**01.03.0002 Wurzelstöcke roden DU über 0,1-0,3 m**
StL-Nr. 211060191009
Wurzelstöcke roden. Gemessen wird der Durchmesser der
Schnittstelle des Wurzelstocks vor dem Roden.
Durchmesser über 0,10 bis 0,30 m.
Wurzelstöcke 'im Nahbereich der Baustelle ca. 2 km Entfernung auf Haufwerk bis zu 3,00m Höhe schichten'
Menge: 25,000 St

**01.03.0003 Wurzelstöcke roden DU über 0,3-0,5 m**
StL-Nr. 211060192009
Wurzelstöcke roden. Gemessen wird der Durchmesser der
Schnittstelle des Wurzelstocks vor dem Roden.
Durchmesser über 0,30 bis 0,50 m.
Wurzelstöcke 'im Nahbereich der Baustelle ca. 2 km Entfernung auf Haufwerk bis zu 3,00m Höhe schichten'
Menge: 100,000 St

**01.03.0005 Immergrüne Strauchhecke verpflanzen**
Immergrüne Strauchhecke verpflanzen
Bestehende Hecke FlurNr 2123/1

Höhe ca. 3,00 cm, Breite ca. 100 cm
Pflegen: 3 Monate im Sommer
Abrechnung nach Meter Heckenlänge
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Menge: 10,000 m

**01.03.0006 Grenzsteine ausbauen**
StL-Nr. 1590210101
Grenzsteine nach Angabe des AG innerhalb des
Baugeländes ausbauen, säubern und laden.
Steine innerhalb der Baustelle
fördern, abladen und stapeln.
Menge: 70,000 St

*Hinweis: Oberboden*

**01.03.0007 Oberboden abtragen und lagern*Abtr.über 10-30cm**
StL-Nr. 21106109092900
Oberboden ggf. einschließlich Vegetationsdecke abtragen
und lagern. Oberboden in regelmäßig geformten Mieten
locker aufsetzen. Ansaat und Mähen einer Decksaat werden gesondert vergütet. Beschreibung der Homogenbereiche nach Unterlagen des AG. Abgerechnet wird nach Ab-
tragsprofilen.
Neigung der Abtragsfläche 'bis 45°'
Dicke des Abtrages über 10 bis 30 cm.
Oberboden 'entlang der BT 41, auf die Bereitstellungsfläche des AG fördern und Mieten aufsetzen, zur späteren Wiederandeckung entlang der BT41 (Mulden,Böschungen). Der Oberboden darf nicht mit anderem Oberboden vermischt werden.'
Menge: 4800,000 m3

**01.03.0008 Oberboden abtragen und lagern*Abtr.über 10-30cm**
StL-Nr. 21106109092900
Oberboden ggf. einschließlich Vegetationsdecke abtragen
und lagern. Oberboden in regelmäßig geformten Mieten
locker aufsetzen. Ansaat und Mähen einer Decksaat werden gesondert vergütet. Beschreibung der Homogenbereiche nach Unterlagen des AG. Abgerechnet wird nach Ab-
tragsprofilen.
Neigung der Abtragsfläche 'bis 45°'
Dicke des Abtrages über 10 bis 30 cm.
Oberboden 'von der Bereitstellungsfläche FlurNr 3048/3278 & 3040 auf der Bereitstellungsfläche des AG in Mieten aufsetzen zur Wiederandeckung auf derselben Fläche. Der Oberboden darf nicht mit anderem Oberboden vermischt werden.'
Menge: 900,000 m3

**01.03.0009 Gelagerten Oberboden des AG profilgerecht andecken entlang BT 41**
Gelagerten Oberboden des AG profilgerecht andecken entlang BT 41
Homogenbereiche nach Unterlagen des AG. Abgerechnet wird
nach Auftragsprofilen.
Andeckung 'entlang der BT 41 & Radweg auf Böschungen, Mulden und Gräben und weiteren Kleinflächen'
Dicke der Andeckung über 10 bis 30 cm.
Oberboden von der Bereitstellungsfläche aufnehmen und im Baubereich fördern und andecken.
Menge: 1500,000 m3

**01.03.0010 Gelagerten Oberboden des AG profilgerecht andecken auf Bereitstellungsfläche**
Gelagerten Oberboden des AG profilgerecht andecken auf Bereitstellungsfläche
Homogenbereiche nach Unterlagen des AG. Abgerechnet wird
nach Auftragsprofilen.
Andeckung 'von Bereitstellungsfläche'
Dicke der Andeckung über 20 bis 30 cm.
Oberboden von der Bereitstellungsfläche aufnehmen und auf Bereitstellungsfläche Flur Nr 3048, 3278 und 3040 und andecken.
Menge: 900,000 m3

**01.03.0011 Oberboden auflockern**
Oberboden des/der Homogenbereiche(s) 'O (entsprechend DIN 18300:2012-09 Bodenklasse 1)'
auf Flächen, die der AN als Bereitstellungsflächen in Anspruch genommen hat und durch den Baubetrieb bzw. die
Zwischenlagerung verdichtet worden sind, auflockern.
Oberfläche abgleichen und eggen.
Mittlere Auflockerungstiefe 30 cm.
Menge: 3500,000 m²

**01.03.0012 Verfestigte Bodenfläche aufreißen*Tiefe ca. 30 cm Abstand = 0,5xT**
StL-Nr. 211071029220
Verfestigte Bodenfläche aufreißen.
Bodenfläche 'Bereitstellungsfläche, welche durch den Baubetrieb verdichtet worden ist, vor Oberbodenauftrag auflockern'
Aufreißtiefe ca. 30 cm.
Max. Abstand der Aufreißspuren = halbe Aufreißtiefe.
Menge: 3500,000 m2

**01.03.0013 Oberboden liefern und andecken Andeck. ü.25-50cm Abrechng.Auftrag**
StL-Nr. 241061609941
Oberboden liefern und profilgerecht andecken.
Andeckung 'in Anliegergrundstücken'

Einbau 'per Hand in Anliegergrundstücken'
Dicke der Andeckung über 25 bis 50 cm.
Abrechnung nach Auftragsprofilen.
Menge: 50,000 m3

**01.03.0014 Rasenansaat entlang BT 41 herst.**
Rasenansaat (Normalsaat) herstellen
auf Oberbodenfläche entlang der Bt 41 mit Radweg an Böschungen, Mulden, Kleinflächen
Saatgutmischung (botanischer und deutscher Name,
Anteil in Gew.-%)  RSM 7.1.2/ FLL
Saatgutmenge g/m2 20
Fertigstellungspflege entfällt,
einschließlich Saatgutlieferung.
Menge: 12500,000 m2

**01.03.0015 Rasenansaat auf Grünflächen für Bereitstellungsfläche herst.**
Rasenansaat (Normalsaat) herstellen
auf Oberbodenfläche mit Feinplanum gem. vorhergehenden
Positionen für Bereitstellungsfläche FlurNr 3048, 3278 und 3040
Saatgutmischung (botanischer und deutscher Name,
Anteil in Gew.-%)  RSM 7.1.2/ FLL
Saatgutmenge g/m2 20
Fertigstellungspflege entfällt,
einschließlich Saatgutlieferung.
Menge: 3500,000 m2

*Hinweis: Bodenbewegung*

**01.03.0016 Boden bzw. Fels lös. u. zwischenlagern**
Boden bzw. Fels aus Abtragsbereichen profilgerecht
lösen und zur Bereitstellungsfläche fördern und auf Haufwerk lagern.
Beschreibung der Homogenbereiche nach Unterlagen des AG.
Die Herstellung von Mulden und Gräben wird gesondert vergütet.
Homogenbereich 'E1 bis E4 (nicht bindige Auffüllung, bindige Auffüllung, Alblehm, Dolomitzersatz im gesamten Baubereich'
Boden bzw. Fels lösen, laden und zur Bereitstellungsfläche fördern, abladen und als Miete aufsetzen.
Das Herstellen des Planums wird gesondert vergütet.
Abrechnung nach Abtragsprofilen.
Menge: 11000,000 m3

**01.03.0017 Zulage "Fels lösen"**
Zulage für vorgenannte Pos" Boden lösen & zwischenlagern"
 für Fels profilgerecht oder nach Unterlagen des AG lösen, zerkleinern, laden, fördern,

Fels des/der Homogenbereichs/e  X '(ehemals Bodenklassen 6-7)'
Beschreibung des Homogenbereichs nach Unterlagen
des AG.
aus allen Abtragsprofilen ggf. einschließlich des
Fahrbahnbereichs.
Menge: 2000,000 m³

**01.03.0018 Gel. Boden bzw. Fels des AG aufn. Planum gesondert Abrechng. Auftrag**
StL-Nr. 2410623099902002
Gelagerten Boden bzw. Fels des AG aufnehmen. Beschreibung der Homogenbereiche nach Unterlagen des AG.
Homogenbereich 'E1 bis E4 (nicht bindige Auffüllung, bindige Auffüllung, Alblehm, Dolomitzersatz)'

Einbaustelle 'im gesamten Baubereich BT 41 mit Radweg und Angleichungen'

Boden 'aus der Bereitstellungsfläche des AG holen (laden, fördern, abladen, einbauen und verdichten)'
Das Herstellen des Planums wird gesondert vergütet.
Abrechnung nach Auftragsprofilen.
Menge: 4000,000 m3

**01.03.0019 Abtreppung herstellen**
StL-Nr. 2410624099
Abtreppung, mind. 0,60 m hoch, in geneigter Grundfläche
für Anschüttung nach Unterlagen des AG herstellen, Sohle der Abtreppung verdichten einschließlich ggf. erforderlicher Wasserzugabe. Boden bzw. Fels in Auftragsbereichen einbauen und verdichten einschließlich ggf.
erforderlicher Wasserzugabe. Beschreibung der Homogenbereiche nach Unterlagen des AG.
Homogenbereich 'E1 bis E4, Bau-km 0+200-0+350 & 1+400-1+800  links (Radweganbau)'
Menge: 550,000 m

**01.03.0020 Mehraufwand Erdbau vorh. Einba Schacht**
StL-Nr. 2490624101
Mehraufwand bei der Ausführung von Abtrags- und
Verfüllarbeiten infolge von vorhandenen Einbauten.
Einbauteil = Schacht.
Menge: 15,000 St

**01.03.0021 Mehraufwand Erdbau vorh. Einba Kappe**
StL-Nr. 2490624102
Mehraufwand bei der Ausführung von Abtrags- und
Verfüllarbeiten infolge von vorhandenen Einbauten.
Einbauteil = Hydranten- und Schieberkappe.
Menge: 15,000 St

**01.03.0022 Mehraufwand Erdarb. vorh. Leit**
StL-Nr. 249062360999
Mehraufwand bei der Ausführung von Abtrags- und/oder
Verfüllarbeiten einschließlich des ungebundenen
Oberbaues in Folge von vorhandenen Leitungen unter
Beachtung der einschlägigen Vorschriften.
Der Mehraufwand wird bis zu einem Abstand von 50 cm in
horizontaler und vertikaler Richtung vergütet, sofern
kein anderer Abstand angegeben ist. Auch bei parallel
laufenden Leitungen wird die Position unabhängig vom
Achsabstand einmal je Leitung abgerechnet.
Abgerechnet wird in der Achse der jeweiligen Leitung.
Leitung = 'Strom, Fernmeldekabel o.ä.'

Verlauf der Leitung 'Längs- und quer'

Abstand in horizontaler und vertikaler Richtung cm '50'
Menge: 10000,000 m

**01.03.0023 Mehraufwand Erdarb. vorh. Leit**
StL-Nr. 249062360999
Mehraufwand bei der Ausführung von Abtrags- und/oder
Verfüllarbeiten einschließlich des ungebundenen
Oberbaues in Folge von vorhandenen Leitungen unter
Beachtung der einschlägigen Vorschriften.
Der Mehraufwand wird bis zu einem Abstand von 50 cm in
horizontaler und vertikaler Richtung vergütet, sofern
kein anderer Abstand angegeben ist. Auch bei parallel
laufenden Leitungen wird die Position unabhängig vom
Achsabstand einmal je Leitung abgerechnet.
Abgerechnet wird in der Achse der jeweiligen Leitung.
Leitung = 'Druckleitungen (Wasser/Abwasser) im Betrieb'

Verlauf der Leitung 'längs und quer'

Abstand in horizontaler und vertikaler Richtung cm '50'
Menge: 1000,000 m

**01.03.0024 Untergrund nach Abtrag verdich**
StL-Nr. 2490622609
Untergrund nach Oberboden- oder Bodenabtrag
verdichten. Beschreibung des/der Homogenbereichs/e
nach Unterlagen des AG.
Untergrund 'im Baubereich Bt 41 Fahrbahn, Radweg und Zufahrten'
Menge: 28105,000 m2

**01.03.0025 Planum herstellen Ev2 = 45 MPa**
*** Bezugsbeschreibung
StL-Nr. 2110624901
Planum herstellen nach Unterlagen des AG.
Verformungsmodul Ev2 = 45 MPa.
Menge: 21000,000 m2

**01.03.0026 Planum herstellen, Ev2 = 45 MPa, Zufahrten & Radweg**
*** wie Position 01.03.0025
Planum herstellen, Ev2 = 45 MPa,
Feld- und Grundstücks-Zufahrten & Radweg
Menge: 7000,000 m2

*Hinweis: Boden- und Untergrundverbesserung*
Boden- und Untergrundverbesserung

Es ist davon auszugehen, dass die Bodenverbesserung nur in dem Bereich mit den
tonigen Schichten von Nöten ist. Im östlichen Bereich von Station ca 0+850 bis Bauende ist sowohl im Straßenbereich, als auch im Geh- und Radwegbereich die Durchführung einer Bodenverbesserung vorgesehen.

Im westlichen Bereich (RKS 6 bis RKS 10) sind vorzufindenden Gruse und Sande welche voraussichtlich keiner Bodenverbesserung benötigen um die Anforderungen an das Verformungsmodul Ev2 ≥ 45 MN/m² auf Erdplanum einhalten. Daher ist in diesen Bereichen nur auf kürzeren Strecken und nach Bedarf Bodentausch vorgesehen.

Im Zuge des Erdaushubes sind Probefelder zur Klärung des genauen Umfangs der Bodenverbesserung und des Bodentausches herzustellen. Diese werden gesondert vergütet

**01.03.0027 Bodenverb.verd. Bod.herst.**
StL-Nr. 189042010103
Bodenverbesserung profilgerecht oder nach
Unterlagen des AG herstellen.
Die Lieferung des Bindemittels wird gesondert vergütet.
Das Herstellen des Planums wird ggf. gesondert
vergütet.
Dicke cm '30'
Qualifizierte Bodenverbesserung von anstehendem
Boden,
Die Erstellung der Eignungsprüfung gehört zum
Leistungsumfang.
Homogenbereich(e) 'E2 & E3'
Beschreibung des Homogenbereichs nach Unterlagen
des AG.
Boden aufreißen und zerkleinern.
Zur Verdichtung erforderliches Wasser ist zu liefern
und während des Mischens zuzugeben.
Menge: 14000,000 m²

**01.03.0028 Bindem. Bod.verb. Bod.verf. liefern**
StL-Nr. 1890420406
Bindemittel für Bodenverbesserung oder Bodenverfestigung nach OZ 'Bodenverbesserung herstellen'
liefern.
Mischbindemittel, Anteil Zement M.-% '70'

Anteil Kalk M.-% '30'
Menge: 450,000 t

**01.03.0029 Bodenaustausch durchführen Naturgest.0-63 mm*Baustoff liefern Abrechng. Auftrag**
StL-Nr. 211063295101
Bodenaustausch durchführen. Baustoff in Auskofferung
einbauen und verdichten einschließlich ggf. erforderlicher Wasserzugabe. Boden bzw. Fels lösen und verwerten
wird gesondert vergütet.
Baustoff = gebrochenes Naturgestein der Körnung 0 bis
63 mm.
Baustoff liefern.
Abgerechnet wird nach Auftragsprofilen über der Auskofferungssohle.
Menge: 500,000 m3

**01.03.0030 Bodenaustausch durchführen**
StL-Nr. 2110633290
Bodenaustausch durchführen. Baustoff liefern, in
Auskofferung einbauen und verdichten. Boden bzw. Fels
lösen und verwerten wird gesondert vergütet.
Baustoff 'Schroppen ca. 63/150 in Kleinflächen bei Auftreten von weichen/breiigen Boden nach Anordnung des AG'
Menge: 250,000 t

*Hinweis: Geokunststoffe*

**01.03.0031 Trennschicht unter Schüttung h*Vliesstoff GRK 3*5 Jahre pH 4-9**
StL-Nr. 2490640191141090
Trennschicht aus Geotextilien oder Verbundstoffen
unter Schüttungen herstellen. Die Erschwernisse bei
der Herstellung der ersten Lage der Überschüttung
gehören zum Leistungsumfang.
Trennschicht 'für Bereitstellungsfläche auf vorhandenen Boden nach Oberbodenabtrag'
Geotextil = Vliesstoff.
Geotextilrobustheitsklasse (GRK) 3.
Langzeitbeständigkeit = 5 Jahre.
pH-Wert des Umgebungsmilieus 4 bis 9.
verlegen 'in der Bereitstellungsfläche, inklusive Rückbau beim Wiederherstellen des ursprünglichen Zustands der Bereitstellungsfläche und Entfernen von der Baustelle. Material bleibt Eigentum AN'
Menge: 3500,000 m2

**01.03.0032 Trennschicht unter Schüttung h Teilbodenaust.*Vliesstoff GRK 3*50 Jahre pH 4-9*längs**
StL-Nr. 2490640131121020
Trennschicht aus Geotextilien oder Verbundstoffen
unter Schüttungen herstellen. Die Erschwernisse bei
der Herstellung der ersten Lage der Überschüttung
gehören zum Leistungsumfang.
Trennschicht bei Teilbodenaustausch.
Geotextil = Vliesstoff.
Geotextilrobustheitsklasse (GRK) 3.
Langzeitbeständigkeit = 50 Jahre.
pH-Wert des Umgebungsmilieus 4 bis 9.
verlegen in einer Bahn längs zur Straßenachse.
Menge: 4500,000 m2

**01.03.0033 Geotextil in Sickeranlagen einbauen Sickerstrang*GRK 4 Abr. Abwicklung**
StL-Nr. 21106412110001
Geotextil als Filter nach Unterlagen des AG in Sickeranlagen einbauen. Überlappung mindestens 0,50 m. Erforderliche Nutzungsdauer über 25 Jahre. Sickermaterial,
Sickerrohre und Erdarbeiten werden gesondert vergütet.
Filter in Sickerstrang.
Geotextilrobustheitsklasse 4.
Abgerechnet wird die abgewickelte, überdeckte Fläche
ohne Überlappung.
Menge: 2200,000 m2

*Hinweis: Mulden. Gräben*

**01.03.0034 Mulde herstellen eingeb.verd. Bod. Breite 2,00 m*Tiefe ü. 0,3-0,5m**
StL-Nr. 2110651219220900
Mulde nach Unterlagen des AG herstellen.
In eingebautem und verdichtetem Boden.
Mulde 'in allen Baubereichen entlang der BT 41 und Radweg'
Muldenbreite = 2,00 m.
Tiefe über 0,30 bis 0,50 m.
Boden bzw. Fels 'ggf. laden, fördern auf Baustelleneinrichtungsfläche und als Miete aufsetzen.'
Menge: 2750,000 m

**01.03.0035 Grabenprofil wiederherstellen Aushub -0,50 m3/m Graben mit Wasser**
StL-Nr. 211065093901
Graben ausräumen und profilgerecht wiederherstellen.
Mittlere Aushubmenge über 0,25 bis 0,50 m3/m.
Räumgut 'ggf. laden, fördern auf Baustelleneinrichtungsfläche und als Miete aufsetzen. Baubereich bei bestehenden RÜB Willenberg'
Graben führt Wasser.
Menge: 50,000 m

*Hinweis: Sonstiges*

**01.03.0036 Probefelder für Bodentausch**
Probefelder für Bodentausch

Die Probefelder sollen zu einem Zeitpunkt ausgeführt
werden, in dem die Erdaushubarbeiten begonnen haben
und jeweils bereits ein Stück (z.B. ca. mind. 10-20 m)
Erdplanum freigelegt (und geprüft) wurde.

Ansatz: Es ist mit 3 Probefeldern nach Angabe des AG
zu rechnen.
Es ist davon auszugehen, dass die Probefelder nicht in
einem Zuge ausgeführt werden, sondern im fortschreitenden Erdbau.

Probefelder, nach Angaben des AG auch in Abstimmung
mit dem Baugrundgutachter, für die Bodentauschdicke
anlegen:
- Mehraushub ab Erdplanum in der vom AG bzw. dem
Baugrundgutachter angegebenen Dicke auf gesamter
Fahrbahnbreite und einer Länge von 5 m
ausführen und Aushub auf Bereitstellungsfläche des AG
fördern und abladen, in Mieten aufsetzen bzw. Mieten
ergänzen. Neues Erdplanum herstellen und verdichten,
  soweit sinnvoll möglich.
- Ggf.  (nach Angabe Baugrundgutachters bzw. des AG)
Geotextil (s. nachfolgende Position für Lieferung)
auslegen  auf gesamter Breite und Länge  Die
Lieferung und Zurverfügungstellung von Geotextil für 3
Probefelder ist in nachfolgender gesonderter
  Position einzurechnen
- Einbau von Frostschutzmaterial der Korngröße 0/56 mm
und sachgerecht verdichten.
- Statischen Lastplattenversuch ausführen (wird
gesondert vergütet)

Der AG (ggf. in Abstimmung mit dem Baugrundgutachter)
bestimmen daraufhin die tatsächliche Ausführung der
Bodentauschdicke im weiteren Verlauf der Erdarbeiten
mit oder ohne Geotextil und zudem, ob auch die in dem
relevanten Bauabschnitt gelegenen Straßeneinmündungen
einem Bodentausch unter dem geplanten Erdplanum
unterzogen werden.
Menge: 50,000 m3

**01.03.0037 Geotextil als Trennschicht für Probefelder liefern, pH 4-9; GRK 4; Abr. Überdeckung**
Geotextil als Trenn- und Filterschicht liefern.
Der Einbau wird unter der vorhergehenden Postion
"Probefelder" vergütet.
Trennschicht zwischen Boden und Bodentauschmaterial
(Frostschutz). Überlappung mindestens 0,50 m.
Überschüttung wird gesondert vergütet.
Erforderliche Nutzungsdauer über 25 Jahre.
pH-Wert des Umgebungsmilieus 4 bis 9.
Geotextilrobustheitsklasse 3.
Für Verlegung auf Flächen der Probefelder; die weitere
Verwendung von Geotextilien steht dabei nicht fest.
Abrechnung nach tatsächlich verlegter Fläche.
(Für Verlegung längs der Fahrbahnachse, seitliche
Überlappung mit 50 cm angesetzt).
Ansatz: Verlegung in 2 Probefeldern
Menge: 180,000 m2

#### 01.04 Baugruben, Leitungsgräben

*Hinweis: Vorbemerkungen speziell zum Erdbau*
3. Abrechnung
3.1 Die Abrechnungstiefe bei Baugruben geht von
OK Gelände aus. Die Abrechnungstiefe bei Boden
zwischen Pfahlköpfen lösen geht von OK Pfahlkopfplatte
aus.
3.2 Die Abrechnungstiefe für den Leitungsgrabenaushub
ist für jeden Grabenabschnitt jeweils die planmäßige
Grabentiefe nach DIN EN 1610.
Sofern in der Leistungsposition keine andere Angabe
gemacht wird, ist die Abrechnungstiefe für den
Leitungsgrabenaushub in Dämmen, die im gleichen
Auftrag hergestellt werden, die Dicke der Leitungszone
zuzüglich der nach Angaben des Rohrherstellers statisch
erforderlichen Überdeckung.
3.3 Die Abrechnungstiefe für die Leitungsgrabenverfüllung ist für jeden Grabenabschnitt die jeweilige
Grabentiefe nach DIN EN 1610 abzüglich der Dicke der
Leitungszone. Sofern in der Leistungsposition keine
andere Angabe gemacht wird, ist die Abrechnungstiefe
für die Leitungsgrabenverfüllung in Dämmen, die im
gleichen Auftrag hergestellt werden, die nach Angaben
des Rohrherstellers statisch erforderliche Überdeckung
abzüglich der Dicke der Abdeckung.

3.4 Die Abrechnungsbreite für Leitungsgräben/Kanal mit
Rohrleitungen ist die Mindestgrabenbreite
nach DIN EN 1610, Tab. 1 und Tab. 2. Maßgeblich für
die Abrechnung ist der jeweils größere Wert aus den
Tabellen, sofern in der Position nichts anderes angegeben ist.
Bei einer gemeinsamen Verlegung von Straßenentwässerung & Druckleitung
wird ein Stufengraben nach Festlegung des AGs gefordert.
Die vorgegebenen Abrechnungsbreiten werden auch als Herstellungsbreiten gefordert.
Ein ggf. vorhandener Verbau wird bei der
Ermittlung der Abrechnungsbreite  mit
Breitenzuschläge von 2 x 15 cm Breite zusätzlich vergütet.

3.5 Für Leitungsgräben mit Rohrleitung ist die Abrechnungslänge die tatsächliche Länge der Rohrleitung.
Die Abrechnungslänge der Rohrleitung ist von diesen
Regelungen nicht betroffen.
Ergänzend gilt folgendes:
- Zweigt die Rohrleitung außerhalb von Schächten von
neu herzustellenden Leitungen, deren Leitungsgraben noch nicht verfüllt ist, ab, wird von der
Achse Hauptrohr gemessen.
- Zweigt die Rohrleitung außerhalb von Schächten von
Leitungen ab, deren Leitungsgraben bereits verfüllt
ist, ab, wird zur Herstellung des Anschlusses der
Abrechnungslänge 1,00 m unabhängig vom Durchmesser des Hauptrohres zugeschlagen, sofern die
Verfüllung vom AG veranlasst ist.
- Zweigt die Rohrleitung außerhalb von Schächten von
bestehenden Leitungen ab, wird zur Herstellung des
Anschlusses der Abrechnungslänge 1,00 m unabhängig vom Durchmesser des Hauptrohres zugeschlagen.
- Beginnt die Rohrleitung an einem neu herzustellenden
Straßenablauf, wird der Abrechnungslänge der Außendurchmessers des Straßenablaufs zugeschlagen.
- Beginnt oder endet die Rohrleitung an einem
bestehenden Schacht, wird der Abrechnungslänge
0,5 m zugeschlagen.
- Endet die Rohrleitung an einem Haus oder sonstigen,
nicht zum Rohrleitungsgraben zählenden baulichen
Anlagen, so wird bis Außenkante der Einführung
gemessen.
Wenn die Erdarbeiten für die Schächte nicht gesondert
vergütet werden, gilt ergänzend folgendes:
- Bei Zwischenschächten im Zuge der Rohrleitung wird
der Außendurchmesser der Schächte der
Abrechnungslänge zugeschlagen.
- Beginnt oder endet die Rohrleitung an einem neu
herzustellenden Schacht, wird der Abrechnungslänge der Außendurchmesser des Schachtes und
zusätzlich 0,5 m zugeschlagen.
- Der Außendurchmesser des Schachtes wird je Schacht
nur einmal vergütet. Er wird dem Leitungsgraben zugeschlagen, in dem das Rohr mit dem größten Durchmesser eingebaut wird.
*******************************************************

*Hinweis: Leitungsgraben*

**01.04.0001 Leitungsgraben herstellen**
Leitungsgraben ohne Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(unverbauter Graben).
Erschwernisse durch schadstoffbelastete Böden werden
gesondert vergütet.
Boden des/der Homogenbereiches/e  E1 bis E4
Beschreibung des Homogenbereichs nach Unterlagen
des AG.
Grabentiefe bis 1,25 m,
für Sickerstränge mit Rohrleitung DN '150'
Abrechnungsbreite DN + 20 cm,
Boden 'lösen, laden und zur Bereitstellungsfläche fördern, abladen und als Miete aufsetzen.'
Menge: 150,000 m³

**01.04.0002 Leitungsgraben herstellen**
Leitungsgraben ohne Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(unverbauter Graben).
Erschwernisse durch schadstoffbelastete Böden werden
gesondert vergütet.
Boden des/der Homogenbereiches/e  E1 bis E4
Beschreibung des Homogenbereichs nach Unterlagen
des AG.
Grabentiefe bis 1,25 m,
für Sickerstränge mit Rohrleitung DN '200'
Abrechnungsbreite DN + 20 cm,
Boden 'lösen, laden und zur Bereitstellungsfläche fördern, abladen und als Miete aufsetzen.'
Menge: 100,000 m³

**01.04.0003 Leitungsgraben herstellen**
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e E1 bis E4
Beschreibung des Homogenbereichs nach Unterlagen
des AG.
Grabentiefe größer 1,25 m bis 3,00 m,
für Straßenentwässerung, Breite m 'nach DIN EN 1610 (zuzgl. 2x15cm für Verbau)'

mit Rohrleitungen DN '150 bis 200 PP oder PVC'
Abgerechnet wird nach der ausgeschriebenen Breite.
Boden 'lösen, laden und zur Bereitstellungsfläche fördern, abladen und als Miete aufsetzen.'
Menge: 300,000 m³

**01.04.0004 Leitungsgraben herstellen**
StL-Nr. 1890510301020707
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'für E1 bis E4'
Beschreibung des Homogenbereichs nach Unterlagen
des AG.
Grabentiefe über 1,00 m bis 1,75 m,
für 'DN 300 bis DN 500; Breite nach DIN EN 1610 (zuzgl. 2x15cm für Verbau)'

Boden 'lösen, laden und zur Bereitstellungsfläche fördern, abladen und als Miete aufsetzen.'
Menge: 400,000 m³

**01.04.0005 Leitungsgraben herstellen**
StL-Nr. 1890510301030707
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'für E1 bis E4'
Beschreibung des Homogenbereichs nach Unterlagen
des AG.
Grabentiefe über 1,75 m bis 3,00 m,
für 'DN 300 bis DN 500; Breite nach DIN EN 1610 (zuzgl. 2x15cm für Verbau)'

Boden 'lösen, laden und zur Bereitstellungsfläche fördern, abladen und als Miete aufsetzen.'
Menge: 800,000 m³

**01.04.0006 Zulage zu OZ " Leitungsgraben herstellen" Fels**
Zulage zu OZ " Leitungsgraben herstellen"
Fels des/der Homogenbereiches/e  X (ehemals Bodenklasse 6 & 7)
Menge: 350,000 m³

**01.04.0007 Leitungsgrabenverf. unterhalb Sohle Graben in Fels**
StL-Nr. 189051060304
Leitungsgrabenverfüllung unterhalb der Leitungszone bei Leitungsgräben in Fels herstellen.
Die Abrechnung erfolgt mit der für die Herstellung des
Leitungsgrabens vergüteten Breite. Diese Abrechnungsbreite gilt auch im Bereich der Schächte, der Arbeitsräume für Rohrverbindungen und Kabelmuffen,
soweit die Erdarbeiten dafür nicht gesondert vergütet
werden.
Darüber hinausgehende Verfüllung gehört zum
Leistungsumfang.
Die Abrechnung erfolgt von der tatsächlichen Grabensohle bis zur planmäßigen Grabensohle, jedoch maximal
bis 50 cm.
Für senkrecht begrenzte Grabenabschnitte
(verbauter Graben) mit einer Grabentiefe
über 1,75 m bis 3,00 m,
Frostsicheres Kies-Sand-Gemisch nach DIN 18196
(GW oder GI) liefern, einbauen und verdichten.
Menge: 75,000 m3

**01.04.0008 Baustoff lief.,in Leitungsgr. einb.*eischl.Leit.zone. Abrechnung senkr.**
StL-Nr. 21108237999021
Baustoff liefern, in Leitungsgraben einschließlich
Schachtbaugruben einbauen und verdichten.
Baustoff 'Bodengruppe SE'

Grabentiefe 'bis 3,00 m'

Breite der Grabensohle 'DN 150 bis DN 200; Breite nach DIN EN 1610 (zuzgl. 2x15cm für Verbau), Dicke Abdeckung 10cm(OK Leitungszone)'
Baustoff nach Verlegen der Leitung in Graben einschl.
der Leitungszone und in Baugruben einbauen und verdichten.
Abgerechnet wird mit senkrechten Wänden entsprechend
der Abrechnung beim Aushub.
Menge: 100,000 m3

**01.04.0009 Baustoff lief.,in Leitungsgr. einb.*eischl.Leit.zone. Abrechnung senkr.**
StL-Nr. 21108237999021
Baustoff liefern, in Leitungsgraben einschließlich
Schachtbaugruben einbauen und verdichten.
Baustoff 'Bodengruppe GE, für Rohre über DN 200 bis DN 600, Größtkorn 32mm'

Grabentiefe 'bis 3,00 m'

Breite der Grabensohle 'DN 300 bis DN 500; Breite nach DIN EN 1610 (zuzgl. 2x15cm für Verbau), Dicke Abdeckung 10cm(OK Leitungszone)'
Baustoff nach Verlegen der Leitung in Graben einschl.
der Leitungszone und in Baugruben einbauen und verdichten.
Abgerechnet wird mit senkrechten Wänden entsprechend
der Abrechnung beim Aushub.
Menge: 220,000 m3

**01.04.0010 Zulage zur ungebundenen Bettung für Beton C 20/25**
Zulage zur ungebundenen Bettung für Beton C 20/25
Beton C 20/25 als Betonauflager bzw. Betonummantelung
der Rohre liefern und nach Anordnung des AG einbauen.
Abrechnung nach Aufmaß.
Menge: 25,000 m³

**01.04.0011 Füllmaterial, steinfreier, neutraler Sand 0/2 mm**
Füllmaterial, einbauen und verdichten in Rohrgräben,
als Auflager, Seitenverfüllung und Überdeckung,
steinfreier Main- oder Grubensand 0/2 mm.
nur auf gesonderte Anordnung AG
zur Wiederherstellung Leitungszone vorhandener Spartenträger
Menge: 100,000 m³

**01.04.0012 Leitungsgrabenverf. oberhalb Leitungszone herstellen**
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,00 m bis 3,00 m,
Material 'von Bereitstellungsfläche laden, fördern, abladen,'
einbauen und verdichten.
Menge: 700,000 m3

**01.04.0013 Beton abbrechen**
Beton abbrechen als Zulage zur Positon
"Boden lösen" bzw. "Leitungsgraben herst."
Bauteil = Fundament, Auf-/Hinterfüllung,
Hindernisse und dgl.,
Material = Beton ohne Bewehrung, Mauerwerk,
Festigkeitsklasse C 12/15 bis C 20/25.
Beton in Teilbereichen abbrechen.
Abbruch ohne Erschütterung.
Abbruchgut in Eigentum des AN übernehmen,
von der Baustellen entfernen und einer
Verwertung nach Wahl des AN zuführen.
Menge: 5,000 m³

**01.04.0014 Handschachtung**
Handschachtung in allen Tiefen als Zulage zur Position
"Boden lösen" bzw. "Leitungsgraben herst.",
Tiefenzuschläge werden nicht gesondert vergütet und
sind einzurechnen.
Bei Kabel- und Rohrleitungskreuzungen wird keine
Handschachtung vergütet.
Abrechnung nach örtlichem Aufmaß.
Menge: 50,000 m³

**01.04.0015 Mehraufwand vorh. Leitungen**
StL-Nr. 1890511200080400
Mehraufwand bei der Herstellung von Leitungsgräben
und Leitungsgrabenverfüllungen
in Folge von vorhandenen Leitungen, die näher als
50 cm am Leitungsgraben liegen, sofern kein anderer
Abstand angegeben ist.
Die einschlägigen Vorschriften sind zu beachten.
Auch bei parallel laufenden Leitungen wird die Position
unabhängig vom Achsabstand einmal je Leitung
abgerechnet.
Abgerechnet wird in der Achse der jeweiligen Leitung.
Leitung = 'Strom-, Fernmeldekabel & Fernmeldkabelbündel'

Verlauf der Leitung 'längslaufend & querend'
Menge: 600,000 m

**01.04.0016 Mehraufwand vorh. Leitungen**
StL-Nr. 1890511200080400
Mehraufwand bei der Herstellung von Leitungsgräben
und Leitungsgrabenverfüllungen
in Folge von vorhandenen Leitungen, die näher als
50 cm am Leitungsgraben liegen, sofern kein anderer
Abstand angegeben ist.
Die einschlägigen Vorschriften sind zu beachten.
Auch bei parallel laufenden Leitungen wird die Position
unabhängig vom Achsabstand einmal je Leitung
abgerechnet.
Abgerechnet wird in der Achse der jeweiligen Leitung.
Leitung = 'Wasser und Abwasserleitungen'

Verlauf der Leitung 'längslaufend & querend'
Menge: 600,000 m

*Hinweis: Sonstiges*

**01.04.0017 Suchgraben herstellen Tiefe bis 1,25 m mitMasch.unterst. Aufbruch gesond. Boden einb.u.v. Abrechnung Abtrag**
StL-Nr. 2410891291210101
Suchgraben nach Unterlagen des AG einschließlich Handschachtung herstellen. Aushub zur Wiederverwendung
seitlich lagern. Beschreibung der Homogenbereiche nach
Unterlagen des AG.
Homogenbereiche 'E1 bis E4 (nicht bindige Auffüllung, bindige Auffüllung, Alblehm, Dolomitzersatz)'
Grabentiefe bis 1,25 m.
Handschachtung mit Maschinenunterstützung.
Straßenaufbruch wird gesondert vergütet.
Seitlich gelagerten Boden einbauen und verdichten.
Abrechnung nach Abtragsprofilen.
Menge: 30,000 m3

**01.04.0018 Suchgraben herstellen*Tiefe >1,25-1,75m mitMasch.unterst. Boden einb.u.v.**
StL-Nr. 21108911922091
Suchgraben nach Unterlagen des AG einschließlich Handschachtung herstellen. Aushub zur Wiederverwendung
seitlich lagern. Beschreibung der Homogenbereiche nach
Unterlagen des AG. Abgerechnet wird nach Abtragsprofilen.
Homogenbereiche 'E1 bis E4 (nicht bindige Auffüllung, bindige Auffüllung, Alblehm, Dolomitzersatz)'
Grabentiefe über 1,25 bis 1,75 m.
Handschachtung mit Maschinenunterstützung.
Verbau 'ist mit einzurechnen'
Seitlich gelagerten Boden einbauen und verdichten.
Menge: 30,000 m3

#### 01.05 Wasserhaltung

*Hinweis: Wasserhaltung Ableitung - Station 1+475*
Wasserhaltung Ableitung - Station 1+475
Die Ableitung der Straßenentwässerung der BT 41 verläuft bei ca. Station 1+475 über einen Oberflächenwasserkanal über die Flurstücke 3048 & 3040. Dieser Ableitungskanal muss im Zuge der Baumaßnahme erneuert werden.
Die Ableitung sollte mittels einer Abwasserförderung mittels überpumpen erfolgen.

Trockenwetter: ca. 5 l/s
Starkregenereigniss: ca. 100 l/s

**01.05.0001 Umleitung für vorh. bestehende Entwässerungskanal/-leitung**
Umleitung für vorh. bestehende Entwässerungskanal/-leitung
zeitlich begrenzt, vorh. Kanal bis DN 400,
als geschlossene Leitung, Material nach Wahl des AN,
Durchflussvolumen entsprechend vorh. Kanal/Leitung,
einschl. Herstellen und späteres Schließen
der Anschlussöffnungen unter ständiger Inbetriebhaltung
sowie Abmauerungen im Hauptkanal, bzw Herstellen von Pumpensümpfe,
das Pumpen von Abwasser wird nach Pos. "Oberflächenwasserförderung innerorts"
vergütet.
Einschl. Beseitigung nach Gebrauch,

Bauteil:
Verbindung Altkanal zu neuen Kanal
durch Baugrube bei Arbeitsunterbrechungen/-ende.
Menge: 250,000 m

**01.05.0002 Oberflächenwasserförderung außerorts,**
Oberflächenwasserförderung außerorts,
Einbau und Ausbau der Pumpen in Schachtbauwerke, Vorhalten der Pumpenanlage,
einschl. setzen von Absperrblasen in den Kanälen,
alternativ Einbau in Pumpensümpfe,
größtenteils tagsüber, während der Arbeitszeit,
nach Arbeitsende Umleitung/Durchleitung.

Pumpen mit Verbrennungsmotor ein- und ausbauen, Fördermenge ca. 15l/s, geodätische Förderhöhe bis 5 m.
Pumpen inkl. Schlauch für Ableitung des Abwassers

Vergütung nur über Betriebsstundenzähler.
Menge: 100,000 h

*Hinweis: Wasserhaltung Haardt - Station 0+350 bis 0+550*
Wasserhaltung Haardt - Station 0+350 bis 0+550
Der Ortsteil Haardt hat eine bestehendes Trennsystem. Der Oberflächenwasserkanal ist im Zuge dieser Maßnahme zu erneuern.

Innerorts sollte die Abwasserförderung tagsüber/während der Arbeitszeit mittels überpumpen erfolgen. Außerhalb der Arbeitszeit ist eine provisorische Umleitung herzustellen.

Trockenwetter: ca. 1 l/s
Starkregenereigniss: ca. 50 l/s

**01.05.0003 Umleitung für vorh. bestehende Entwässerungskanal/-leitung**
Umleitung für vorh. bestehende Entwässerungskanal/-leitung
zeitlich begrenzt, vorh. Kanal bis DN 300,
als geschlossene Leitung, Material nach Wahl des AN,
Durchflussvolumen entsprechend vorh. Kanal/Leitung,
einschl. Herstellen und späteres Schließen
der Anschlussöffnungen unter ständiger Inbetriebhaltung
sowie Abmauerungen im Hauptkanal, bzw Herstellen von Pumpensümpfe,
das Pumpen von Abwasser wird nach Pos. "Oberflächenwasserförderung innerorts"
vergütet.
Einschl. Beseitigung nach Gebrauch,

Bauteil:
Verbindung Altkanal zu neuen Kanal
durch Baugrube bei Arbeitsunterbrechungen/-ende.
Menge: 200,000 m

**01.05.0004 Oberflächenwasserförderung innerorts ,**
Oberflächenwasserförderung innerorts,
Einbau und Ausbau der Pumpen in Schachtbauwerke, Vorhalten der Pumpenanlage,
einschl. setzen von Absperrblasen in den Kanälen,
alternativ Einbau in Pumpensümpfe,
größtenteils tagsüber, während der Arbeitszeit,
nach Arbeitsende Umleitung/Durchleitung.

Pumpen mit Verbrennungsmotor ein- und ausbauen, Fördermenge ca. 15l/s, geodätische Förderhöhe bis 5 m.
Pumpen inkl. Schlauch für Ableitung des Abwassers

Vergütung nur über Betriebsstundenzähler.
Menge: 200,000 h

*Hinweis: Grund- & Oberflächenwasserförderung*

**01.05.0005 Pumpensumpf, herstellen und beseitigen, bis 5,00 m**
Pumpensumpf innerhalb von Baugruben und Rohrgräben Tiefe bis 5,00m
herstellen und beseitigen, Ausführung nach Wahl des AN,
zur Förderung von Grund- und Quellwasser,
Fördermenge bis 15 l/s, einschl. Ein-/Ausbau, Vorhaltung Pumpenanlage,
einschl. des erforderlichen Erdaushubs und der Wiederverfüllung,
Abteuftiefe bis 0,5 m unter Grabensohle, anfallenden Aushub
zu Lasten des AN beseitigen.
Menge: 5,000 St

**01.05.0006 Betrieb, Wasserhaltungsanlage, 15 l/s**
Betrieb der Wasserhaltungsanlage innerhalb des Rohrgrabens,
für Grundwasser- und Oberflächenwasserförderung,
einschl. Vorhalten der Pumpen mit Schwimmersteuerung,
Fördermenge bis 15 l/s,  einschl. Nachweis der Fördermenge
mittels geeigneter Messvorrichtung.
Vergütung nur über Betriebsstundenzähler.
Menge: 100,000 h

#### 01.06 Entwässerung für Straßen

*Hinweis: Mulden- und Grabenbefestigung*

**01.06.0001 Mulden u. Grabenbefestig. ausbauen Naturst.pflaster*in Beton Mörtelfuge*Dicke 30 - 40 cm sämt.Ausbau verw.**
StL-Nr. 22110106121304
Befestigung der Sohle und Böschungen von Mulden und
Gräben freilegen und einschließlich Bettung ausbauen.
Befestigung = Natursteinpflaster.
Bettung = in Beton verlegt.
Fugen mit Mörtel verfugt.
Gesamtdicke mit Bettung über 30 bis 40 cm.
Sämtliche Ausbaustoffe nach Wahl des AN verwerten.
Menge: 20,000 m2

**01.06.0002 Graben befestigen Sohlbreite 1,00 m*S gebr.Naturgest.**
StL-Nr. 2211012440100000
Graben befestigen einschließlich Erdarbeiten für Bettung und Befestigung.
Sohlbreite = 1,00 m.
Sohlbefestigung = gebrochenes Naturgestein 32/56, 20 cm
dick.
Menge: 1150,000 m

*Hinweis: Sickeranlagen*

**01.06.0003 Sickerstrang herstellen*B ü. 0,30-0,40 m**
StL-Nr. 22110223929090
Sickerstrang durch Einfüllen und Verdichten von Filtermaterial in vorhandenen Graben herstellen. Sickerrohrleitungen werden gesondert vergütet.
Graben 'im Bereich des Straßenkörpers'
Grabenbreite über 0,30 bis 0,40 m.
Grabentiefe '45 bis 110cm (Sickerstrangtiefe DN+0,30m)'

Filter 'aus gebrochenen Natursteinmaterial 8/16'
Menge: 1300,000 m

**01.06.0004 Sickerrohrleitung verlegen Rohr DN 150 Teilsickerrohr PE-HD-Rohr,Typ R2 Tiefe bis 1,25 m**
StL-Nr. 24110229932191
Sickerrohrleitung in Sickeranlage verlegen. Schachtanschluss wird gesondert vergütet.
Einbau 'in Sickerstrang'
Rohr DN/ID 150.
Teilsickerrohr (LP).
Rohr aus PE-HD Typ R 2 (innen glatt, außen gewellt).
Sickerraumsohle 'in vorhandenen Boden - Sohle profilieren Bettung Typ 2'
Fließsohlentiefe bis 1,25 m.
Menge: 800,000 m

**01.06.0005 Sickerrohrleitung verlegen in Sickerstrang*Rohr DN 200 Mehrzweckrohr*PE-HD-Rohr,Typ R2*Tiefe bis 1,25 m**
StL-Nr. 22110228343191
Sickerrohrleitung in Sickeranlage verlegen. Schachtanschluss wird gesondert vergütet.
Einbau in Sickerstrang.
Rohr DN/ID 200.
Mehrzweckrohr (MP).
Rohr aus PE-HD Typ R 2 (innen glatt, außen gewellt).
Sickerraumsohle 'in vorhandenen Boden - Sohle profilieren Bettung Typ 2'
Fließsohlentiefe bis 1,25 m.
Menge: 500,000 m

**01.06.0006 Kunststoffschacht herstellen Schacht-DU 600 mm*Höhe bis 1,00 m Aufl.konstr.Erf.**
StL-Nr. 221102423119
Fertigteil-Schacht aus Kunststoff für Sickerleitungen
einschließlich der Öffnungen für Rohranschlüsse einschließlich aller erforderlichen Zwischen- und Auflageringe, Ausgleichsringe und Dichtungen herstellen.
Schachtabdeckung liefern und aufsetzen, Auflager für
Schachtabdeckung nach konstruktiven Erfordernissen herstellen. Anschluss der Rohrleitungen wird gesondert
vergütet.
Schacht-DU = 600 mm.
Lichte Schachthöhe bis 1,00 m.
Schachtauflager nach konstruktiven Erfordernissen.
Schachtabdeckung 'Muldeneinlauf, Abdeckung Klasse D 400 mit Rahmen aus Gusseisen mit Beton DIN 19584 Form C1 ( mit Einlage) mit Gusseisentrichter und Eimer Form B1, DIN 4052, Deckel als Einlaufrost aus Gusseisen. Schachtabdeckung auf planmässige Höhe setzen.'
Menge: 1,000 St

**01.06.0007 Kunststoffschacht herstellen Schacht-DU 600 mm*H 1,00 bis 1,75 m Aufl.konstr.Erf.**
StL-Nr. 221102423219
Fertigteil-Schacht aus Kunststoff für Sickerleitungen
einschließlich der Öffnungen für Rohranschlüsse einschließlich aller erforderlichen Zwischen- und Auflageringe, Ausgleichsringe und Dichtungen herstellen.
Schachtabdeckung liefern und aufsetzen, Auflager für
Schachtabdeckung nach konstruktiven Erfordernissen herstellen. Anschluss der Rohrleitungen wird gesondert
vergütet.
Schacht-DU = 600 mm.
Lichte Schachthöhe über 1,00 m bis 1,75 m.
Schachtauflager nach konstruktiven Erfordernissen.
Schachtabdeckung 'Muldeneinlauf, Abdeckung Klasse D 400 mit Rahmen aus Gusseisen mit Beton DIN 19584 Form C1 ( mit Einlage) mit Gusseisentrichter und Eimer Form B1, DIN 4052, Deckel als Einlaufrost aus Gusseisen. Schachtabdeckung auf planmässige Höhe setzen.'
Menge: 8,000 St

**01.06.0008 Kunststoffschacht herstellen Schacht-DU 600 mm*Höhe bis 1,00 m Aufl.konstr.Erf.**
StL-Nr. 221102423119
Fertigteil-Schacht aus Kunststoff für Sickerleitungen
einschließlich der Öffnungen für Rohranschlüsse einschließlich aller erforderlichen Zwischen- und Auflageringe, Ausgleichsringe und Dichtungen herstellen.
Schachtabdeckung liefern und aufsetzen, Auflager für
Schachtabdeckung nach konstruktiven Erfordernissen herstellen. Anschluss der Rohrleitungen wird gesondert
vergütet.
Schacht-DU = 600 mm.
Lichte Schachthöhe bis 1,00 m.
Schachtauflager nach konstruktiven Erfordernissen.
Schachtabdeckung 'geschlossene Abdeckung, Abdeckung Klasse D 400 mit Rahmen aus Gusseisen mit Beton DIN 19584 Form C1 ( mit Einlage) mit Schmutzfänger DIN 1221, Deckel mit Betonfüllung und dämpfender Einlage.Schachtabdeckung auf planmässige Höhe setzen.'
Menge: 3,000 St

**01.06.0009 Kunststoffschacht herstellen Schacht-DU 600 mm*H 1,00 bis 1,75 m Aufl.konstr.Erf.**
StL-Nr. 221102423219
Fertigteil-Schacht aus Kunststoff für Sickerleitungen
einschließlich der Öffnungen für Rohranschlüsse einschließlich aller erforderlichen Zwischen- und Auflageringe, Ausgleichsringe und Dichtungen herstellen.
Schachtabdeckung liefern und aufsetzen, Auflager für
Schachtabdeckung nach konstruktiven Erfordernissen herstellen. Anschluss der Rohrleitungen wird gesondert
vergütet.
Schacht-DU = 600 mm.
Lichte Schachthöhe über 1,00 m bis 1,75 m.
Schachtauflager nach konstruktiven Erfordernissen.
Schachtabdeckung 'geschlossene Abdeckung, Abdeckung Klasse D 400 mit Rahmen aus Gusseisen mit Beton DIN 19584 Form C1 ( mit Einlage) mit Schmutzfänger DIN 1221, Deckel mit Betonfüllung und dämpfender Einlage.Schachtabdeckung auf planmässige Höhe setzen.'
Menge: 10,000 St

**01.06.0010 Zulage zu Kunststoffschacht DN 600 für ein abgewinkeltes Gerinne**
Menge: 5,000 St

**01.06.0011 Zulage zu Kunststoffschacht DN 600 weitere Ableitung bis DN 200**
Zulage zu Kunststoffschacht DN 600 weitere Ableitung bis DN 200
(für zweite Ableitung)
Menge: 3,000 St

**01.06.0012 Schachtanschluss herstellen (Zul.) Rohr DN 150**
StL-Nr. 2211025003
Kunststoffrohrleitung an Kunststoffschacht anschließen,
Anschluss dichten. Vergütet wird der Mehraufwand für
das Herstellen des Anschlusses einschließlich Pass- und
Reduzierstücke gegenüber der bis zur Innenfläche des
Schachtes durchgemessenen Rohrleitung.
Rohrleitung DN/ID 150.
Menge: 38,000 St

**01.06.0013 Schachtanschluss herstellen (Zul.) Rohr DN 200**
StL-Nr. 2211025004
Kunststoffrohrleitung an Kunststoffschacht anschließen,
Anschluss dichten. Vergütet wird der Mehraufwand für
das Herstellen des Anschlusses einschließlich Pass- und
Reduzierstücke gegenüber der bis zur Innenfläche des
Schachtes durchgemessenen Rohrleitung.
Rohrleitung DN/ID 200.
Menge: 4,000 St

**01.06.0014 Formstück einbauen (Zulage) Stopfen DN 150**
StL-Nr. 2211025407
Formstück in Sickerrohrleitung einbauen. Vergütet wird
der Mehraufwand für den Einbau des Formstückes gegenüber der bis zur Innenfläche der Sammelrohrleitung
durchgemessenen Rohrleitung.
Formstück = Verschlussstopfen DN/ID 150.
Menge: 6,000 St

**01.06.0015 Formstück einbauen (Zulage) Abzweig DN 150**
StL-Nr. 2211025403
Formstück in Sickerrohrleitung einbauen. Vergütet wird
der Mehraufwand für den Einbau des Formstückes gegenüber der bis zur Innenfläche der Sammelrohrleitung
durchgemessenen Rohrleitung.
Formstück = Abzweig, Anschlussrohr DN/ID 150.
Menge: 2,000 St

**01.06.0016 Formstück einbauen (Zulage)**
StL-Nr. 2211025499
Formstück in Sickerrohrleitung einbauen. Vergütet wird
der Mehraufwand für den Einbau des Formstückes gegenüber der bis zur Innenfläche der Sammelrohrleitung
durchgemessenen Rohrleitung.
Formstück 'Übergang DN 150 Teilsickerrohr auf Vollwandrohr KG-Muffe'
Menge: 16,000 St

**01.06.0017 Formstück einbauen (Zulage)**
StL-Nr. 2211025499
Formstück in Sickerrohrleitung einbauen. Vergütet wird
der Mehraufwand für den Einbau des Formstückes gegenüber der bis zur Innenfläche der Sammelrohrleitung
durchgemessenen Rohrleitung.
Formstück 'Übergang DN 200 Mehrzweckrohr auf Vollwandrohr KG-Muffe'
Menge: 10,000 St

**01.06.0018 Formstück einbauen (Zulage)**
StL-Nr. 2211025499
Formstück in Sickerrohrleitung einbauen. Vergütet wird
der Mehraufwand für den Einbau des Formstückes gegenüber der bis zur Innenfläche der Sammelrohrleitung
durchgemessenen Rohrleitung.
Formstück 'Edelstahl-Froschklappe (V2A) -  DN 200'
Menge: 36,000 St

*Hinweis: Rohrleitungen*

**01.06.0019 Rohrleitung trennen**
Rohrleitung trennen, DN 100 bis DN 150
Stz oder Beton
incl. Schnittstellen ebnen, entgraten für Applikation
von Formstücken zum Übergang auf Kunststoffrohre
Menge: 10,000 St

**01.06.0020 Entwässerungsrohrleitung abbrechen Rohr DN bis 250*Kunststoff-Rohr*Ausb. verwerten**
StL-Nr. 22110304140901
Entwässerungsrohrleitung abbrechen. Entwässerungsrohrleitung liegt bis Oberkante Rohr frei. Erdarbeiten in
der verbliebenen Leitungszone ausführen. Offene Wasserhaltung bis zu einer Pumpenleistung von 10 m3 Fördermenge und 5,00 m Förderhöhe je Stunde und Haltung ausführen. Das Ausbauen von Schächten wird gesondert vergütet.
Rohr DN/ID bis 250.
Rohr aus Kunststoff.
Fließsohlentiefe 'bis 3,00 m'
Ausbaustoffe nach Wahl des AN verwerten.
Menge: 50,000 m

**01.06.0021 Entwässerungsrohrleitung abbrechen Rohr DN ü.250-500*Kunststoff-Rohr*Ausb. verwerten**
StL-Nr. 22110304240901
Entwässerungsrohrleitung abbrechen. Entwässerungsrohrleitung liegt bis Oberkante Rohr frei. Erdarbeiten in
der verbliebenen Leitungszone ausführen. Offene Wasserhaltung bis zu einer Pumpenleistung von 10 m3 Fördermenge und 5,00 m Förderhöhe je Stunde und Haltung ausführen. Das Ausbauen von Schächten wird gesondert vergütet.
Rohr DN/ID über 250 bis 500.
Rohr aus Kunststoff.
Fließsohlentiefe 'bis 3,00 m'
Ausbaustoffe nach Wahl des AN verwerten.
Menge: 200,000 m

**01.06.0022 Entwässerungsrohrleitung abbrechen Rohr DN bis 250*Stahlbeton-Rohr*Ausb. verwerten**
StL-Nr. 22110304120901
Entwässerungsrohrleitung abbrechen. Entwässerungsrohrleitung liegt bis Oberkante Rohr frei. Erdarbeiten in
der verbliebenen Leitungszone ausführen. Offene Wasserhaltung bis zu einer Pumpenleistung von 10 m3 Fördermenge und 5,00 m Förderhöhe je Stunde und Haltung ausführen. Das Ausbauen von Schächten wird gesondert vergütet.
Rohr DN/ID bis 250.
Rohr aus Stahlbeton.
Fließsohlentiefe 'bis 3,00 m'
Ausbaustoffe nach Wahl des AN verwerten.
Menge: 25,000 m

**01.06.0023 Entwässerungsrohrleitung abbrechen Rohr DN ü.250-500*Stahlbeton-Rohr*Ausb. verwerten**
StL-Nr. 22110304220901
Entwässerungsrohrleitung abbrechen. Entwässerungsrohrleitung liegt bis Oberkante Rohr frei. Erdarbeiten in
der verbliebenen Leitungszone ausführen. Offene Wasserhaltung bis zu einer Pumpenleistung von 10 m3 Fördermenge und 5,00 m Förderhöhe je Stunde und Haltung ausführen. Das Ausbauen von Schächten wird gesondert vergütet.
Rohr DN/ID über 250 bis 500.
Rohr aus Stahlbeton.
Fließsohlentiefe 'bis 3,00 m'
Ausbaustoffe nach Wahl des AN verwerten.
Menge: 350,000 m

**01.06.0024 Rohrleitungsende verschliessen DN150 bis DN 250**
Rohrleitungsende verschliessen,
Rohrleitung DN 150 bis DN 250
Rohrleitung am Ende abdichten.
Abmauerung des Kanals mit Material nach Wahl des AN
unter Beachtung des späteren Erddrucks.
Menge: 10,000 St

**01.06.0025 Kunststoffrohrleitung herstellen*PP-Rohr*Bettung Typ 1 Tiefe bis 1,25 m*Überdeckg.0,5-1 m**
StL-Nr. 2211033392911190
Entwässerungsleitung aus Kunststoffrohren nach statischen und konstruktiven Erfordernissen herstellen. An-
schluss an Schacht sowie Formstücke werden gesondert
vergütet.
Rohr DN/ID '150'
Rohr aus PP.
Rohrverbindung 'Muffensteckverbindung (inklusive)'
Bettung nach DIN EN 1610, Typ 1.
Fließsohlentiefe bis 1,25 m.
Überdeckungshöhe 0,50 bis 1,00 m.
Ringsteifigkeit 'SN10'
Menge: 20,000 m

**01.06.0026 Kunststoffrohrleitung herstellen*PP-Rohr*Bettung Typ 1 T ü. 1,25-1,75 m*Überdeckg.ü.1-2 m**
StL-Nr. 2211033392912290
Entwässerungsleitung aus Kunststoffrohren nach statischen und konstruktiven Erfordernissen herstellen. An-
schluss an Schacht sowie Formstücke werden gesondert
vergütet.
Rohr DN/ID '150'
Rohr aus PP.
Rohrverbindung 'Muffensteckverbindung (inklusive)'
Bettung nach DIN EN 1610, Typ 1.
Fließsohlentiefe über 1,25 bis 1,75 m.
Überdeckungshöhe über 1,00 bis 2,00 m.
Ringsteifigkeit 'SN10'
Menge: 135,000 m

**01.06.0027 Kunststoffrohrleitung herstellen*PP-Rohr*Bettung Typ 1*Überdeckg.ü.2-4 m**
StL-Nr. 2211033392919390
Entwässerungsleitung aus Kunststoffrohren nach statischen und konstruktiven Erfordernissen herstellen. An-
schluss an Schacht sowie Formstücke werden gesondert
vergütet.
Rohr DN/ID '150'
Rohr aus PP.
Rohrverbindung 'Muffensteckverbindung (inklusive)'
Bettung nach DIN EN 1610, Typ 1.
Fließsohlentiefe 'über 1,75 bis 3,00m'
Überdeckungshöhe über 2,00 bis 4,00 m.
Ringsteifigkeit 'SN10'
Menge: 80,000 m

**01.06.0028 Kunststoffrohrleitung herstellen Rohr DN 200*PP-Rohr*Bettung Typ 1 Tiefe bis 1,25 m*Überdeckg.0,5-1 m**
StL-Nr. 2211033312911190
Entwässerungsleitung aus Kunststoffrohren nach statischen und konstruktiven Erfordernissen herstellen. An-
schluss an Schacht sowie Formstücke werden gesondert
vergütet.
Rohr DN/ID 200.
Rohr aus PP.
Rohrverbindung 'Muffensteckverbindung (inklusive)'
Bettung nach DIN EN 1610, Typ 1.
Fließsohlentiefe bis 1,25 m.
Überdeckungshöhe 0,50 bis 1,00 m.
Ringsteifigkeit 'SN10'
Menge: 40,000 m

**01.06.0029 Kunststoffrohrleitung herstellen Rohr DN 200*PP-Rohr*Bettung Typ 1 T ü. 1,25-1,75 m*Überdeckg.ü.1-2 m**
StL-Nr. 2211033312912290
Entwässerungsleitung aus Kunststoffrohren nach statischen und konstruktiven Erfordernissen herstellen. An-
schluss an Schacht sowie Formstücke werden gesondert
vergütet.
Rohr DN/ID 200.
Rohr aus PP.
Rohrverbindung 'Muffensteckverbindung (inklusive)'
Bettung nach DIN EN 1610, Typ 1.
Fließsohlentiefe über 1,25 bis 1,75 m.
Überdeckungshöhe über 1,00 bis 2,00 m.
Ringsteifigkeit 'SN10'
Menge: 30,000 m

**01.06.0030 Kunststoffrohrleitung herstellen Rohr DN 200*PP-Rohr*Bettung Typ 1*Überdeckg.ü.2-4 m**
StL-Nr. 2211033312919390
Entwässerungsleitung aus Kunststoffrohren nach statischen und konstruktiven Erfordernissen herstellen. An-
schluss an Schacht sowie Formstücke werden gesondert
vergütet.
Rohr DN/ID 200.
Rohr aus PP.
Rohrverbindung 'Muffensteckverbindung (inklusive)'
Bettung nach DIN EN 1610, Typ 1.
Fließsohlentiefe 'über 1,75m bis 3,00m'
Überdeckungshöhe über 2,00 bis 4,00 m.
Ringsteifigkeit 'SN10'
Menge: 30,000 m

**01.06.0031 Schachtanschluss herstellen (Zul.) Rohr DN 150*Kunststoff-Rohr Betonfertigteile*Anschluss+Gelenk**
StL-Nr. 22110361034103
Rohrleitung an Schacht anschließen, Anschluss dichten.
Vergütet wird der Mehraufwand für das Herstellen des
Anschlusses einschließlich Passstücke gegenüber der bis
zur Innenfläche des Schachtes durchgemessenen Rohrleitung.
Rohrleitung DN/ID 150.
Rohr aus Kunststoff.
Schacht aus Betonfertigteilen.
Anschluss mit Schachtanschlussstück und Gelenkstück.
Menge: 5,000 St

**01.06.0032 Rohranschluss herstellen (Zul.) Anschluss DN 150*AL Kunststoff SL Kunststoff**
StL-Nr. 221103632340
Rohranschluss an Sammelrohrleitung herstellen, An-
schluss dichten. Vergütet wird der Mehraufwand für das
Herstellen des Anschlusses einschließlich Pass- und
Sattelstücke gegenüber der bis zur Innenfläche der Sammelrohrleitung durchgemessenen Rohrleitung.
Rohr DN/ID der Anschlussleitung 150.
Anschlussleitung aus Kunststoff.
Sammelleitung aus Kunststoff.
Menge: 5,000 St

**01.06.0033 Rohranschluss herstellen (Zul.) Anschluss DN 150*AL Kunststoff SL Stahlbeton*Öffnung herst.**
StL-Nr. 221103632321
Rohranschluss an Sammelrohrleitung herstellen, An-
schluss dichten. Vergütet wird der Mehraufwand für das
Herstellen des Anschlusses einschließlich Pass- und
Sattelstücke gegenüber der bis zur Innenfläche der Sammelrohrleitung durchgemessenen Rohrleitung.
Rohr DN/ID der Anschlussleitung 150.
Anschlussleitung aus Kunststoff.
Sammelleitung aus Stahlbeton.
Öffnung für Rohranschluss durch Bohren herstellen.
Menge: 24,000 St

**01.06.0034 Rohranschluss herstellen (Zul.) Anschluss DN 200*AL Kunststoff SL Stahlbeton*Öffnung herst.**
StL-Nr. 221103633321
Rohranschluss an Sammelrohrleitung herstellen, An-
schluss dichten. Vergütet wird der Mehraufwand für das
Herstellen des Anschlusses einschließlich Pass- und
Sattelstücke gegenüber der bis zur Innenfläche der Sammelrohrleitung durchgemessenen Rohrleitung.
Rohr DN/ID der Anschlussleitung 200.
Anschlussleitung aus Kunststoff.
Sammelleitung aus Stahlbeton.
Öffnung für Rohranschluss durch Bohren herstellen.
Menge: 5,000 St

**01.06.0035 Formstück einbauen (Zul.) Abzweig DN 150*Kunststoff-Rohr Rohr DN 150**
StL-Nr. 22110368020403
Formstück in Rohrleitung einbauen. Vergütet wird der
Mehraufwand für den Einbau des Formstückes gegenüber
der bis zur Innenfläche der Sammelrohrleitung durchgemessenen Rohrleitung.
Formstück = Abzweig, Anschlussrohr DN/ID 150.
Rohr aus Kunststoff.
Durchgangsrohr DN/ID 150.
Menge: 10,000 St

**01.06.0036 Formstück einbauen (Zul.) Abzweig DN 150*Kunststoff-Rohr Rohr DN 200**
StL-Nr. 22110368020404
Formstück in Rohrleitung einbauen. Vergütet wird der
Mehraufwand für den Einbau des Formstückes gegenüber
der bis zur Innenfläche der Sammelrohrleitung durchgemessenen Rohrleitung.
Formstück = Abzweig, Anschlussrohr DN/ID 150.
Rohr aus Kunststoff.
Durchgangsrohr DN/ID 200.
Menge: 5,000 St

**01.06.0037 Formstück einbauen (Zul.) Teller DN 150*Kunststoff-Rohr**
StL-Nr. 22110368110400
Formstück in Rohrleitung einbauen. Vergütet wird der
Mehraufwand für den Einbau des Formstückes gegenüber
der bis zur Innenfläche der Sammelrohrleitung durchgemessenen Rohrleitung.
Formstück = Verschlussteller DN/ID 150.
Rohr aus Kunststoff.
Menge: 5,000 St

**01.06.0038 Formstück einbauen (Zul.) Bogen DN 150*Kunststoff-Rohr**
StL-Nr. 22110368210400
Formstück in Rohrleitung einbauen. Vergütet wird der
Mehraufwand für den Einbau des Formstückes gegenüber
der bis zur Innenfläche der Sammelrohrleitung durchgemessenen Rohrleitung.
Formstück = Bogen DN/ID 150.
Rohr aus Kunststoff.
Menge: 30,000 St

**01.06.0039 Formstück einbauen (Zul.) Bogen DN 200*Kunststoff-Rohr**
StL-Nr. 22110368220400
Formstück in Rohrleitung einbauen. Vergütet wird der
Mehraufwand für den Einbau des Formstückes gegenüber
der bis zur Innenfläche der Sammelrohrleitung durchgemessenen Rohrleitung.
Formstück = Bogen DN/ID 200.
Rohr aus Kunststoff.
Menge: 10,000 St

**01.06.0040 Formstück einbauen (Zul.)*Kunststoff-Rohr**
StL-Nr. 22110368990400
Formstück in Rohrleitung einbauen. Vergütet wird der
Mehraufwand für den Einbau des Formstückes gegenüber
der bis zur Innenfläche der Sammelrohrleitung durchgemessenen Rohrleitung.
Formstück 'DN 150 Steinzeug-Übergangsstück'
Rohr aus Kunststoff.
Menge: 5,000 St

**01.06.0041 Anschlußstück als Rohrkupplung DN 150**
Anschlußstück als Rohrkupplung DN 150

Rohrkupplung kreisrund DN 150,
zur variablen, stufenlosen Verbindung von Abwasserrohren aus PP DN 160 nach DIN EN 1401-1 mit einem Außendurchmesser von 160 mm mit Betonrohren kreisrund DN 150
Menge: 5,000 St

**01.06.0042 Formstück einbauen (Zul.)*Kunststoff-Rohr**
StL-Nr. 22110368990400
Formstück in Rohrleitung einbauen. Vergütet wird der
Mehraufwand für den Einbau des Formstückes gegenüber
der bis zur Innenfläche der Sammelrohrleitung durchgemessenen Rohrleitung.
Formstück 'DN 150 - Überschiebemuffe bzw. Doppelsteckmuffe'
Rohr aus Kunststoff.
Menge: 10,000 St

**01.06.0043 Formstück einbauen (Zul.)*Kunststoff-Rohr**
StL-Nr. 22110368990400
Formstück in Rohrleitung einbauen. Vergütet wird der
Mehraufwand für den Einbau des Formstückes gegenüber
der bis zur Innenfläche der Sammelrohrleitung durchgemessenen Rohrleitung.
Formstück 'DN 200 - Überschiebemuffe bzw. Doppelsteckmuffe'
Rohr aus Kunststoff.
Menge: 5,000 St

**01.06.0044 Betonrohrleitung herstellen Rohr DN 300*Stahlbeton-Rohr K Dichtung*Bettung Typ 1 LM 1, Statik**
StL-Nr. 2211031913119903
Entwässerungsrohrleitung aus Betonrohren nach statischen und konstruktiven Erfordernissen herstellen. An-
schluss an Schacht sowie Formstücke werden gesondert
vergütet.
Rohr DN/ID 300.
Rohr aus Stahlbeton, Form K.
Rohrverbindung mittels Muffe mit fest integrierter
Dichtung aus Elastomeren.
Bettung nach DIN EN 1610, Typ 1.
Fließsohlentiefe '0,50 bis 3,00 m'

Überdeckungshöhe '0,10 bis 2,70m'
Straßenverkehrslast = LM 1 nach DIN EN 1991-2. Statische Berechnung aufstellen und liefern.
Menge: 400,000 m

**01.06.0045 Betonrohrleitung herstellen Rohr DN 400*Stahlbeton-Rohr K Dichtung*Bettung Typ 1 LM 1, Statik**
StL-Nr. 2211031923119903
Entwässerungsrohrleitung aus Betonrohren nach statischen und konstruktiven Erfordernissen herstellen. An-
schluss an Schacht sowie Formstücke werden gesondert
vergütet.
Rohr DN/ID 400.
Rohr aus Stahlbeton, Form K.
Rohrverbindung mittels Muffe mit fest integrierter
Dichtung aus Elastomeren.
Bettung nach DIN EN 1610, Typ 1.
Fließsohlentiefe '0,50 bis 3,00 m'

Überdeckungshöhe '0,10 bis 2,60 m'
Straßenverkehrslast = LM 1 nach DIN EN 1991-2. Statische Berechnung aufstellen und liefern.
Menge: 170,000 m

**01.06.0046 Betonrohrleitung herstellen Rohr DN 500*Stahlbeton-Rohr K Dichtung*Bettung Typ 1 LM 1, Statik**
StL-Nr. 2211031933119903
Entwässerungsrohrleitung aus Betonrohren nach statischen und konstruktiven Erfordernissen herstellen. An-
schluss an Schacht sowie Formstücke werden gesondert
vergütet.
Rohr DN/ID 500.
Rohr aus Stahlbeton, Form K.
Rohrverbindung mittels Muffe mit fest integrierter
Dichtung aus Elastomeren.
Bettung nach DIN EN 1610, Typ 1.
Fließsohlentiefe '0,60 bis 3,00 m'

Überdeckungshöhe '0,10 bis 2,50 m'
Straßenverkehrslast = LM 1 nach DIN EN 1991-2. Statische Berechnung aufstellen und liefern.
Menge: 20,000 m

**01.06.0047 Schachtanschluss herstellen (Zul.) Rohr DN 300*Stahlbeton-Rohr Betonfertigteile*Anschluss+Gelenk**
StL-Nr. 22110361062103
Rohrleitung an Schacht anschließen, Anschluss dichten.
Vergütet wird der Mehraufwand für das Herstellen des
Anschlusses einschließlich Passstücke gegenüber der bis
zur Innenfläche des Schachtes durchgemessenen Rohrleitung.
Rohrleitung DN/ID 300.
Rohr aus Stahlbeton.
Schacht aus Betonfertigteilen.
Anschluss mit Schachtanschlussstück und Gelenkstück.
Menge: 22,000 St

**01.06.0048 Schachtanschluss herstellen (Zul.) Rohr DN 400*Stahlbeton-Rohr Betonfertigteile*Anschluss+Gelenk**
StL-Nr. 22110361082103
Rohrleitung an Schacht anschließen, Anschluss dichten.
Vergütet wird der Mehraufwand für das Herstellen des
Anschlusses einschließlich Passstücke gegenüber der bis
zur Innenfläche des Schachtes durchgemessenen Rohrleitung.
Rohrleitung DN/ID 400.
Rohr aus Stahlbeton.
Schacht aus Betonfertigteilen.
Anschluss mit Schachtanschlussstück und Gelenkstück.
Menge: 4,000 St

**01.06.0049 Formstück einbauen (Zul.)*Stahlbeton-Rohr**
StL-Nr. 22110368990200
Formstück in Rohrleitung einbauen. Vergütet wird der
Mehraufwand für den Einbau des Formstückes gegenüber
der bis zur Innenfläche der Sammelrohrleitung durchgemessenen Rohrleitung.
Formstück 'DN 300 - Passstück'
Rohr aus Stahlbeton.
Menge: 11,000 St

**01.06.0050 Formstück einbauen (Zul.)*Stahlbeton-Rohr**
StL-Nr. 22110368990200
Formstück in Rohrleitung einbauen. Vergütet wird der
Mehraufwand für den Einbau des Formstückes gegenüber
der bis zur Innenfläche der Sammelrohrleitung durchgemessenen Rohrleitung.
Formstück 'DN 400 - Passstück'
Rohr aus Stahlbeton.
Menge: 2,000 St

**01.06.0051 Böschungsstück einbauen (Zul.) Rohr DN 300*Stahlbeton-Rohr Anlauf 1 zu 1,5**
StL-Nr. 221103730122
Böschungsstück einbauen. Vergütet wird der Mehraufwand
gegenüber der bis zur unteren Vorderkante des
Böschungsstückes durchgemessenen Rohrleitung.
Rohr DN/ID 300.
Rohr aus Stahlbeton.
Neigung des Anlaufs 1 zu 1,5.
Menge: 32,000 St

**01.06.0052 Böschungsstück einbauen (Zul.) Rohr DN 400*Stahlbeton-Rohr Anlauf 1 zu 1,5**
StL-Nr. 221103730222
Böschungsstück einbauen. Vergütet wird der Mehraufwand
gegenüber der bis zur unteren Vorderkante des
Böschungsstückes durchgemessenen Rohrleitung.
Rohr DN/ID 400.
Rohr aus Stahlbeton.
Neigung des Anlaufs 1 zu 1,5.
Menge: 2,000 St

**01.06.0053 Böschungsstück einbauen (Zul.) Rohr DN 500*Stahlbeton-Rohr Anlauf 1 zu 1,5**
StL-Nr. 221103730322
Böschungsstück einbauen. Vergütet wird der Mehraufwand
gegenüber der bis zur unteren Vorderkante des
Böschungsstückes durchgemessenen Rohrleitung.
Rohr DN/ID 500.
Rohr aus Stahlbeton.
Neigung des Anlaufs 1 zu 1,5.
Menge: 2,000 St

*Hinweis: Schächte*

*Hinweis: Die Schachtwinkel sind vor der Fertigung vor Ort zu kontrollieren.*
Die Schachtwinkel sind vor der Fertigung vor Ort zu kontrollieren.

Fertigteile in Beton/Stahlbeton sind in FBS-Qualität anzubieten.

**01.06.0054 Schacht ausbauen DU bis 1,00 m*Betonfertigteile Tiefe bis 1,25 m*Ausbau verwerten**
StL-Nr. 22110403111001
Freigelegten Schacht einschließlich Abdeckung vollständig ausbauen. Aufbruch von Straßenbefestigungen und das
Ausbauen von Rohrleitungen wird gesondert vergütet.
Runder Schacht, DN/ID bis 1,00 m.
Schacht aus Betonfertigteilen.
Ausbautiefe ab OK Abdeckung bis 1,25 m.
Sämtliche Ausbaustoffe verwerten nach Wahl des AN.
Menge: 1,000 St

**01.06.0055 Schacht ausbauen DU bis 1,00 m*Betonfertigteile Tiefe 1,25-2,00 m*Ausbau verwerten**
StL-Nr. 22110403112001
Freigelegten Schacht einschließlich Abdeckung vollständig ausbauen. Aufbruch von Straßenbefestigungen und das
Ausbauen von Rohrleitungen wird gesondert vergütet.
Runder Schacht, DN/ID bis 1,00 m.
Schacht aus Betonfertigteilen.
Ausbautiefe ab OK Abdeckung über 1,25 bis 2,00 m.
Sämtliche Ausbaustoffe verwerten nach Wahl des AN.
Menge: 3,000 St

**01.06.0056 Schacht ausbauen DU bis 1,00 m*Betonfertigteile T ü. 2,00-3,00 m*Ausbau verwerten**
StL-Nr. 22110403113001
Freigelegten Schacht einschließlich Abdeckung vollständig ausbauen. Aufbruch von Straßenbefestigungen und das
Ausbauen von Rohrleitungen wird gesondert vergütet.
Runder Schacht, DN/ID bis 1,00 m.
Schacht aus Betonfertigteilen.
Ausbautiefe ab OK Abdeckung über 2,00 bis 3,00 m.
Sämtliche Ausbaustoffe verwerten nach Wahl des AN.
Menge: 5,000 St

**01.06.0057 Schacht ausbauen QU bis 1,00 m2*Ortbeton 20 cm Tiefe 1,25-2,00 m*Ausbau verwerten**
StL-Nr. 22110403452001
Freigelegten Schacht einschließlich Abdeckung vollständig ausbauen. Aufbruch von Straßenbefestigungen und das
Ausbauen von Rohrleitungen wird gesondert vergütet.
Rechteckiger Schacht, lichter QU bis 1,00 m2.
Schacht aus unbewehrtem Ortbeton bis 20 cm dick.
Ausbautiefe ab OK Abdeckung über 1,25 bis 2,00 m.
Sämtliche Ausbaustoffe verwerten nach Wahl des AN.
Menge: 4,000 St

**01.06.0058 Schachtteil ausbauen Abdeckung*Baut.s.+lagern Ausbau verwerten**
StL-Nr. 221104081011
Freigelegtes Schachtteil ausbauen. Aufbruch von Straßenbefestigung wird gesondert vergütet.
Teil = Abdeckung beliebiger Bauart, lichte Weite bis
1,00 m.
Abdeckung säubern und innerhalb der Baustelle lagern.
Sämtliche Ausbaustoffe verwerten nach Wahl des AN.
Menge: 3,000 St

**01.06.0059 Schachtteil ausbauen bis OK Schachth.*Baut.s.+lagern Ausbau verwerten**
StL-Nr. 221104085011
Freigelegtes Schachtteil ausbauen. Aufbruch von Straßenbefestigung wird gesondert vergütet.
Teil = Abdeckung und Auflageringe bis Oberkante
Schachthals.
Abdeckung säubern und innerhalb der Baustelle lagern.
Sämtliche Ausbaustoffe verwerten nach Wahl des AN.
Menge: 3,000 St

**01.06.0060 Schachtteil ausbauen einschl.Schachth.*Baut.s.+lagern Ausbau verwerten**
StL-Nr. 221104086011
Freigelegtes Schachtteil ausbauen. Aufbruch von Straßenbefestigung wird gesondert vergütet.
Teil = Abdeckung, Auflageringe und Schachthals.
Abdeckung säubern und innerhalb der Baustelle lagern.
Sämtliche Ausbaustoffe verwerten nach Wahl des AN.
Menge: 3,000 St

**01.06.0061 FertigteilSchacht herstellen BFT, Abdeckpl.*DU 1000 mm Steig. DIN 19555B*Tiefe bis 1,00 m Aufl.gk.Bod 10cm*integr.Dichtsyst. Durchlaufr. gekr.**
StL-Nr. 2211041421312206
Fertigteil-Schacht mit Schachthals einschließlich der
Öffnungen für die Rohranschlüsse herstellen. Erforderliche Auflageringe einbauen. Schachtabdeckung und An-
schluss der Rohrleitungen werden gesondert vergütet.
Schacht aus Betonfertigteilen, jedoch mit Abdeckplatte.
Schacht DU = 1000 mm.
Steigeisen einläufig nach DIN 19 555 Form B, 4 St/m
einbauen.
Lichte Schachttiefe bis 1,00 m.
Auflager aus grobkörnigem Boden, 10 cm dick, herstellen.
Fugendichtung mit integriertem Dichtungssystem aus E-
lastomeren und Lastübertragungsring.
Schachtsohle aus Ortbeton C 16/20 mit eingearbeiteten
Durchlaufrinnen und Zementglattstrich herstellen.
Durchlaufrinne gekrümmt.
Menge: 2,000 St

**01.06.0062 FertigteilSchacht herstellen BFT*DU 1000 mm Steig. DIN 19555B*T ü.1,00 - 2,00 m Aufl.gk.Bod 10cm*integr.Dichtsyst. Durchlaufr. gekr.**
StL-Nr. 2211041411322206
Fertigteil-Schacht mit Schachthals einschließlich der
Öffnungen für die Rohranschlüsse herstellen. Erforderliche Auflageringe einbauen. Schachtabdeckung und An-
schluss der Rohrleitungen werden gesondert vergütet.
Schacht aus Betonfertigteilen.
Schacht DU = 1000 mm.
Steigeisen einläufig nach DIN 19 555 Form B, 4 St/m
einbauen.
Lichte Schachttiefe über 1,00 bis 2,00 m.
Auflager aus grobkörnigem Boden, 10 cm dick, herstellen.
Fugendichtung mit integriertem Dichtungssystem aus E-
lastomeren und Lastübertragungsring.
Schachtsohle aus Ortbeton C 16/20 mit eingearbeiteten
Durchlaufrinnen und Zementglattstrich herstellen.
Durchlaufrinne gekrümmt.
Menge: 5,000 St

**01.06.0063 FertigteilSchacht herstellen BFT*DU 1000 mm Steig. DIN 19555B*T ü.2,00 - 3,00 m Aufl.gk.Bod 10cm*integr.Dichtsyst. Durchlaufr. gekr.**
StL-Nr. 2211041411332206
Fertigteil-Schacht mit Schachthals einschließlich der
Öffnungen für die Rohranschlüsse herstellen. Erforderliche Auflageringe einbauen. Schachtabdeckung und An-
schluss der Rohrleitungen werden gesondert vergütet.
Schacht aus Betonfertigteilen.
Schacht DU = 1000 mm.
Steigeisen einläufig nach DIN 19 555 Form B, 4 St/m
einbauen.
Lichte Schachttiefe über 2,00 bis 3,00 m.
Auflager aus grobkörnigem Boden, 10 cm dick, herstellen.
Fugendichtung mit integriertem Dichtungssystem aus E-
lastomeren und Lastübertragungsring.
Schachtsohle aus Ortbeton C 16/20 mit eingearbeiteten
Durchlaufrinnen und Zementglattstrich herstellen.
Durchlaufrinne gekrümmt.
Menge: 6,000 St

**01.06.0064 Seitenzulauf zu den Schächten DN 1000 als Zulage**
Seitenzulauf zu den Schächten DN 1000 als Zulage
Gerinneführung nach den Grundsätzen
des ATV-Arbeitsblattes A 241,
Seitenzulauf bis DN 400.
Menge: 2,000 St

**01.06.0065 Fertigteil für Schacht einbauen SH 1000x625/850*Integr.Dichtsyst.**
StL-Nr. 221104390602
Fertigteil für Schacht einbauen.
Schachthals 1000 x 625, Bauhöhe 850 mm.
Fugendichtung mit integriertem Dichtungssystem aus E-
lastomeren und Lastübertragungsring.
Menge: 2,000 St

**01.06.0066 Betonauflagering einbauen Rg.,verschiebsich WW-Mörtel**
StL-Nr. 221104441903
Betonauflagering, lichter DU 625 mm, einbauen. Fugen
glattstreichen.
Auflagering verschiebesicher.
Ringhöhe '60-100 mm'
Fuge zwischen Fertigteilen mit Mörtel WW-
Schachtkopfmörtel nach DIN 19573, vollflächig herstellen, Fugen glattstreichen.
Menge: 5,000 St

**01.06.0067 Betonaufl.ring, keilförmig, einb. Ringhöhe 50/100*WW-Mörtel**
StL-Nr. 2211044713
Betonauflagering, keilförmige Ausführung, lichter DU
625 mm, einbauen. Fugen glattstreichen.
Ringhöhe = 50/100 mm.
Fuge zwischen Fertigteilen mit Mörtel WW-
Schachtkopfmörtel nach DIN 19573, vollflächig herstellen, Fugen glattstreichen.
Menge: 5,000 St

**01.06.0068 Schachtabdeckung aufsetzen DIN 19584, D, B Deckel/Einlage*Höhe Zug um Zug WW-Mörtel**
StL-Nr. 22110453191203
Schachtabdeckung, mit lichter Weite mindestens 610 mm
und rundem Rahmen, aufsetzen.
Klasse D 400, Ausführung nach DIN 19584, mit Rahmen aus
Gusseisen mit Beton.
Ausführung 'mit Schmutzfänger nach DIN 1221'
Deckel mit dämpfender Einlage.
Schachtabdeckung zunächst provisorisch auflegen und
entsprechend Bauablauf Zug um Zug bis auf planmäßige
Höhe setzen.
Fuge zwischen Fertigteilen mit Mörtel WW-
Schachtkopfmörtel nach DIN 19573, unter Verwendung von
mindestens drei Distanzstücken entsprechender Festigkeit vollflächig herstellen, Fugen glattstreichen.
Menge: 8,000 St

**01.06.0069 Schachtabdeckung aufsetzen DIN 19584, D, R*GG- Trich + Eimer Deckel/Einlage*Höhe Zug um Zug WW-Mörtel**
StL-Nr. 22110453361203
Schachtabdeckung, mit lichter Weite mindestens 610 mm
und rundem Rahmen, aufsetzen.
Klasse D 400, Ausführung nach DIN 19584, jedoch mit Ab-
laufrost aus Gusseisen.
Ausführung = mit Gusseisentrichter und Eimer nach DIN
4052 Form B 1.
Deckel mit dämpfender Einlage.
Schachtabdeckung zunächst provisorisch auflegen und
entsprechend Bauablauf Zug um Zug bis auf planmäßige
Höhe setzen.
Fuge zwischen Fertigteilen mit Mörtel WW-
Schachtkopfmörtel nach DIN 19573, unter Verwendung von
mindestens drei Distanzstücken entsprechender Festigkeit vollflächig herstellen, Fugen glattstreichen.
Menge: 7,000 St

**01.06.0070 Schachtabdeckung anpassen*ADicke ü.20-30 cm Höher 5-10cm*WW-Mörtel**
StL-Nr. 221104629323
Schachtabdeckung freilegen und nach Bauablauf an die
neue planmäßige Höhe anpassen. Aufbrucharbeiten zum
Freilegen der Schachtabdeckung ausführen. Ausbauen so-
wie Liefern und Einbauen von Schachtteilen werden gesondert vergütet.
Fläche 'im Bankett, Asphaltflächen o.ä.'
Aufbruchdicke über 20 bis 30 cm.
Schachtabdeckung höher setzen über 5 bis 10 cm.
Fuge zwischen Fertigteilen mit Mörtel WW-
Schachtkopfmörtel nach DIN 19573, unter Verwendung von
mindestens drei Distanzstücken entsprechender Festigkeit vollflächig herstellen, Fugen glattstreichen.
Menge: 9,000 St

**01.06.0071 Schachtabdeckung anpassen*ADicke ü.20-30 cm*WW-Mörtel**
StL-Nr. 221104629393
Schachtabdeckung freilegen und nach Bauablauf an die
neue planmäßige Höhe anpassen. Aufbrucharbeiten zum
Freilegen der Schachtabdeckung ausführen. Ausbauen so-
wie Liefern und Einbauen von Schachtteilen werden gesondert vergütet.
Fläche 'im Bankett, Asphaltflächen o.ä.'
Aufbruchdicke über 20 bis 30 cm.
Schachtabdeckung 'Absenken bis 10cm'
Fuge zwischen Fertigteilen mit Mörtel WW-
Schachtkopfmörtel nach DIN 19573, unter Verwendung von
mindestens drei Distanzstücken entsprechender Festigkeit vollflächig herstellen, Fugen glattstreichen.
Menge: 1,000 St

**01.06.0072 Straßenkappe ausbauen**
StL-Nr. 189094260301
Straßenkappe mit Tragplatte von Versorgungsleitung
und dgl. freiliegend ausbauen, Gestänge sichern,
Straßenkappe innerhalb der Baustelle lagern.
Einbauteil 'Schieber- und Hydrantenkappen'
Ausgebaute Straßenkappe reinigen.
Menge: 15,000 St

**01.06.0073 Straßenkappe einbauen**
StL-Nr. 189094270302
Innerhalb der Baustelle gelagerte Straßenkappe
ggf. einschl. Tragplatte einbauen.
Die Mehraufwendungen im Bereich der jeweiligen Schichten des Oberbaues werden gesondert vergütet.
Einbauteil 'Schieber- und Hydrantenkappen'
Straßenkappe einschließlich Tragplatte.
Menge: 15,000 St

*Hinweis: Straßenabläufe*

**01.06.0074 Straßenablauf ausbauen Betonfertigteile*Tiefe bis 1,25 m*Ausbau verwerten**
StL-Nr. 22110505119001
Straßenablauf einschließlich Aufsatz ausbauen. An-
schlussleitungen, die bestehen bleiben, soweit erforderlich abdichten. Das Ausbauen von Rohrleitungen wird
gesondert vergütet.
Straßenablauf aus Betonfertigteilen, vollständig ausbauen.
Ausbautiefe ab OK Aufsatz bis 1,25 m.
Straßenablauf 'Aufsatz 300x500 und 500x500'
Sämtliche Ausbaustoffe verwerten nach Wahl des AN.
Menge: 5,000 St

**01.06.0075 Straßenablauf einbauen mit Erdarb. Boden Form 1a*Schaftkonus 11 1 ZwTeil 6a*Aufl-Ring 10b Aufl. C 8/10,10cm*Tiefe bis 1,25 m eing. Verd. Bod.*seit.lag./entf.Z0**
StL-Nr. 2211051614121111
Straßenablauf aus Betonfertigteilen einbauen. Fugen mit
Mörtel M20 dichten und glattstreichen. Aufsatz wird gesondert vergütet. Erdarbeiten ausführen.
Boden Form 1a, Abfluss im Boden.
Schaftkonus Form 11 (295 mm hoch).
Ein Zwischenteil Form 6a (295 mm hoch).
Auflagering Form 10b (für rechteckige Aufsätze).
Auflager aus Beton C 8/10, 10 cm dick, herstellen.
Aushubtiefe ab OK Straßenablauf bis 1,25 m.
In vom AN eingebauten und verdichteten Boden.
Aushub seitlich lagern und zum Verfüllen verwenden.
Überschüssigen Aushub nach Wahl des AN verwerten. Zu-
ordnungswert nach LAGA = Z 0.
Menge: 8,000 St

**01.06.0076 Straßenablauf einbauen mit Erdarb. Boden Form 1a*Schaftkonus 11 Aufl-Ring 10b*Aufl. C 8/10,10cm Tiefe bis 1,25 m*eing. Verd. Bod. seit.lag./entf.Z0**
StL-Nr. 2211051614021111
Straßenablauf aus Betonfertigteilen einbauen. Fugen mit
Mörtel M20 dichten und glattstreichen. Aufsatz wird gesondert vergütet. Erdarbeiten ausführen.
Boden Form 1a, Abfluss im Boden.
Schaftkonus Form 11 (295 mm hoch).
Auflagering Form 10b (für rechteckige Aufsätze).
Auflager aus Beton C 8/10, 10 cm dick, herstellen.
Aushubtiefe ab OK Straßenablauf bis 1,25 m.
In vom AN eingebauten und verdichteten Boden.
Aushub seitlich lagern und zum Verfüllen verwenden.
Überschüssigen Aushub nach Wahl des AN verwerten. Zu-
ordnungswert nach LAGA = Z 0.
Menge: 8,000 St

**01.06.0077 Aufsatz f. Straßenablauf aufsetzen 300x500, C, 16 mm*dämpf.Einlage Zinkeimer C 3*Höhe Zug um Zug WW-Mörtel**
StL-Nr. 2211052207001422
Aufsatz für Straßenablauf aufsetzen.
Klasse C 250, Ausführung nach DIN 19 594, 300x500, mit
Schlitzweite 16 mm.
Dämpfende Einlage.
Verzinkter Eimer, Form C 3.
Aufsatz zunächst provisorisch auflegen und entsprechend
Bauablauf Zug um Zug bis auf planmäßige Höhe setzen.
Fuge zwischen Fertigteilen mit Mörtel WW-
Schachtkopfmörtel nach DIN 19573 herstellen, Fugen
glattstreichen.
Menge: 8,000 St

**01.06.0078 Aufsatz f. Straßenablauf aufsetzen 300x500, C, 16 mm*dämpf.Einlage Zinkeimer B 1*Höhe Zug um Zug WW-Mörtel**
StL-Nr. 2211052207001322
Aufsatz für Straßenablauf aufsetzen.
Klasse C 250, Ausführung nach DIN 19 594, 300x500, mit
Schlitzweite 16 mm.
Dämpfende Einlage.
Verzinkter Eimer, Form B 1.
Aufsatz zunächst provisorisch auflegen und entsprechend
Bauablauf Zug um Zug bis auf planmäßige Höhe setzen.
Fuge zwischen Fertigteilen mit Mörtel WW-
Schachtkopfmörtel nach DIN 19573 herstellen, Fugen
glattstreichen.
Menge: 8,000 St

*Hinweis: Sonstiges*

**01.06.0079 Entwässerungsleitung reinigen Kamera/Dicht.*Rohr DN bis 300 Kunststoff*Haltung ü. 30-60m Räumg. verwerten**
StL-Nr. 22110902114201
Entwässerungsleitung im Hochdruck- oder Vakuumspülverfahren reinigen. Räumgut vorentwässern.
Reinigung zur Vorbereitung auf die Kameradurchfahrung
bzw. Dichtheitsprüfung.
Rohr DN/ID bis 300.
Rohr aus Kunststoff.
Haltungslänge über 30,00 bis 60,00 m.
Räumgut nach Wahl des AN verwerten.
Menge: 750,000 m

**01.06.0080 Entwässerungsleitung reinigen Kamera/Dicht.*Rohr DN bis 300 Stahlbeton*Haltung ü. 30-60m Räumg. verwerten**
StL-Nr. 22110902112201
Entwässerungsleitung im Hochdruck- oder Vakuumspülverfahren reinigen. Räumgut vorentwässern.
Reinigung zur Vorbereitung auf die Kameradurchfahrung
bzw. Dichtheitsprüfung.
Rohr DN/ID bis 300.
Rohr aus Stahlbeton.
Haltungslänge über 30,00 bis 60,00 m.
Räumgut nach Wahl des AN verwerten.
Menge: 400,000 m

**01.06.0081 Entwässerungsleitung reinigen Kamera/Dicht.*Rohr DN ü.300-600 Stahlbeton*Haltung ü. 30-60m Räumg. verwerten**
StL-Nr. 22110902122201
Entwässerungsleitung im Hochdruck- oder Vakuumspülverfahren reinigen. Räumgut vorentwässern.
Reinigung zur Vorbereitung auf die Kameradurchfahrung
bzw. Dichtheitsprüfung.
Rohr DN/ID über 300 bis 600.
Rohr aus Stahlbeton.
Haltungslänge über 30,00 bis 60,00 m.
Räumgut nach Wahl des AN verwerten.
Menge: 190,000 m

**01.06.0082 Dichtheit Rohrleitung prüfen Rohr DN 150*Kunststoff Haltung ü.30-60 m*Prüf. Wahl AN SL./Anschl.**
StL-Nr. 22110906014233
Entwässerungsrohrleitung auf Dichtheit prüfen. Erforderliche Verankerungen und Rohrverschlüsse herstellen
und beseitigen. Notwendigen Füllstoff liefern und ableiten. Prüfprotokoll erstellen und dem AG übergeben.
Rohrleitung DN/ID 150.
Rohr aus Kunststoff.
Prüfung von Haltungslängen über 30,00 bis 60,00 m.
Prüfung nach Wahl des AN.
Prüfung der Sammelleitung mit Anschlussleitungen.
Menge: 1,000 St

**01.06.0083 Dichtheit Rohrleitung prüfen Rohr DN 200*Kunststoff Haltung ü.30-60 m*Prüf. Wahl AN SL./Anschl.**
StL-Nr. 22110906024233
Entwässerungsrohrleitung auf Dichtheit prüfen. Erforderliche Verankerungen und Rohrverschlüsse herstellen
und beseitigen. Notwendigen Füllstoff liefern und ableiten. Prüfprotokoll erstellen und dem AG übergeben.
Rohrleitung DN/ID 200.
Rohr aus Kunststoff.
Prüfung von Haltungslängen über 30,00 bis 60,00 m.
Prüfung nach Wahl des AN.
Prüfung der Sammelleitung mit Anschlussleitungen.
Menge: 1,000 St

**01.06.0084 Dichtheit Rohrleitung prüfen Rohr DN 300*Stahlbeton Haltung ü.30-60 m*Prüf. Wahl AN SL./Anschl.**
StL-Nr. 22110906042233
Entwässerungsrohrleitung auf Dichtheit prüfen. Erforderliche Verankerungen und Rohrverschlüsse herstellen
und beseitigen. Notwendigen Füllstoff liefern und ableiten. Prüfprotokoll erstellen und dem AG übergeben.
Rohrleitung DN/ID 300.
Rohr aus Stahlbeton.
Prüfung von Haltungslängen über 30,00 bis 60,00 m.
Prüfung nach Wahl des AN.
Prüfung der Sammelleitung mit Anschlussleitungen.
Menge: 7,000 St

**01.06.0085 Dichtheit Rohrleitung prüfen Rohr DN 400*Stahlbeton Haltung ü.30-60 m*Prüf. Wahl AN SL./Anschl.**
StL-Nr. 22110906062233
Entwässerungsrohrleitung auf Dichtheit prüfen. Erforderliche Verankerungen und Rohrverschlüsse herstellen
und beseitigen. Notwendigen Füllstoff liefern und ableiten. Prüfprotokoll erstellen und dem AG übergeben.
Rohrleitung DN/ID 400.
Rohr aus Stahlbeton.
Prüfung von Haltungslängen über 30,00 bis 60,00 m.
Prüfung nach Wahl des AN.
Prüfung der Sammelleitung mit Anschlussleitungen.
Menge: 1,000 St

**01.06.0086 Dichtheit Rohrleitung prüfen Rohr DN 300*Stahlbeton Haltung bis 30 m*Prüf. Wahl AN Prüfung SL.**
StL-Nr. 22110906042131
Entwässerungsrohrleitung auf Dichtheit prüfen. Erforderliche Verankerungen und Rohrverschlüsse herstellen
und beseitigen. Notwendigen Füllstoff liefern und ableiten. Prüfprotokoll erstellen und dem AG übergeben.
Rohrleitung DN/ID 300.
Rohr aus Stahlbeton.
Prüfung von Haltungslängen bis 30,00 m.
Prüfung nach Wahl des AN.
Prüfung der Sammelleitung.
Menge: 16,000 St

**01.06.0087 Dichtheit Rohrleitung prüfen Rohr DN 400*Stahlbeton Haltung bis 30 m*Prüf. Wahl AN Prüfung SL.**
StL-Nr. 22110906062131
Entwässerungsrohrleitung auf Dichtheit prüfen. Erforderliche Verankerungen und Rohrverschlüsse herstellen
und beseitigen. Notwendigen Füllstoff liefern und ableiten. Prüfprotokoll erstellen und dem AG übergeben.
Rohrleitung DN/ID 400.
Rohr aus Stahlbeton.
Prüfung von Haltungslängen bis 30,00 m.
Prüfung nach Wahl des AN.
Prüfung der Sammelleitung.
Menge: 4,000 St

**01.06.0088 Dichtheit Rohrleitung prüfen Rohr DN 500*Stahlbeton Haltung bis 30 m*Prüf. Wahl AN Prüfung SL.**
StL-Nr. 22110906072131
Entwässerungsrohrleitung auf Dichtheit prüfen. Erforderliche Verankerungen und Rohrverschlüsse herstellen
und beseitigen. Notwendigen Füllstoff liefern und ableiten. Prüfprotokoll erstellen und dem AG übergeben.
Rohrleitung DN/ID 500.
Rohr aus Stahlbeton.
Prüfung von Haltungslängen bis 30,00 m.
Prüfung nach Wahl des AN.
Prüfung der Sammelleitung.
Menge: 1,000 St

**01.06.0089 Kameradurchfahrung ausführen Rohr DN 150*Kunststoff Haltung ü.30-60 m*Betrieb/Wasserhtg SL./Anschl.*Dokumentation ISY-Bau/Unterl.AG**
StL-Nr. 2211091101422311
Kameradurchfahrung von Entwässerungsrohrleitungen ausführen. Auf Schadstellen untersuchen und auf Da-
tenträger dokumentieren. Datenträger dem AG übergeben.
Rohrleitung DN/ID 150.
Rohr aus Kunststoff.
Haltungslänge über 30,00 bis 60,00 m.
Leitung ist in Betrieb. Erforderliche Wasserhaltung
ausführen.
Befahrung der Sammelleitung mit Anschlussleitungen.
Dokumentation mit Angabe von Haltung, Rohrmaterial,
Rohrdurchmesser, Haltungslänge, Gefälle im Rohr und
Stationierung von seitlichen Zuläufen und Schadstellen
schriftlich vorlegen.
Daten im ISY-Bau Austauschformat Abwasser (XML) sowie
aufbereitet in Video-Datenformat nach Unterlagen des AG
übergeben. Datenträger nach Unterlagen des AG.
Menge: 135,000 m

**01.06.0090 Kameradurchfahrung ausführen Rohr DN 200*Kunststoff Haltung ü.30-60 m*Betrieb/Wasserhtg SL./Anschl.*Dokumentation ISY-Bau/Unterl.AG**
StL-Nr. 2211091102422311
Kameradurchfahrung von Entwässerungsrohrleitungen ausführen. Auf Schadstellen untersuchen und auf Da-
tenträger dokumentieren. Datenträger dem AG übergeben.
Rohrleitung DN/ID 200.
Rohr aus Kunststoff.
Haltungslänge über 30,00 bis 60,00 m.
Leitung ist in Betrieb. Erforderliche Wasserhaltung
ausführen.
Befahrung der Sammelleitung mit Anschlussleitungen.
Dokumentation mit Angabe von Haltung, Rohrmaterial,
Rohrdurchmesser, Haltungslänge, Gefälle im Rohr und
Stationierung von seitlichen Zuläufen und Schadstellen
schriftlich vorlegen.
Daten im ISY-Bau Austauschformat Abwasser (XML) sowie
aufbereitet in Video-Datenformat nach Unterlagen des AG
übergeben. Datenträger nach Unterlagen des AG.
Menge: 615,000 m

**01.06.0091 Kameradurchfahrung ausführen Rohr DN 300*Stahlbeton Haltung ü.30-60 m*Betrieb/Wasserhtg SL./Anschl.*Dokumentation ISY-Bau/Unterl.AG**
StL-Nr. 2211091104222311
Kameradurchfahrung von Entwässerungsrohrleitungen ausführen. Auf Schadstellen untersuchen und auf Da-
tenträger dokumentieren. Datenträger dem AG übergeben.
Rohrleitung DN/ID 300.
Rohr aus Stahlbeton.
Haltungslänge über 30,00 bis 60,00 m.
Leitung ist in Betrieb. Erforderliche Wasserhaltung
ausführen.
Befahrung der Sammelleitung mit Anschlussleitungen.
Dokumentation mit Angabe von Haltung, Rohrmaterial,
Rohrdurchmesser, Haltungslänge, Gefälle im Rohr und
Stationierung von seitlichen Zuläufen und Schadstellen
schriftlich vorlegen.
Daten im ISY-Bau Austauschformat Abwasser (XML) sowie
aufbereitet in Video-Datenformat nach Unterlagen des AG
übergeben. Datenträger nach Unterlagen des AG.
Menge: 400,000 m

**01.06.0092 Kameradurchfahrung ausführen Rohr DN 400*Stahlbeton Haltung ü.30-60 m*Betrieb/Wasserhtg SL./Anschl.*Dokumentation ISY-Bau/Unterl.AG**
StL-Nr. 2211091106222311
Kameradurchfahrung von Entwässerungsrohrleitungen ausführen. Auf Schadstellen untersuchen und auf Da-
tenträger dokumentieren. Datenträger dem AG übergeben.
Rohrleitung DN/ID 400.
Rohr aus Stahlbeton.
Haltungslänge über 30,00 bis 60,00 m.
Leitung ist in Betrieb. Erforderliche Wasserhaltung
ausführen.
Befahrung der Sammelleitung mit Anschlussleitungen.
Dokumentation mit Angabe von Haltung, Rohrmaterial,
Rohrdurchmesser, Haltungslänge, Gefälle im Rohr und
Stationierung von seitlichen Zuläufen und Schadstellen
schriftlich vorlegen.
Daten im ISY-Bau Austauschformat Abwasser (XML) sowie
aufbereitet in Video-Datenformat nach Unterlagen des AG
übergeben. Datenträger nach Unterlagen des AG.
Menge: 170,000 m

**01.06.0093 Kameradurchfahrung ausführen Rohr DN 500*Stahlbeton Haltung bis 30 m*SL. Dokumentation*ISY-Bau/Unterl.AG**
StL-Nr. 2211091107210111
Kameradurchfahrung von Entwässerungsrohrleitungen ausführen. Auf Schadstellen untersuchen und auf Da-
tenträger dokumentieren. Datenträger dem AG übergeben.
Rohrleitung DN/ID 500.
Rohr aus Stahlbeton.
Haltungslänge bis 30,00 m.
Befahrung der Sammelleitung.
Dokumentation mit Angabe von Haltung, Rohrmaterial,
Rohrdurchmesser, Haltungslänge, Gefälle im Rohr und
Stationierung von seitlichen Zuläufen und Schadstellen
schriftlich vorlegen.
Daten im ISY-Bau Austauschformat Abwasser (XML) sowie
aufbereitet in Video-Datenformat nach Unterlagen des AG
übergeben. Datenträger nach Unterlagen des AG.
Menge: 20,000 m

#### 01.07 Schichten ohne Bindemittel

*Hinweis*
StL-Nr. 18910000
Vorbemerkungen zu LB 910
1. Allgemeines
Die in der Leistungsbeschreibung angegebenen Breiten
sind die jeweiligen Sollbreiten einer Schicht.
Unterschreitungen dieser Breiten bei der Ausführung
um nicht mehr als 4 cm bei Einzelwerten bleiben
unberücksichtigt.
2. Nebenleistungen, Besondere Leistungen
Die nachfolgend aufgeführten Leistungen gehören zum
Leistungsumfang:
2.1 Die Herstellung in wechselnder Breite.
2.2 Der Wechsel der Querneigung der Bankette von 6 %
auf 12 % und umgekehrt im Bereich von Verwindungen.
2.3 Wenn das Herstellen von Einbauten, Borden etc.
im Leistungsumfang des AN enthalten ist, gehören alle
dadurch verursachten Erschwernisse zum Leistungsumfang.

*Hinweis: Vorarbeiten*

**01.07.0001 FFS für Bereitstellungsfläche ein- und ausbauen**
FFS für Bereitstellungsfläche ein- und ausbauen

Frostschutzschicht liefern und im Bereich Bodenzwischenlager einbauen und verdichten.
Dicke ca. 15 cm
Einbau in ebenen und schwach geneigten Flächen.

Material ist beim Rückbau des Bereitstellungslagers auszubauen und von der Baustelle zu entfernen.
Material geht in Eigentum des AN über.
Menge: 1000,000 t

**01.07.0002 Bankett abtragen Br.ü.0,50-1,00 m*Dicke 10-15 cm Mit Veg.decke**
StL-Nr. 22112044210299
Bankett abtragen ggf. einschließlich Vegetationsdecke.
Erschwernisse durch Einbauten werden gesondert
vergütet.
Breite über 0,50 bis 1,00 m.
Dicke über 10 bis 15 cm.
Ausbauen mit Vegetationsdecke.
Ausbaustoff 'auf Bereitstellungsfläche des AG fördern und abladen, in Mieten aufsetzen; getrennt halten von anderen Aushubmengen, um die Belastung derer nicht zu vergrößern. Aufmaß durch Mieten-Messung'
Menge: 350,000 m3

*Hinweis: Frostschutzschichten*

**01.07.0003 Frostschutzschicht herstellen Bk100 bis Bk1,0*Feinanteil UF 3 0/56 Abrechng. Auftrag**
StL-Nr. 2211220911079991
Frostschutzschicht herstellen. Erschwernisse durch
Einbauten, Schächte und Straßenabläufe werden gesondert vergütet.
In Verkehrsflächen der Belastungsklassen Bk100 bis
Bk1,0, mehrlagig, oberer Lage mit Fertiger.
Feinanteil Kategorie UF 3.
Baustoffgemisch 0/56.
Umweltrelevante Merkmale des Baustoffgemisches 'keine RC-Baustoffe'

Verdichtungsgrad/Verformungsmodul '103% DPr in oberen 20 cm, darunter 100 % DPr / Verf.-Modul 120 MN/m2, Ev2 <= 2,2'

Einbaudicke '20- 40 cm als untere Lage (unter Einfassungen, Verkehrsinseln bzw. in Entwässerungszungen), sonst  bis 62 cm (s. RQ)'
Abgerechnet wird nach Auftragsprofilen.
Menge: 9700,000 m3

**01.07.0004 Frostschutzschicht herstellen Geh- u.Radw. o.F.*Feinanteil UF 3 0/56 Abrechng. Auftrag**
StL-Nr. 2211220951079991
Frostschutzschicht herstellen. Erschwernisse durch
Einbauten, Schächte und Straßenabläufe werden gesondert vergütet.
In Verkehrsflächen für Geh- und Radwege, ohne
Fertiger.
Feinanteil Kategorie UF 3.
Baustoffgemisch 0/56.
Umweltrelevante Merkmale des Baustoffgemisches 'ohne RC-Material'

Verdichtungsgrad/Verformungsmodul '100% DPR/ 80 MN/m2'

Einbaudicke '29,5 cm (nach RQ)'
Abgerechnet wird nach Auftragsprofilen.
Menge: 2000,000 m3

**01.07.0005 Frostschutzschicht herstellen Bk0,3 o.F.*Feinanteil UF 3 0/56 Abrechng. Auftrag**
StL-Nr. 2211220941079991
Frostschutzschicht herstellen. Erschwernisse durch
Einbauten, Schächte und Straßenabläufe werden gesondert vergütet.
In Verkehrsflächen der Belastungsklasse Bk0,3,
ohne Fertiger bei schwieriger Profilgestaltung oder bei zahlreichen Einbauten.
Feinanteil Kategorie UF 3.
Baustoffgemisch 0/56.
Umweltrelevante Merkmale des Baustoffgemisches 'ohne RC-Material'

Verdichtungsgrad/Verformungsmodul 'DPR 100%, 100MN/m2'

Einbaudicke '56 cm (nach Regelquerschnitt)'
Abgerechnet wird nach Auftragsprofilen.
Menge: 500,000 m3

**01.07.0006 Frostschutzschicht herstellen*Feinanteil UF 3 0/56*Abrechng. Auftrag**
StL-Nr. 2211220991079091
Frostschutzschicht herstellen. Erschwernisse durch
Einbauten, Schächte und Straßenabläufe werden gesondert vergütet.
In Verkehrsflächen 'Zufahrtsstraßen'
Feinanteil Kategorie UF 3.
Baustoffgemisch 0/56.
Umweltrelevante Merkmale des Baustoffgemisches 'ohne RC-Material'

Einbaudicke '30 cm bei ATDS-Zufahrten, 40cm bei FSS-Zufahrten'
Abgerechnet wird nach Auftragsprofilen.
Menge: 600,000 m3

**01.07.0007 Frostschutzschicht herstellen KL. F.Einb. o. F.*Feinanteil UF 3 0/32*Abrechng. Auftrag**
StL-Nr. 2211220961059091
Frostschutzschicht herstellen. Erschwernisse durch
Einbauten, Schächte und Straßenabläufe werden gesondert vergütet.
In kleinen Flächen, Einbau ohne Fertiger.
Feinanteil Kategorie UF 3.
Baustoffgemisch 0/32.
Umweltrelevante Merkmale des Baustoffgemisches 'ohne RC-Material'

Einbaudicke '0 bis 40cm (nur nach gesonderter Anordnung vom AG)'
Abgerechnet wird nach Auftragsprofilen.
Menge: 100,000 m3

*Hinweis: Kies- und Schottertragschicht*

**01.07.0008 Schottertragschicht herstellen Geh- u.Radw. o.F.*0/45 U min.13+Filterst**
StL-Nr. 22112319529091
Schottertragschicht herstellen. Erschwernisse durch
Einbauten, Schächte und Straßenabläufe werden gesondert vergütet.
In Verkehrsflächen für Geh- und Radwege, ohne
Fertiger.
Baustoffgemisch 0/45.
Umweltrelevante Merkmale des Baustoffgemisches 'ohne RC-Material'

Einbaudicke '28 cm (siehe Regelquerschnitt)'
Ungleichförmigkeitszahl U mindestens 13. Die Filterstabilität gegenüber dem Bettungsstoff muss eingehalten werden. Max. Unebenheit 1,0 cm. Abweichung
von der Sollhöhe max. 1,0cm.
Menge: 240,000 m2

*Hinweis: Bankette*

**01.07.0009 Bankett profilgerecht herstellen Neben Fahrbahn*Baustoff. C 90/3*12 tief+ 6 hoch 3 cm tiefer*EV2 mind. 100MPa**
StL-Nr. 22112701119111
Bankett gemäß ZTV E-StB profilgerecht herstellen. Er-
schwernisse durch Einbauten, Schächte und Straßenabläufe werden gesondert vergütet.
Neben Verkehrsfläche Fahrbahn.
Baustoffgemisch, Kategorie C 90/3, Größtkorn
von 32 mm. Der Feinkornanteil muss im eingebauten Zu-
Stand 8 M.-v.H. bis 12 M.-v.H. betragen.
Einbau 'Einbau in voller Breite und Dicke nach Unterlagen des AG'
Querneigung 12 v.H. am tiefliegenden und 6 v.H. am
hochliegenden Fahrbahnrand.
Einbau 3 cm tiefer als Fahrbahnrand.
Verformungsmodul EV2 auf der Oberfläche mindestens
100 MPa.
Menge: 2300,000 m3

**01.07.0010 Bankett profilgerecht herstellen Neben Geh-Radweg*Baustoff. C 90/3*12 tief+ 6 hoch Bündig**
StL-Nr. 22112701219120
Bankett gemäß ZTV E-StB profilgerecht herstellen. Er-
schwernisse durch Einbauten, Schächte und Straßenabläufe werden gesondert vergütet.
Neben Verkehrsfläche Geh- und Radweg.
Baustoffgemisch, Kategorie C 90/3, Größtkorn
von 32 mm. Der Feinkornanteil muss im eingebauten Zu-
Stand 8 M.-v.H. bis 12 M.-v.H. betragen.
Einbau 'Einbau in voller Breite und Dicke nach Unterlagen des AG'
Querneigung 12 v.H. am tiefliegenden und 6 v.H. am
hochliegenden Fahrbahnrand.
Einbau bündig mit Fahrbahnrand.
Menge: 405,000 m3

**01.07.0011 Bankett profilgerecht herstellen*Baustoff. C 90/3*12 tief+ 6 hoch Bündig**
StL-Nr. 22112701919120
Bankett gemäß ZTV E-StB profilgerecht herstellen. Er-
schwernisse durch Einbauten, Schächte und Straßenabläufe werden gesondert vergütet.
Lage 'Wegeanschlüße, Zufahrten, o.ä...'
Baustoffgemisch, Kategorie C 90/3, Größtkorn
von 32 mm. Der Feinkornanteil muss im eingebauten Zu-
Stand 8 M.-v.H. bis 12 M.-v.H. betragen.
Einbau 'Einbau in voller Breite und Dicke nach Unterlagen des AG'
Querneigung 12 v.H. am tiefliegenden und 6 v.H. am
hochliegenden Fahrbahnrand.
Einbau bündig mit Fahrbahnrand.
Menge: 100,000 m3

*Hinweis: Sonstige Leistungen*

**01.07.0012 Erschwernis durch Einbauten b.Herst. ToB Hydranten+Schiebk**
StL-Nr. 2211290751
Erschwernis durch Einbauten.
Beim Herstellen von Tragschichten ohne Bindemittel.
Einbauten = Hydranten und Schieberkappen.
Menge: 15,000 St

**01.07.0013 Erschwernis durch Einbauten b.Herst. ToB Schächte**
StL-Nr. 2211290752
Erschwernis durch Einbauten.
Beim Herstellen von Tragschichten ohne Bindemittel.
Einbauten = Schächte.
Menge: 15,000 St

#### 01.08 Asphaltbauweisen

*Hinweis: Zusätzliche Vorbemerkungen zu Asphaltbauweisen*
Zusätzliche Vorbemerkungen zu Asphaltbauweisen
1. Allgemeines
1.1 Die in der Leistungbeschreibung angegebenen
Breiten sind die jeweiligen oberen Sollbreiten einer
Schicht. Unterschreitungen dieser Breiten bei der Ausführung um nicht mehr als 4 cm bei Einzelwerten
bleiben unberücksichtigt.
1.2 Bei Vollsperrungen des Verkehrs bzw. Neubaustrecken ist die Decke in voller Breite mit einem
Fertiger bzw. mit mehreren gestaffelt fahrenden
Fertigern nahtlos einzubauen.
1.3 Wird im Fahrbahnbereich Handeinbau erforderlich
wie z.B. bei Bauwerksanschlüssen, Quernähten,
Aufweitungen, Einbauten und dgl., so gelten für diese
Flächen die gleichen Grenzwerte für die Unebenheit
wie bei maschinellem Einbau. Wird ausserhalb des
Fahrbahnbereiches Handeinbau erforderlich, so dürfen
für diese Flächen Unebenheiten in Längs- und
Querrichtung innerhalb einer 4 m langen Messstrecke
höchstens 10 mm betragen.
1.4 Bei gefrästen Flächen dürfen Unebenheiten nur mit
allmählichem Übergang auftreten. In Anlehnung an die
ZTV Asphalt-StB dürfen innerhalb einer 4 m langen
Messstrecke die Unebenheiten in Längs-
und Querrichtung nach dem letzten Fräsgang
folgende Werte nicht überschreiten:
-  10 mm bei Fräsflächen als Unterlage von Binder-
und Tragschichten sowie als Unterlage von Deckschichten der Belastungsklasse 1,8 bis 0,3.
-  6 mm bei Fräsflächen als Unterlage von Deckschichten und zum direkten Befahren als Verkehrsfläche.
Die Strukturtiefe darf 6 mm nicht überschreiten.
1.5 Pechhaltige Schichten dürfen nicht heiss gefräst
werden.
Das teer-/pechhaltige Material, das einer Entsorgung
nach Wahl des AN zuzuführen ist, darf nur einer
Verwertung/Beseitigung auf Deponie, einer
thermischen Behandlung oder einer thermischen
Verwertung zugeführt werden.
1.6 Entsorgung / Verwertung nach Wahl des AN bedeutet,
dass das Material auch in Eigentum des AN übergeht.
2. Nebenleistungen, Besondere Leistungen
Die nachfolgend aufgeführten Leistungen gehören zum
Leistungsumfang:
2.1 Erstellung und Vorlage eines Einbau-/Logistik-
konzepts nach Unterlagen des AG
2.2 Die Herstellung in wechselnder Breite.
2.3 Der Mehrverbrauch des Asphaltmischgutes beim
Einbau auf Fräsflächen durch die Strukturtiefe gehört
zum Leistungsumfang, wenn der Einbau mit Einbaudicke nach m2 abgerechnet wird.
2.4 Schutzmaßnahmen gegen mineralische Stäube
(TRGS 559) und potenziell asbesthaltige Stäube
(TRGS 517) gehören zum Leistungsumfang.
2.5 Beim Feinfräsen ist ein einwandfreier Wasserabfluss der gefrästen Fläche zu gewährleisten.
2.6 Tagesanschlüsse, soweit sie nicht vom AG zu
vertreten sind.
2.7 Wenn das Herstellen von Einbauten, Borden etc.
im Leistungsumfang des AN enthalten ist, gehören alle
dadurch verursachten Erschwernisse zum Leistungsumfang.
2.8 Die erforderliche Grobreinigung von Fräsflächen
gehört zum Leistungsumfang.

*Hinweis: Weitere Vorbemerkungen*
Weitere Vorbemerkungen
Hinweis: Bauabschnitte:
Der Rückbau des vorhandenen Asphaltoberbaus sowie der Neubau des Asphaltoberbaus im Bereich der BT 41 ist in Teilabschnitten (2 Bauphasen) so vorzunehmen, damit der Verkehr so lange wie möglich auf der vorhandenen Befestigung geführt wird.
Der folglich mehrmalige An- und Abtransport der hierfür erforderlichen Geräte ist in den Positionen "Asphaltschichten" einzurechnen und wird nicht gesondert vergütet.

Hinweis: Die "Asphalt - Kommunalstraßenregelung" ist Bestandteil des Vertrags:
Auszug:
"Abgerechnet wird bei Asphaltdeck-, -binder- und -tragschichten die im Leistungsverzeichnis angegebene Breite der obersten Schicht. Bei Fahrbahnaufweitungen, Verbreiterungen und im Bereich von Randeinfassungen gilt das örtliche Aufmaß.

Die Kosten für die Entnahme von Bohrkernen gemäß „Niederschrift über die Entnahme von Asphaltbohrkernen" einschließlich Schließen der Bohrlöcher mit Asphaltmischgut, werden nicht gesondert vergütet und sind in die entsprechenden Einheitspreise einzurechnen."

*Hinweis: Vorarbeiten*

**01.08.0001 Qualitativer Nachweis PAK**
Qualitativer Nachweis von pechhaltigen
Bestandteilen im Asphaltaufbruchgut
gemäß Empfehlung der FGSV mit
"Lackansprühverfahren mit anschließender
Fluoreszenz unter UV-Licht".
Menge: 10,000 St

**01.08.0002 Asphalt fräsen*Asphaltbeton*Fahrbahn*Fräsasph. verw.**
StL-Nr. 2211300592901910
Asphalt fräsen und Fräsgut aufnehmen. Anschlusskante
geradlinig auf Frästiefe herstellen. Der Schnittlinienabstand darf maximal 15 mm betragen.
Asphalt 'trag- und deckschicht'
Asphaltdeckschicht = Asphaltbeton.
Frästiefe 'bis 20 cm'
Fläche = Fahrbahn.
Breite 'bis ca. 5,50 m'
Fräsasphalt nach Wahl des AN verwerten.
Menge: 10200,000 m2

**01.08.0003 Asphalt fräsen*Asphaltbeton Fräsasph. verw.**
StL-Nr. 2211300592909010
Asphalt fräsen und Fräsgut aufnehmen. Anschlusskante
geradlinig auf Frästiefe herstellen. Der Schnittlinienabstand darf maximal 15 mm betragen.
Asphalt 'trag und - deckschicht'
Asphaltdeckschicht = Asphaltbeton.
Frästiefe 'bis 16cm'

Fläche 'Kleinflächen und Zufahrtstraßen'
Fräsasphalt nach Wahl des AN verwerten.
Menge: 1000,000 m2

**01.08.0004 Asphaltbefestigung aufnehmen*Dicke ü. 12-18 cm*Länge max. 25 cm Aufbr. Verw. AN**
StL-Nr. 2211302890409103
Asphaltbefestigung aufbrechen und aufnehmen.
Fläche 'in Kleinflächen, Gehwegen, Zwickelflächen'
Dicke der Asphaltbefestigung über 12 cm bis 18 cm.
Gesamtaufbruchtiefe 'entspricht Asphaltbefestigung über 12 cm bis 18 cm'
Aufbruchstücke zerkleinern, Kantenlängen höchstens
25 cm.
Aufbruchgut nach Wahl des AN verwerten.
Menge: 25,000 m2

**01.08.0005 Asphaltbefestigung trennen schneiden Dicke ü. 12-18 cm**
StL-Nr. 231130389104
Asphaltbefestigung geradlinig trennen.
Bereich 'Straßenbereich (ggf. bei langen Asphaltzufahrten) quer in Anbindungsbereichen'
Trennen durch Schneiden.
Dicke der Asphaltbefestigung über 12 bis 18 cm.
Menge: 30,000 m

**01.08.0006 Asphaltbefestigung trennen*Schlitz fräsen Dicke ü. 3-6 cm**
StL-Nr. 221130389202
Asphaltbefestigung geradlinig trennen.
Bereich 'im Straßenbereich als Vorarbeit zu den vergießenden Fugen neben Rinnenplatten und bei nachträglichen Asphaltzufahrten'
Trennen durch Fräsen eines Schlitzes. Beim Trennen anfallendes Material nach Wahl des AN verwerten.
Dicke der Asphaltbefestigung über 3 bis 6 cm.
Menge: 550,000 m

**01.08.0007 Unterlage reinigen*zus. Flächen Hochdr.-Sauganl.**
StL-Nr. 221130589012
Unterlage reinigen. Anfallendes Kehrgut nach Wahl des
AN verwerten.
Unterlage 'Asphalttragschicht (bauzeitlich befahren), Fahrbahn und Rad-/Gehweg'
Zusammenhängende Teilflächen.
Selbstaufnehmende Kehrmaschine. Letzter Arbeitsgang mit
Wasserhochdruckreinigungsgeräten mit rotierenden Düsen
und Absaugeinrichtung.
Menge: 16850,000 m2

**01.08.0008 Bitumenemulsion aufsprühen Bk1,8-Bk0,3*Asphalt frisch Rampenspritzgerät*C60BP4-S Menge 250 g/m2*vor A.deckschicht**
StL-Nr. 22113063211123
Bitumenemulsion zur Herstellung des Schichtenverbundes
aufsprühen.
Auf Verkehrsflächen der Belastungsklassen Bk1,8 bis
Bk0,3.
Unterlage = Asphaltbefestigung, frisch.
Mit Rampenspritzgerät.
Bindemittel = C60BP4-S.
Bindemittelmenge = 250 g/m2.
Vor Einbau Asphaltdeckschicht.
Menge: 12150,000 m2

**01.08.0009 Bitumenemulsion aufsprühen Geh- und Radwege*Asphalt frisch manuell*C60BP4-S Menge 250 g/m2*vor A.deckschicht**
StL-Nr. 22113063312123
Bitumenemulsion zur Herstellung des Schichtenverbundes
aufsprühen.
Auf Verkehrsflächen für Geh- und Radwege.
Unterlage = Asphaltbefestigung, frisch.
Ausführung in Teilflächen manuell.
Bindemittel = C60BP4-S.
Bindemittelmenge = 250 g/m2.
Vor Einbau Asphaltdeckschicht.
Menge: 4700,000 m2

**01.08.0010 Erschwernis infolge Einbauten Erschwer. gesamt*Asphaltbefestig. Hydranten+Schieb**
StL-Nr. 221130781501
Erschwernis infolge Einbauten, Schächten und Straßenabläufen.
Erschwernis beim Fräsen, Aufnehmen, Aufsprühen von Bi-
tumenemulsionen sowie Herstellen von Asphaltschichten.
Asphaltbefestigung.
Hydranten und Schieberkappen.
Menge: 15,000 St

**01.08.0011 Erschwernis infolge Einbauten Erschwer. gesamt*Asphaltbefestig. Schächte**
StL-Nr. 221130781502
Erschwernis infolge Einbauten, Schächten und Straßenabläufen.
Erschwernis beim Fräsen, Aufnehmen, Aufsprühen von Bi-
tumenemulsionen sowie Herstellen von Asphaltschichten.
Asphaltbefestigung.
Schächte.
Menge: 5,000 St

**01.08.0012 Erschwernis infolge Einfassungen Erschwer. gesamt*A.decks+A.bind.**
StL-Nr. 221130831300
Erschwernis infolge Einfassungen, Borden und Fahrbahnübergängen.
Erschwernis beim Fräsen oder Aufnehmen, Aufsprühen von
Bitumenemulsionen sowie Herstellen von Asphaltschichten.
Asphaltdeck- und Asphaltbinderschicht.
Menge: 1000,000 m

*Hinweis: Asphalttragschicht*

**01.08.0013 Asphalttragsch. aus AC 32 T N herst Bk1,8-Bk0,3*Dicke 14 cm Bitumen 50/70**
StL-Nr. 22113138122009
Asphalttragschicht aus Asphalttragschichtmischgut
AC 32 T N herstellen. Anlieferung des Asphaltmischguts
in thermoisolierten Transportbehältern.
In Verkehrsflächen der Belastungsklassen Bk1,8 bis
Bk0,3.
Einbaudicke = 14 cm.
Bindemittel = 50/70.
Einbau 'inkl. Seitliche Abböschungen mit Neigung 2 zu 1 herstellen.'
Menge: 11400,000 m2

**01.08.0014 Asphalttragsch. aus AC 32 T N herst Bk1,8-Bk0,3*Dicke 10 cm Bitumen 50/70**
StL-Nr. 22113138142009
Asphalttragschicht aus Asphalttragschichtmischgut
AC 32 T N herstellen. Anlieferung des Asphaltmischguts
in thermoisolierten Transportbehältern.
In Verkehrsflächen der Belastungsklassen Bk1,8 bis
Bk0,3.
Einbaudicke = 10 cm.
Bindemittel = 50/70.
Einbau 'inkl. Seitliche Abböschungen mit Neigung 2 zu 1 herstellen.'
Menge: 750,000 m2

**01.08.0015 Asphalttragsch. aus AC 32 T N herst Geh- und Radwege*Dicke 8 cm Bitumen 50/70**
StL-Nr. 22113138252009
Asphalttragschicht aus Asphalttragschichtmischgut
AC 32 T N herstellen. Anlieferung des Asphaltmischguts
in thermoisolierten Transportbehältern.
In Verkehrsflächen für Geh- und Radwege.
Einbaudicke = 8 cm.
Bindemittel = 50/70.
Einbau 'inkl. Seitliche Abböschungen mit Neigung 2 zu 1 herstellen.'
Menge: 4700,000 m2

*Hinweis: Asphaltdeckschicht aus Asphaltbeton*

**01.08.0016 Asphaltdecksch. aus AC 11 D N herst Bk1,8-Bk0,3*Dicke 4,0 cm Bitumen 50/70*Böschung 2 zu 1**
StL-Nr. 2211333811100003
Asphaltdeckschicht aus Asphaltbeton für Asphaltdeckschichten AC 11 D N herstellen. Anlieferung des
Asphaltmischguts in thermoisolierten
Transportbehältern.
In Verkehrsflächen der Belastungsklassen Bk1,8 bis
Bk0,3.
Einbaudicke = 4 cm.
Bindemittel = 50/70.
Seitliche Abböschungen mit Neigung 2 zu 1 herstellen.
Menge: 12150,000 m2

**01.08.0017 Asphaltdecksch. aus AC 5 D L herst. Geh- und Radwege*Dicke 2,5 cm Bitumen 70/100*Böschung 2 zu 1**
StL-Nr. 2211336812100001
Asphaltdeckschicht aus Asphaltbeton für Asphaltdeckschichten AC 5 D L herstellen. Anlieferung des
Asphaltmischguts in thermoisolierten
Transportbehältern.
In Verkehrsflächen für Geh- und Radwege.
Einbaudicke = 2,5 cm.
Bindemittel = 70/100.
Seitliche Abböschungen mit Neigung 2 zu 1 herstellen.
Menge: 4700,000 m2

*Hinweis: Weitere Asphaltbauweisen*

**01.08.0018 Asphalttragd. aus AC 16 TD herst.*Dicke 10 cm Bitumen 70/100*C90/1, E CS 35 Abböschung 2 zu 1**
StL-Nr. 22113822921102
Asphalttragdeckschicht aus Asphalttragdeckschichtmischgut AC 16 TD herstellen. Anlieferung des Asphaltmischguts in thermoisolierten Transportbehältern.
In Verkehrsflächen 'Wegeanschlüße, Zufahrten und dgl.'
Einbaudicke = 10 cm.
Bindemittel = 70/100.
Grobe Gesteinskörnung = Kategorie C 90/1, Feine
Gesteinskörnung = Fließkoeffizient Kategorie E CS 35
Mindestanteil 35 M.-v.H.
Seitliche Abböschungen 2 zu 1 herstellen.
Menge: 1400,000 m2

*Hinweis: Sonstige Leistungen*

**01.08.0019 Anschluss a. Fuge m. Fugenm. herst. Längs-/Querfuge*Deckschicht Tiefe 40 mm*Breite 10 mm Fugenmasse N2**
StL-Nr. 2211391231061001
Anschluss als Fuge mit Fugenmasse herstellen.
Längs- und Querfuge.
In der Asphaltdeckschicht ausbilden.
Fugenspalttiefe = 40 mm.
Fugenspaltbreite = 10 mm.
Mit heiß verarbeitbarer Fugenmasse Typ N2, einschließlich zugehörigem und zuvor aufgetragenem Voranstrichmittel.
Menge: 600,000 m

**01.08.0020 Anschluss a. Fuge m. Fugenm. herst.*Deckschicht Tiefe 40 mm*Breite 10 mm Fugenmasse N2**
StL-Nr. 2211391291061001
Anschluss als Fuge mit Fugenmasse herstellen.
Fuge 'Randfuge vor Borden und Rinnenplatten (Straßenseitig)'
In der Asphaltdeckschicht ausbilden.
Fugenspalttiefe = 40 mm.
Fugenspaltbreite = 10 mm.
Mit heiß verarbeitbarer Fugenmasse Typ N2, einschließlich zugehörigem und zuvor aufgetragenem Voranstrichmittel.
Menge: 550,000 m

**01.08.0021 Randabdichtung herstellen Abd. 25/55-55 A*ein Arbeitsgang über 10-12 cm**
StL-Nr. 221139220113
Flankenfläche des hochliegenden Randes der Asphaltschichten abdichten.
Abdichtung mit 25/55-55 A.
Herstellung für alle Schichten in einem Arbeitsgang.
Dicke der abzudichtenden Asphaltbefestigung über 10 bis
12 cm.
Menge: 1500,000 m

**01.08.0022 Randabdichtung herstellen Abd. 25/55-55 A*ein Arbeitsgang über 18-22 cm**
StL-Nr. 221139220116
Flankenfläche des hochliegenden Randes der Asphaltschichten abdichten.
Abdichtung mit 25/55-55 A.
Herstellung für alle Schichten in einem Arbeitsgang.
Dicke der abzudichtenden Asphaltbefestigung über 18 bis
22 cm.
Menge: 1300,000 m

**01.08.0023 Abstumpfungsmaßnahme durchführen LFK 1/3*Menge 1 kg/m2**
StL-Nr. 221139521010
Abstumpfungsmaßnahme zur Erhöhung der Anfangsgriffigkeit durch gleichmäßiges Aufbringen und Einwalzen von
Abstreukörnung durchführen. Nicht gebundene Abstreukörnung aufnehmen und nach Wahl des AN verwerten.
Abstreukörnung = Lieferkörnung 1/3.
Abstreumenge = 1 kg/m2.
Menge: 16850,000 m2

**01.08.0024 Verkehrsfläche kehren Walzasphalt*VSM durchführen**
StL-Nr. 2211397721
Verkehrsfläche mit einer selbstaufnehmenden Kehrmaschine nach Verkehrsfreigabe unverzüglich nach Aufforderung
durch den AG kehren. Kehrgut aufnehmen und nach Wahl
des AN verwerten.
Verkehrsfläche = Fahrbahndeckschicht aus Walzasphalt.
Erforderliche Verkehrssicherungsmaßnahmen durchführen.
Menge: 16850,000 m2

#### 01.09 Pflasterdecken, Plattenbeläge, Einfassungen

*Hinweis: Vorarbeiten*

**01.09.0001 Pflasterd.m. Betonpfl.-steinen aufn. 10 cm dick*ungeb. Fugenmat. ungeb. Bettung*Verwertung AN**
StL-Nr. 21115011311100
Pflasterdecke mit Pflastersteinen aus Beton aufnehmen.
Aufnehmen der Tragschicht wird gesondert vergütet.
Pflasterstein ca. 10 cm dick.
Mit Fugenfüllung aus ungebundenem Fugenmaterial.
Bettung aus ungebundenem Bettungsmaterial.
Steine und übriges Aufbruchgut nach Wahl des AN verwerten.
Menge: 50,000 m2

**01.09.0002 Pflasterd.m.Betonpfl.-steinen aufn. 10 cm dick ungeb. Fugenmat. ungeb. Bettung**
StL-Nr. 23115011311999
Pflasterdecke mit Pflastersteinen aus Beton aufnehmen.
Aufnehmen der Tragschicht wird gesondert vergütet.
Pflasterstein ca. 10 cm dick.
Mit Fugenfüllung aus ungebundenem Fugenmaterial.
Bettung aus ungebundenem Bettungsmaterial.
Steine 'reinigen und innerhalb der Baustgelle (seitlich) sorgfältig lagern zum Wiedereinbau'

Pflastersteine säubern. Anteil wiederverw. Steine '100%'
Menge: 55,000 m2

**01.09.0003 Bordstein aufnehmen. Hochbord Beton*Fund. ü. 10-20 cm alles Verw. AN**
StL-Nr. 21115031120200
Bordstein aufnehmen.
Bordstein = Hoch- und Rundbordstein aus Beton, Breite
bis 18 cm, Höhe bis 30 cm.
Fundament aus Beton, über 10 bis 20 cm dick, aufbrechen.
Sämtliche Steine und übriges Aufbruchgut nach Wahl des
AN verwerten.
Menge: 35,000 m

**01.09.0004 Bordstein aufnehmen. Tiefbord Beton*Fund. ü. 10-20 cm alles Verw. AN**
StL-Nr. 21115031220200
Bordstein aufnehmen.
Bordstein = Tiefbordstein aus Beton, Höhe bis 30 cm.
Fundament aus Beton, über 10 bis 20 cm dick, aufbrechen.
Sämtliche Steine und übriges Aufbruchgut nach Wahl des
AN verwerten.
Menge: 7,000 m

**01.09.0005 Rinne aus Betonformst. aufnehmen Muldenstein*Breite 30-40 cm Fugenmörtel*Fund.bet. ü.10-20 Verwertung AN**
StL-Nr. 21115041131201
Rinne aus Betonformsteinen aufnehmen. Aufbruch der
Tragschicht wird gesondert vergütet.
Art = Muldenstein, Höhe 12 bis 16 cm.
Breite über 30 bis 40 cm.
Mit Fugenfüllung aus hydraulisch gebundenem Fu-
genmörtel.
Fundament aus Beton/Mörtel, über 10 bis 20 cm dick,
aufbrechen.
Formsteine und Aufbruchgut nach Wahl des AN verwerten.
Menge: 7,000 m

**01.09.0006 Rinne aus Betonformst. aufnehmen Bordrinnenstein*Breite 40-50 cm Fugenmörtel*Fund.bet. ü.10-20 Verwertung AN**
StL-Nr. 21115041241201
Rinne aus Betonformsteinen aufnehmen. Aufbruch der
Tragschicht wird gesondert vergütet.
Art = Bordrinnenstein, Dicke am Bord bis 20 cm.
Breite über 40 bis 50 cm.
Mit Fugenfüllung aus hydraulisch gebundenem Fu-
genmörtel.
Fundament aus Beton/Mörtel, über 10 bis 20 cm dick,
aufbrechen.
Formsteine und Aufbruchgut nach Wahl des AN verwerten.
Menge: 10,000 m

**01.09.0007 Rinne aus Betonformst. aufnehmen Rinnenpl.8-10 cm*Breite 30-40 cm Fugenmörtel*Fund.bet. ü.10-20 Verwertung AN**
StL-Nr. 21115041431201
Rinne aus Betonformsteinen aufnehmen. Aufbruch der
Tragschicht wird gesondert vergütet.
Art = Rinnenplatte, Dicke über 8 bis 10 cm.
Breite über 30 bis 40 cm.
Mit Fugenfüllung aus hydraulisch gebundenem Fu-
genmörtel.
Fundament aus Beton/Mörtel, über 10 bis 20 cm dick,
aufbrechen.
Formsteine und Aufbruchgut nach Wahl des AN verwerten.
Menge: 40,000 m

**01.09.0008 Streifen/Rinne aus Naturstein aufn. Dicke 16 cm*Breite bis 20 cm Granit*Fugenmörtel Fund.bet. ü.10-20*Verwertung AN**
StL-Nr. 2111504651112100
Streifen oder Rinne aus Naturstein aufnehmen. Aufbruch
der Tragschicht wird gesondert vergütet.
Dicke ca. 16 cm.
Breite des Streifens/der Rinne bis 20 cm.
Pflasterstein aus Granit.
Mit Fugenfüllung aus hydraulisch gebundenem Fu-
genmörtel.
Fundament aus Beton/Mörtel, über 10 bis 20 cm dick,
aufbrechen.
Steine und Aufbruchgut nach Wahl des AN verwerten.
Menge: 4,000 m

**01.09.0009 Rasengitterst./ Rasenfugenst. aufn. Rasengitterst.*Verwertung AN**
StL-Nr. 2111505611
Rasengittersteine / Rasenfugensteine einschließlich
Kammerverfüllung aufnehmen.
Art = Rasengittersteine bis 12 cm dick.
Aufbruchgut nach Wahl des AN verwerten.
Menge: 7,000 m2

*Hinweis: Pflasterdecken*

**01.09.0010 Pflasterdecke 200/200/80,**
Pflasterdecke 200/200/80,
aus Pflastersteinen aus Beton,
TL Pflaster-StB,
Maße L/B 200/200 mm,
Dicke 80 mm,
mit ineinandergreifende Abstandshilfen,
max. Differenzen K,
Hartsteinvorsatz mit Fase,
in Reihen mit versetzten Fugen,
Oberfläche mit Hartgestein-Vorsatz,
Farbton grau,
in Gehwegen, Seitenstreifen, Zufahrten und dgl.,
Bettung aus Edelsplitt/Hartgestein-Splitt-Gemisch und Fugenmaterial gemäß TL Pflaster-StB,
Körnung 0/5,
Dicke 3 bis 5 cm,
Pflasterfugen einschlämmen mit Sand, Körnung 0/2,
einschl. der erforderlichen Rand- und Abschlusssteine.
Die Fugen sind anschließend nochmals zu schließen.
Abrechnung nach Aufmaß.

Fabrikat/Typ: Egner/Pflasterplatten 20x20x8 cm, grau
Menge: 150,000 m2

**01.09.0011 Pflasterd. Verb. pfl.st. AG herst. Über-/Zufahrten*Flächen ü. 2-10m2 Pflaster gelagert SZ18/LA20*Bett.0/5 30 v. H. Fuge 0/4*n. Unterlagen AG**
StL-Nr. 2111512652191211
Pflasterdecke mit Verbundpflastersteinen des AG herstellen. Trassierung der Pflasterdecke und Verlegung
der Pflastersteine in Kurvenbereichen nach Unterlagen
des AG.
In Überfahrten und Zufahrten.
Einzelflächen über 2,00 bis 10,00 m2.
Pflastersteine gelagert innerhalb der Baustelle aufnehmen und fördern.
Format 'S-, H-Pflaster'
Baustoffgemisch für Bettung und Fugen Kategorie
SZ18/LA20.
Bettung aus Baustoffgemisch 0/5, Anteil an Körnung unter 2 mm max. 30 Massenprozent, E CS35, C 90/3.
Fuge mit Baustoffgemisch 0/4, GU, F, E CS35, C 90/3,
Fugenmaterial einarbeiten und einschlämmen, Fugenschluss durch Einfegen und Einschlämmen herstellen.
Steine im Verband nach Unterlagen des AG verlegen.
Menge: 35,000 m2

**01.09.0012 Pflasterd. a. Betonst. d. AG herst. Über-/Zufahrten*Flächen ü. 2-10m2 Pflaster gelagert SZ18/LA20*Bett.0/5 30 v. H. Fuge 0/4**
StL-Nr. 2111511152191219
Pflasterdecke aus Betonsteinen des AG herstellen.
In Überfahrten und Zufahrten.
Einzelflächen über 2,00 bis 10,00 m2.
Pflastersteine gelagert innerhalb der Baustelle aufnehmen und fördern.
Format für Rastermaß '120/120/80 mm'
Baustoffgemisch für Bettung und Fugen Kategorie
SZ18/LA20.
Bettung aus Baustoffgemisch 0/5, Anteil an Körnung unter 2 mm max. 30 Massenprozent, E CS35, C 90/3.
Fuge mit Baustoffgemisch 0/4, GU, F, E CS35, C 90/3,
Fugenmaterial einarbeiten und einschlämmen, Fugenschluss durch Einfegen und Einschlämmen herstellen.
Verband 'Reihenverband'
Menge: 10,000 m2

**01.09.0013 Pflasterd. a. Betonst. d. AG herst. Über-/Zufahrten*Flächen ü. 2-10m2 Pflaster gelagert SZ18/LA20*Bett.0/5 30 v. H. Fuge 0/4**
StL-Nr. 2111511152191219
Pflasterdecke aus Betonsteinen des AG herstellen.
In Überfahrten und Zufahrten.
Einzelflächen über 2,00 bis 10,00 m2.
Pflastersteine gelagert innerhalb der Baustelle aufnehmen und fördern.
Format für Rastermaß 'von 240/110/80 bis 530/160/80'
Baustoffgemisch für Bettung und Fugen Kategorie
SZ18/LA20.
Bettung aus Baustoffgemisch 0/5, Anteil an Körnung unter 2 mm max. 30 Massenprozent, E CS35, C 90/3.
Fuge mit Baustoffgemisch 0/4, GU, F, E CS35, C 90/3,
Fugenmaterial einarbeiten und einschlämmen, Fugenschluss durch Einfegen und Einschlämmen herstellen.
Verband 'Wilder Verband'
Menge: 10,000 m2

**01.09.0014 Pfl.m. Kl.pfl.st. a. Nat.st. herst.*Flächen bis 2 m2 St.100/100/100*Granit SZ18/LA20*Bett.0/4 30 v. H. Fuge 0/4*Reihenverband**
StL-Nr. 2111514791111113
Pflasterdecke mit Kleinpflastersteinen aus Naturstein
herstellen. Bearbeitung der Oberfläche der Kleinpflastersteine nach Unterlagen des AG.
In Flächen 'in Kleinflächen nach Anweisung AG'
Einzelflächen bis 2,00 m2.
Format für Rastermaß = 100/100/100 mm.
Pflasterstein aus Granit.
Baustoffgemisch für Bettung und Fugen Kategorie
SZ18/LA20.
Bettung aus Baustoffgemisch 0/4, Anteil an Körnung unter 2 mm max. 30 Massenprozent, E CS35, C 90/3.
Fuge mit Baustoffgemisch 0/4, GU, F, E CS35, C 90/3,
Fugenmaterial einarbeiten und einschlämmen, Fugenschluss durch Einfegen und Einschlämmen herstellen.
Verlegen im Läufer- oder Reihenverband ohne Kreuzfugen.
Menge: 5,000 m2

**01.09.0015 Pflasterd. gebBw Kleinpfl.st. herst*Flächen bis 2 m2 St.100/100/100*Granit*Haftvermittler*Reihenverband**
StL-Nr. 2111515291119193
Pflasterdecke in gebundener Bauweise mit Kleinpflastersteinen aus Naturstein herstellen. Bearbeitung der O-
berfläche der Kleinpflastersteine nach Unterlagen des
AG.
Haftzugfestigkeit zwischen Pflasterstein und Bettung
sowie zwischen Pflasterstein und Fugenfüllung, im fertigen Zustand mind. 0,6 MPa im Einzelwert.
In Flächen 'Querungshilfe und Kleinflächen nach Anweisung AG'
Einzelflächen bis 2,00 m2.
Format für Rastermaß = 100/100/100 mm.
Pflasterstein aus Granit.
Bettung aus 'aus Beton C20/25'
Haftvermittler zwischen Bettung und Pflaster einbauen.
Fuge 'verfugen mit Fertigzementmörtel'
Verlegen im Läufer- oder Reihenverband ohne Kreuzfugen.
Menge: 30,000 m2

**01.09.0016 Pflastersteine zuarbeiten*aus Beton Dicke ü. 8-10 cm**
StL-Nr. 211151959102
Pflastersteine auf Passmaß trennen und Pflastersteine
an Kanten und Einfassungen oder an Aussparungen und
Einbauten über 1,00 m2 Einzelgröße zuarbeiten, nassschneiden oder behauen.
Das Zuarbeiten, Nassschneiden oder Behauen der Pflastersteine an Aussparungen und Einbauten bis zu 1,00 m2
Einzelgröße wird gesondert vergütet.
Pflastersteine 'nass schneiden'
Art = Pflastersteine aus Beton.
Dicke über 8 bis 10 cm.
Menge: 200,000 m

**01.09.0017 PflasterdeckenAnpassung herstellen Einzelgr. b 0,5m2*Steine Pflasterd.**
StL-Nr. 2111519811
Anpassung der Pflasterdecke an Aussparungen oder Einbauten herstellen.
Einzelgröße der Aussparung bzw. Einbauten bis 0,50 m2.
Ausführung mit Steinen der Pflasterdecke. Das Schneiden
der Steine gehört zum Leistungsumfang.
Menge: 5,000 St

*Hinweis: Plattenbeläge /Mobilität*

**01.09.0018 Plattenbelag als Bodenindikator herstellen**
StL-Nr. 1791360205010101
Plattenbelag nach Unterlagen des AG
als Bodenindikator nach DIN 32984
herstellen.
Einstiegsfeld
aus Platten mit Rippenstruktur
Plattengröße 300 mm x 300 mm
Feldgröße cm x cm '120x90'
Plattendicke 80 mm
auf Plattenbett aus Baustoffgemisch 0/4,
Fugen mit Baustoffgemisch 0/2 verfugen,
Fugenschluss herstellen.
Menge: 2,000 St

**01.09.0019 Plattenbelag als Bodenindikator herstellen**
StL-Nr. 1791360204010101
Plattenbelag nach Unterlagen des AG
als Bodenindikator nach DIN 32984
herstellen.
Aufmerksamkeitsfeld
aus Platten mit Noppenstruktur
Plattengröße 300 mm x 300 mm
Feldgröße cm x cm '90x90'
Plattendicke 80 mm
auf Plattenbett aus Baustoffgemisch 0/4,
Fugen mit Baustoffgemisch 0/2 verfugen,
Fugenschluss herstellen.
Menge: 2,000 St

**01.09.0020 Plattenbelag als Bodenindikator herstellen**
StL-Nr. 1791360204010101
Plattenbelag nach Unterlagen des AG
als Bodenindikator nach DIN 32984
herstellen.
Aufmerksamkeitsfeld
aus Platten mit Noppenstruktur
Plattengröße 300 mm x 300 mm
Feldgröße cm x cm '60x150'
Plattendicke 80 mm
auf Plattenbett aus Baustoffgemisch 0/4,
Fugen mit Baustoffgemisch 0/2 verfugen,
Fugenschluss herstellen.
Menge: 1,000 St

**01.09.0021 Plattenbelag als Bodenindikator herstellen**
StL-Nr. 1791360203010101
Plattenbelag nach Unterlagen des AG
als Bodenindikator nach DIN 32984
herstellen.
Sperrfeld
aus Platten mit Rippenstruktur
Plattengröße 300 mm x 300 mm
Feldgröße cm x cm '60 x 90'
Plattendicke 80 mm
auf Plattenbett aus Baustoffgemisch 0/4,
Fugen mit Baustoffgemisch 0/2 verfugen,
Fugenschluss herstellen.
Menge: 2,000 St

**01.09.0022 Plattenbelag als Bodenindikator herstellen**
StL-Nr. 1791360203010101
Plattenbelag nach Unterlagen des AG
als Bodenindikator nach DIN 32984
herstellen.
Sperrfeld
aus Platten mit Rippenstruktur
Plattengröße 300 mm x 300 mm
Feldgröße cm x cm '60 x 150'
Plattendicke 80 mm
auf Plattenbett aus Baustoffgemisch 0/4,
Fugen mit Baustoffgemisch 0/2 verfugen,
Fugenschluss herstellen.
Menge: 1,000 St

**01.09.0023 Plattenbelag als Bodenindikator herstellen**
StL-Nr. 1791360202010101
Plattenbelag nach Unterlagen des AG
als Bodenindikator nach DIN 32984
herstellen.
Richtungsfeld
aus Platten mit Rippenstruktur
Plattengröße 300 mm x 300 mm
Feldgröße cm x cm '60x 90'
Plattendicke 80 mm
auf Plattenbett aus Baustoffgemisch 0/4,
Fugen mit Baustoffgemisch 0/2 verfugen,
Fugenschluss herstellen.
Menge: 2,000 St

**01.09.0024 Plattenbelag als Bodenindikator herstellen**
StL-Nr. 1791360202010101
Plattenbelag nach Unterlagen des AG
als Bodenindikator nach DIN 32984
herstellen.
Richtungsfeld
aus Platten mit Rippenstruktur
Plattengröße 300 mm x 300 mm
Feldgröße cm x cm '90x 60-200'
Plattendicke 80 mm
auf Plattenbett aus Baustoffgemisch 0/4,
Fugen mit Baustoffgemisch 0/2 verfugen,
Fugenschluss herstellen.
Menge: 2,000 St

**01.09.0025 Streifen als Bodenindikator herst.**
StL-Nr. 1791360106010101
Streifen aus Betonplatten
als Bodenindikator nach DIN 32984
herstellen. Bettungsdicke 3 bis 4 cm.
Bodenindikator Typ 'Rippenplatten'

aus Platten mit Struktur 'weiß'

Plattengröße mm x mm '300x300'

Streifenbreite cm '30'
Plattendicke 80 mm
auf Plattenbett aus Baustoffgemisch 0/4,
Fugen mit Baustoffgemisch 0/2 verfugen,
Fugenschluss herstellen.
Menge: 26,000 m

**01.09.0026 Streifen als Bodenindikator herst.**
StL-Nr. 1791360106010101
Streifen aus Betonplatten
als Bodenindikator nach DIN 32984
herstellen. Bettungsdicke 3 bis 4 cm.
Bodenindikator Typ 'Rippenplatten'

aus Platten mit Struktur 'weiß'

Plattengröße mm x mm '300x300'

Streifenbreite cm '60'
Plattendicke 80 mm
auf Plattenbett aus Baustoffgemisch 0/4,
Fugen mit Baustoffgemisch 0/2 verfugen,
Fugenschluss herstellen.
Menge: 5,000 m

**01.09.0027 Anpassung von Blindenleitplatten herstellen**
Anpassung von Blindenleitplatten herstellen.
Kanten wie Hausmauer, Zaunsockel, Borde, Rinnen und dgl.,
Dicke 80 mm bis unter 100 mm.
Steine schneiden.
Menge: 5,000 m

*Hinweis: Borde und Einfassungen*

*Hinweis: Hinweis für Bordsteine*
Hinweis für Bordsteine
bzgl. Radienzulage:

Für die Beton-Bordsteine der Form HB und RB sind bei
Radien größer 12 m die Mehraufwendungen für
Radienbildung einzurechnen (Abrechnung als gerader
Stein, auch wenn 50 cm - Stücke verwendet werden oder
durch Trennen hergestellt werden.
Die Fugen an den Stirnseiten (Vorderkante oder
Hinterkante) dürfen an keiner Stelle mehr als 2 cm
aufklaffen trotz Verfugung; die Stirnseitfugen werden
gem. Positionstext mit Beton verfüllt.

Hinweis auf  Rückenstütze:
Im Bereich von 10 cm dickem Pflasterbelag (Zufahrten)
ist die OK der Rückenstütze 14 cm tiefer als die OK
Bord anzulegen, bei 8 cm dickem Pflasterbelag 12 cm
tiefer.

Hinweis auf Bewegungsfugen:
Bei HB- und RB-Bordsteinen sind alle 10 m
Bewegungsfugen anzuordnen

**01.09.0028 Bordstein aus Beton setzen BSt. TB 10x30 cm gerader Stein*bis 10 cm unt. OK F-beton 12 MPa**
StL-Nr. 2111531105090111
Bordstein aus Beton setzen. Breite der Rückenstütze
mind. 15 cm.
Bordstein = TB 10 x 30 cm.
Fuge 'mit Stoßfugen ohne Verfüllung'
Gerader Stein.
Rückenstütze bis 10 cm unter Oberkante Bordstein. Beton
mit einer Druckfestigkeit (Einzelwert) am Bohrkern von
mind. 12 MPa.
Fundamentbeton mit einer Druckfestigkeit (Einzelwert)
am Bohrkern von mind. 12 MPa.
Menge: 100,000 m

**01.09.0029 Bordstein aus Beton setzen BSt. HB 15x30 cm Fuge Typ B gerader Stein bis 10 cm unt. OK F-beton 12 MPa**
StL-Nr. 2311531103010111
Bordstein aus Beton setzen. Breite der Rückenstütze
mind. 15 cm.
Bordstein = HB 15 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton mit einer Druckfestigkeit (Einzelwert)
am Bohrkern von mind. 12 MPa.
Menge: 260,000 m

**01.09.0030 Zulage für Radiensteine Hochbord </= 12 m**
Zulage für Betonbordsteine HB 15/30
für Radien gleich oder kleiner als 12 m
Menge: 70,000 m

**01.09.0031 Zulage für Absenkformsteine**
Zulage für Betonbordsteine HB 15/30
für Absenkformsteine von Hochbord auf Rundbord
RB 15/22
Menge: 30,000 m

**01.09.0032 Bordstein aus Beton setzen BSt. RB 15x22 cm Fuge Typ B an Rinne mit BewF gerader Stein F-beton 12 MPa**
StL-Nr. 2311531110011191
Bordstein aus Beton setzen. Breite der Rückenstütze
mind. 15 cm.
Bordstein = RB 15 x 22 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Gerader Stein.
Rückenstütze 'bis 13 cm unter OK hochziehen, Druckfestigkeit mind.  12 MPa'
Fundamentbeton mit einer Druckfestigkeit (Einzelwert)
am Bohrkern von mind. 12 MPa.
Menge: 180,000 m

**01.09.0033 Zulage für Radiensteine Rundbord </= 12 m**
Zulage für Betonbordsteine RB 15/22
für Radien gleich oder kleiner als 12 m
Menge: 25,000 m

**01.09.0034 Bordstein aus Beton setzen Fuge Typ B gerader Stein bis 10 cm unt. OK F-beton 12 MPa**
*** Bezugsbeschreibung
StL-Nr. 2311531199010111
Bordstein aus Beton setzen. Breite der Rückenstütze
mind. 15 cm.
Bordstein 'FB 20 x 25 cm (F10) mit weißem Vorsatzbeton'
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton mit einer Druckfestigkeit (Einzelwert)
am Bohrkern von mind. 12 MPa.
Menge: 35,000 m

**01.09.0035 Zulage für Flachbordstein 20x25 für Radien <=12 m**
*** wie Position 01.09.0034
Zulage für Flachbordstein 20 x 25 aus der Vorposition,
für Radien </= 12 m
Menge: 20,000 m

**01.09.0036 Zulage für Flachbordstein 20x25 für Kopfstein**
*** wie Position 01.09.0034
Zulage für Flachbordstein 20 x 25 aus der Vorposition,
für Kopfstein
Menge: 8,000 St

**01.09.0037 Bordstein aus Beton setzen Fuge Typ B gerader Stein bis 10 cm unt. OK F-beton 12 MPa**
StL-Nr. 2311531199010111
Bordstein aus Beton setzen. Breite der Rückenstütze
mind. 15 cm.
Bordstein 'Busbordstein 30cm und 18er Anlauf mit weißem Vorsatzbeton, Anlaufoberfläche glatt, Auftritt mit taktiler Rautenstruktur, Kasseler Sonderbord'
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton mit einer Druckfestigkeit (Einzelwert)
am Bohrkern von mind. 12 MPa.
Menge: 35,000 m

**01.09.0038 Zulage für Busbordstein für Übergang zu HB 15/30**
*** wie Position 01.09.0034
Zulage für Busbordstein aus der Vorposition,
für Übergang zu HB 15/30, Vorderkanten bündig
(siehe Plan - Übergangsstein 2 teilig)
Menge: 4,000 m

**01.09.0039 Zulage für Busbordstein für Übergang Flachbord/Querungsbord**
*** wie Position 01.09.0034
Zulage für Busbordstein aus der Vorposition,
für Übergang zu Flachbord/Querungsbord,Vorderkanten bündig
(siehe Plan - Übergangsstein 2 teilig)
Menge: 4,000 m

**01.09.0040 Bordstein aus Beton setzen Fuge Typ B gerader Stein bis 10 cm unt. OK F-beton 12 MPa**
StL-Nr. 2311531199010111
Bordstein aus Beton setzen. Breite der Rückenstütze
mind. 15 cm.
Bordstein 'Querungsbord 30cm "Nullabsenkung bzw. Bordanschlusshöhe 3cm" mit weißem Vorsatzbeton, Auftritt mit taktiler Rautenstruktur, Kasseler Sonderbord'
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton mit einer Druckfestigkeit (Einzelwert)
am Bohrkern von mind. 12 MPa.
Menge: 8,000 m

**01.09.0041 Zulage für Flachbord/Querungsbord für Übergangsstein**
*** wie Position 01.09.0034
Zulage für Querungsbordstein aus der Vorposition,
für Übergangstein von Nullabsenkung zu 3 cm Bordsteinanschluss
(siehe Plan)
Menge: 4,000 m

**01.09.0042 Zulage für Flachbord/Querungsbord für Übergangsstein RB/HB**
*** wie Position 01.09.0034
Zulage für Querungsbordstein aus der Vorposition,
für Übergangstein von 3 cm Bordsteinanschluss zu RB 15/22
(siehe Plan)
Menge: 2,000 m

**01.09.0043 Bordstein trennen TBSt. 10/30-8/20**
StL-Nr. 211153262099
Bordstein auf Passmaß trennen.
Bordstein aus Beton ca. 10/30 bis 8/20 cm.
Bordstein 'bei Verlegung in Radien auf Gehrung oder gerade  trennen, Trennung allein zum Längenausgleich ist in die Bordsteinpositionen selbst einzurechnen, siehe spezielle Vorbemerkungen zu diesem Unterabschnitt, Vergütung für Gehrungsschnitte  nur dort, wo die Fug'
Menge: 10,000 St

**01.09.0044 Bordstein trennen HBSt. 18/30-15/22**
StL-Nr. 231153261099
Bordstein auf Passmaß trennen.
Bordstein aus Beton ca. 18/30 bis 15/22 cm.
Bordstein 'bei Verlegung in Radien auf Gehrung oder gerade  trennen, Trennung allein zum Längenausgleich ist in die Bordsteinpositionen selbst einzurechnen, siehe spezielle Vorbemerkungen zu diesem Unterabschnitt, Vergütung für Gehrungsschnitte  nur dort, wo die Fuge an den Stirnseiten mehr als 2 cm klaffen würde.'
Menge: 40,000 St

**01.09.0045 Bordstein trennen FBSt. 30/25-20/25**
StL-Nr. 211153263099
Bordstein auf Passmaß trennen.
Flachbordstein aus Beton ca. 30/25 bis 20/25 cm.
Bordstein 'bei Verlegung in Radien auf Gehrung oder gerade  trennen, Trennung allein zum Längenausgleich ist in die Bordsteinpositionen selbst einzurechnen, siehe spezielle Vorbemerkungen zu diesem Unterabschnitt, Vergütung für Gehrungsschnitte  nur dort, wo die Fug'
Menge: 10,000 St

*Hinweis: Rinnen, Mulden, Streifen aus Pflaster*

*Hinweis: Hinweis für Rinnen*
Hinweis für Rinnen bzgl. Bewegungsfugen und Radienzulage:

Für die Beton-Rinnen sind bei Radien größer
12 m die Mehraufwendungen für Radienbildung
einzurechnen (Abrechnung als gerade Rinne, auch wenn
Keilsteine angewendet oder durch Trennen hergestellt
werden müssen.
DIe Fugen (Vorderkante oder Hinterkante) dürfen an
keiner Stelle mehr als 2 cm aufklaffen trotz Verfugung.

Hinweis auf Bewegungsfugen:
Bei Rinnen sind alle 10 m Bewegungsfugen anzuordnen, werden Straßenabläufe in der Rinne gesetzt, so ist vor und hinter jedem Straßenablauf ebenfalls eine Bewegungsfuge herzustellen.

**01.09.0046 Streifen aus Betonpfl.st. herst. vor Bordsteinen*St.160/160/140 o.F., m. Vorsatz.*1-zeilig bis 10 cm unt.OK*F-Beton 12 MPa Fuge Typ B**
StL-Nr. 2111540621111110
Streifen aus Pflastersteinen aus Beton herstellen.
Oberfläche der Pflastersteine nach Unterlagen des AG.
Mehrzeiliger Streifen ist mit beidseitigen Schnurkanten
herzustellen.
Streifen als Randeinfassung vor Bordsteinen.
Format für Rastermaß des Pflastersteins = 160/160/140
mm.
Ohne Fase, mit Vorsatzbeton.
Breite 1-zeilig.
Rückenstütze bis 10 cm unter Oberkante Streifen. Beton
mit einer Druckfestigkeit (Einzelwert) am Bohrkern von
mind. 12 MPa.
Fundamentbeton mit einer Druckfestigkeit (Einzelwert)
am Bohrkern von mind. 12 MPa.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 25,000 m

**01.09.0047 Streifen aus Pfl. st. a. Nst. herst. Randeinfassung*St. 160/160/160 Granit*1-zeilig bis 10 cm unt.OK*F-Beton 12 MPa Fuge Typ A**
StL-Nr. 2111541112111110
Streifen aus Pflastersteinen aus Naturstein herstellen.
Ein mehrzeiliger Streifen ist mit beidseitigen Schnurkanten herzustellen.
Streifen als Randeinfassung.
Format für Rastermaß des Pflastersteins = 160/160/160
mm.
Pflasterstein aus Granit.
Breite 1-zeilig.
Rückenstütze bis 10 cm unter Oberkante Streifen. Beton
mit einer Druckfestigkeit (Einzelwert) am Bohrkern von
mind. 12 MPa.
Fundamentbeton mit einer Druckfestigkeit (Einzelwert)
am Bohrkern von mind. 12 MPa.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Menge: 25,000 m

**01.09.0048 Rinne aus Betonformsteinen herst.*Fundamentbet. XF2 Fuge Typ B**
StL-Nr. 211154419210
Rinne aus Betonformsteinen herstellen.
Formstein 'Muldenrinne Breite 30cm'
Beton für Fundament und Rückenstütze mit einer Druckfestigkeit (Einzelwert) am Bohrkern von mind. 12 MPa,
Expositionsklasse XF 2.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 10,000 m

**01.09.0049 Rinne mit Pflast. aus Beton herst. Bordrinne o.F., m. Vorsatz.*1-zeilig Fundamentbeton*Fuge Typ B**
StL-Nr. 2111542119111100
Rinne mit Pflastersteinen aus Beton herstellen. Mehrzeilige Rinne ist mit beidseitigen Schnurkanten herzustellen.
Bordrinne.
Format für Rastermaß 'für Rinnenplatte 300/300/100-120'
Ohne Fase, mit Vorsatzbeton.
Breite 1-zeilig.
Beton für Fundament und Rückenstütze mit einer Druckfestigkeit (Einzelwert) am Bohrkern von mind. 12 MPa.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 505,000 m

**01.09.0050 Anpassung von Streifen herstellen Länge bis 50 cm**
StL-Nr. 2111544601
Anpassung von Streifen an Aussparungen oder Einbauten
herstellen. Das Bearbeiten der Steine ist im
Leistungsumfang enthalten.
Anpassungslänge bis 50 cm.
Menge: 15,000 m

**01.09.0051 Rinne mit Pflast. aus Nst. herst.*St. 160/160/160 Granit*3-zeilig Fundamentbeton*Fuge Typ A**
StL-Nr. 2111542692131100
Rinne mit Pflastersteinen aus Naturstein herstellen.
Mehrzeilige Rinne ist mit beidseitigen Schnurkanten
herzustellen.
Rinne 'als Muldenrinne mit Tiefe 3 cm'
Format für Rastermaß des Pflastersteins = 160/160/160
mm.
Pflasterstein aus Granit.
Breite 3-zeilig.
Beton für Fundament und Rückenstütze mit einer Druckfestigkeit (Einzelwert) am Bohrkern von mind. 12 MPa.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 30,000 m

*Hinweis: Fugen*

**01.09.0052 Bewegungsfuge im Fundament herst. Fuge unter Rinne**
StL-Nr. 2111550620
Bewegungsfuge im Fundament von Streifen, Rinnen und
Borden mit einer Dicke von 8 mm bis 15 mm herstellen.
Fuge unter Rinne.
Menge: 50,000 St

**01.09.0053 Bewegungsfuge im Fundament herst. Fuge unter Borden**
StL-Nr. 2111550630
Bewegungsfuge im Fundament von Streifen, Rinnen und
Borden mit einer Dicke von 8 mm bis 15 mm herstellen.
Fuge unter Bord.
Menge: 50,000 St

**01.09.0054 Bewegungsf. in Str. u. Ri. herst. Fuge in Rinnen*Breite ü. 20-30cm**
StL-Nr. 211155112200
Bewegungsfuge in Streifen und Rinnen herstellen. Fugenbreite 8 mm bis 15 mm.
Fuge in Rinne.
Streifen-/Rinnenbreite über 20 bis 30 cm.
Menge: 50,000 St

**01.09.0055 Bewegungsfuge in Borden herstellen Fugenl. b. 30 cm**
StL-Nr. 2111551610
Bewegungsfuge in einer Dicke von 8 mm bis 15mm in Borden herstellen.
Fugenlänge bis 30 cm.
Menge: 50,000 St

*Hinweis: Sonstiges*

**01.09.0056 Umpflasterung von Einbauten herst.*in Böschung 3-zeilig*Nst. 160/160/160 Fundamentbet. XF2*bis 10 cm unt.OK Fuge Typ A**
StL-Nr. 2111590691142101
Umpflasterung von Einbauten in unbefestigten Flächen
herstellen.
Einbauteil 'Durchlass Stahlbeton DN 300'
In Böschung mit Größe und Neigung des Einbauteils nach
Unterlagen des AG.
Umpflasterung 3-zeilig.
Naturstein, Format für Rastermaß des Pflastersteins =
160/160/160 mm.
Beton für Fundament und Rückenstütze mit einer Druckfestigkeit (Einzelwert) am Bohrkern von mind. 12 MPa,
Expositionsklasse XF 2.
Fundament 20 cm dick. Rückenstütze bis 10 cm unter O-
berkante Streifen.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 32,000 St

**01.09.0057 Zulage zur vorherigen Position 01.09.0056 für DN 400-500**
Zulage zur vorherigen Position 01.09.0056 für DN 400-500
Für Umpflasterung von Durchlässen DN 400 und DN 500
Menge: 4,000 St

**01.09.0058 Umpflasterung von Einbauten herst. Schacht, DN 625*3-zeilig Nst. 160/160/160*F-beton 12 MPa bis 10 cm unt.OK*Fuge Typ A**
StL-Nr. 2111590610141101
Umpflasterung von Einbauten in unbefestigten Flächen
herstellen.
Einbauteil = Schachtabdeckung, DN 625.
Umpflasterung 3-zeilig.
Naturstein, Format für Rastermaß des Pflastersteins =
160/160/160 mm.
Beton für Fundament und Rückenstütze mit einer Druckfestigkeit (Einzelwert) am Bohrkern von mind. 12 MPa.
Fundament 20 cm dick. Rückenstütze bis 10 cm unter O-
berkante Streifen.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 30,000 St

**01.09.0059 Fläche aus Rasensteinen herstellen R-Gittersteine Beton 10cm dick*Bett.0/4 30 v. H. gr. G.-Körn. 8/16**
StL-Nr. 2111591219110300
Fläche aus Rasensteinen einschl. Verfüllung herstellen.
Unterlage standfest verdichten. Erdarbeiten werden gesondert vergütet.
Befestigung aus Rasengittersteinen.
Ausführung 'in Kleinflächen nach Anordnung AG'
Rasenstein aus Beton, Dicke mindestens 10 cm.
Bettung aus Baustoffgemisch 0/4, Anteil an Körnung unter 2 mm max. 30 Massenprozent, E CS35, C 90/3.
Grobe Gesteinskörnung 8/16 liefern und Rasensteine da-
mit verfüllen.
Menge: 10,000 m2

**01.09.0060 Rasensteine trennen R-St. nass schn.*R-St. aus Beton Dicke ü. 8-10 cm**
StL-Nr. 211159172101
Rasensteine auf Passmaß trennen.
Rasensteine nass schneiden.
Art = Rasensteine aus Beton.
Dicke über 8 bis 10 cm.
Menge: 5,000 m

**01.09.0061 Abbruch einer bestehenden Böschungstreppe 6 Stufen**
Abbruch einer bestehenden Böschungstreppe 6 Stufen
aus Stell- und Setzstufen
inkl Betonfundament - Normalbeton,
im Rahmen einer Teilabbruchmaßnahme,
inkl. beidseitigen Handlauf

Abmessungen:
  6 Stufen
  ca. Breite 90 cm
  ca. Höhe 1,15cm
  ca. Länge 1,60cm
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Abbruchmaterial in Eigentum des AN übernehmen und von
der Baustelle entfernen.
Menge: 1,000 Psch

**01.09.0062 Abbruch einer bestehenden Böschungstreppe 7 Stufen**
Abbruch einer bestehenden Böschungstreppe 7 Stufen
aus Stell- und Setzstufen
inkl Betonfundament - Normalbeton,
im Rahmen einer Teilabbruchmaßnahme,
inkl. beidseitigen Handlauf

Abmessungen:
  7 Stufen
  ca. Breite 90 cm
  ca. Höhe 1,24 cm
  ca. Länge 2,60cm
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Abbruchmaterial in Eigentum des AN übernehmen und von
der Baustelle entfernen.
Menge: 1,000 Psch

**01.09.0063 Blockstufe Betonwerkstein H 15cm Stufen-L 100cm**
Blockstufe aus Betonwerkstein DIN V 18500,
außen, auf Betonfundament Dicke ca. 40 cm, C20/25,
Stufenhöhe 15 cm, Stufenlänge 100 cm, Stufenbreite 35 cm,
maschinengefertigt, sichtbare Oberfläche gestrahlt, nach DIN EN 13198,
Bewertungsgruppe Rutschgefahr R 11 gemäß BGR 181,
liefern und setzen
Menge: 10,000 St

**01.09.0064 Rohrgeländer aus Stahl verzinkt H 1,10 m über GOK,**
Rohrgeländer aus Stahl verzinkt H 1,10 m über GOK,

Ausführung gemäß den gültigen Unfallverhütungsvorschriften, für eine Horizontallast von 500 N/m,
Geländer komplett liefern und montieren (inkl. Werkzeichnung).
Geländer liefern und fachgerecht als 3-seitiges Geländer an Teichmönch und Steg montieren.

Geländerlänge ca. 3

Pfosten:  Rohrdurchmesser: 42,4 x 3,6 mm
Handlauf:  Rohrdurchmesser: 42,4 x 3,6 mm
Knieleiste:  Rohrdurchmesser: 42,4 x 3,6 mm

Pfostenabstand: </= 1,50 m

inkl. Einzelfundament C20/25 seitlich neben Böschungstreppe.

Alle Verbindungen zwischen Pfosten, Handlauf, Zwischenholmen, et. sind vollflächig, umlaufend zu verschweißen.

Verbindungen geschweisst, Ecken abgerundet,
Korrosionsschutz durch Feuerverzinkung,

An den Verbindungen dürfen keine nach außen stehenden Verbindungselemente verwendet werden, von denen eine Verletzungsgefahr ausgeht. Verbindungen sind z.B. mit versenkten Schrauben/Nieten etc. herzustellen.
Menge: 3,000 m

**01.09.0065 Vorhandenes Eingangstor mit Türchen versetzen**
Vorhandenes Eingangstor mit Türchen versetzen

Vorhandenes manuelles, zweiflügliges Stahltor und Tür ausbauen
und neu setzen.

Abmessungen Höhe ca.1,00-1,50m:
Zweiflügliges Tor :  ca. Breite 5,00 m
Tür:  ca. Breite 1,00 m
Pfostenabmessungen  ca. 120x120
Höhe ca.1,00-1,50m

Abbruch der 3 Betoneinzelfundamente - Normalbeton,
im Rahmen einer Teilabbruchmaßnahme,
Abbruchmaterial in Eigentum des AN übernehmen und von
der Baustelle entfernen.

Neubau von Einzelfundamente zur Aufnahme von Torpfosten,
PVC-Rohr Rohre DN 300, 1,20 m lang.
senkrecht im Erdreich aufstellen,
mit nichtbindigem Material hinterfüllen und verdichten.
Oberkante Rohr 15 cm
unter fertiger Oberflächenbefestigung
einschl. aller erforderlichen Erdarbeiten und
Beseitigung von verdrängtem Aushubmaterial.

und Aufbau von vorhandenen Tor (ca. 1m versetzt)
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Menge: 1,000 Psch

#### 01.10 Verkehrsschilder/Leiteinrichtungen/Masten/Fundamente

*Hinweis: Vorarbeiten*

**01.10.0001 Leitpfosten abbauen Pfost.m.Eingrabs.*erf. Erdarbeiten Abbauteil verwert**
StL-Nr. 211290573101
Leitpfosten abbauen.
Abbauteil = Sockelleitpfosten einschließlich Eingrabsockel.
Erforderliche Erdarbeiten ausführen. Vorhandene Pfostenlöcher entsprechend der sie umgebenden Fläche
schließen.
Abbauteile nach Wahl des AN verwerten.
Menge: 85,000 St

**01.10.0002 Verkehrsschild abbauen Größe bis 1,1 m2*Rohrpf. bis 76,1 Fundament entf.*neben d. Fahrbahn Stoffe d.Verw.zuf**
StL-Nr. 2113001110051120
Verkehrsschild ggf. mit Aufstellvorrichtung abbauen.
Schildgröße bis 1,1 m2.
Aufstellvorrichtung = Rohrpfosten, DU bis 76,1 mm abbauen.
Fundament entfernen.
Schild neben der Fahrbahn.
Abgebaute Stoffe nach Wahl des AN verwerten.
Menge: 20,000 St

*Hinweis: Leitpfosten*

**01.10.0003 Leitpfosten aufstellen Sockelleitpfosten*m.Rohrausst. 3mm Ausst.volle Länge*Refl.beids. weiß Typ R2, Kl. 2*Eindrehsockel**
StL-Nr. 2112940342614079
Leitpfosten aus Niederdruckpolyäthylen (PE-HD) aufstellen.
Sockelleitpfosten, Länge 1,20 m.
Mit Rohraussteifung, Wanddicke 3 mm.
Aussteifung auf voller Länge.
Retroreflektoren beidseitig, weiß.
Retroreflektoren Typklasse R2, Klasse 2.
Eindrehsockel, feuerverzinkt.
Leitpfosten 'in Bankett'
Menge: 70,000 St

**01.10.0004 Leitpfosten aufstellen Aufsatzleitpf.*m.Rohrausst. 3mm Refl.beids. weiß*Typ R2, Kl. 2 St.halt.IPE/Sigma**
StL-Nr. 2112940372014050
Leitpfosten aus Niederdruckpolyäthylen (PE-HD) aufstellen.
Aufsatzleitpfosten, Länge 0,55 m.
Mit Rohraussteifung, Wanddicke 3 mm.
Retroreflektoren beidseitig, weiß.
Retroreflektoren Typklasse R2, Klasse 2.
Stahlhalterung, feuerverzinkt auf Pfosten IPE 100/Sigma
100.
Menge: 15,000 St

*Hinweis: Aufstellvorrichtung für Verkehrsschilder*

**01.10.0005 Bodenhülse für Verkehrsschild**
Bodenhülse für Festbeschilderung/Verkehrsschild,
liefern und einbauen,
Bodenhülse liefen für Rohrpfosten D60mm,
Innendurchmesser 60 mm, Länge 500mm
aus Grauguß (ggf. mit Blindstopfen),
komplett mit Gewinde- und Klemmring
nach Vorgaben IVZ-Norm

Leistung einschl. erforderlicher Erdarbeiten,
Bodenklasse 3-5 DIN 18300
und Betonfundament, inkl. Beton C 20/25
anfallende Stoffe laden und abfahren,
einschl. Entsorgung.
Menge: 8,000 St

**01.10.0006 Sockelsteine für Festbeschilderung/Verkehrsschild**
Sockelsteine für Festbeschilderung/Verkehrsschild
liefern und einbauen,
Betonsockelstein für Rohrpfosten D60 mm mit Loch,

Abmessungen: ca 300x340x800mm
nach Vorgaben IVZ-Norm

Leistung einschl. erforderlicher Erdarbeiten,
anfallende Stoffe laden und abfahren,
einschl. Entsorgung.
Menge: 23,000 St

*Hinweis: Beleuchtung/Fundament Bushäuschen*

**01.10.0007 Vorhandenen Beleuchtungsmast demontieren**
Vorhandenen Beleuchtungsmast demontieren
und seitlich lagern

Bestehender Peitschenmast aus Stahl- Höhe ca. 6m -
abbauen, seitl. lagern
Totalabbruch inkl. Fundament aus Beton C20/25 ca. 40*40*100 cm
aufgenommenes Abbruchmaterial/Fundament gehen in das Eigentum des AN über.
Menge: 5,000 St

**01.10.0008 Köcherfundament DN 300**
Köcherfundament
zur Aufnahme von Beleuchtungsmasten,
PVC-Rohr Rohre DN 300, 1,20 m lang.
senkrecht im Erdreich aufstellen,
mit nichtbindigem Material hinterfüllen und verdichten.
Oberkante Rohr 15 cm
unter fertiger Oberflächenbefestigung
einschl. aller erforderlichen Erdarbeiten und
Beseitigung von verdrängtem Aushubmaterial.
Rohr zu seitlichen Kabeleinführung nach Vorgabe
des Auftraggebers aufschneiden.
Menge: 12,000 St

**01.10.0009 Vorhandene Einzelfundamente Wetterschutzeinrichtung abbrechen**
Vorhandene Einzelfundamente Wetterschutzeinrichtung abbrechen

Einzelfundament im Zuge Totalabbruch aus Beton C20/25 ca. 40*40*100 cm
aufgenommenes Abbruchmaterial/Fundament gehen in das Eigentum des AN über.
Menge: 7,000 St

**01.10.0010 Köcherfundament DN 300**
Köcherfundament
zur Aufnahme von Wetterschutzeinrichtung der Stadt Pegnitz (auf deren Anweisung),
PVC-Rohr Rohre DN 300, 1,20 m lang.
senkrecht im Erdreich aufstellen,
mit nichtbindigem Material hinterfüllen und verdichten.
Oberkante Rohr 15 cm
unter fertiger Oberflächenbefestigung
einschl. aller erforderlichen Erdarbeiten und
Beseitigung von verdrängtem Aushubmaterial.
Menge: 7,000 St

#### 01.11 Stundenlohnarbeiten

*Hinweis*
Vorbemerkungen:
Für nicht vorhergesehene Arbeiten, die auf besondere Anordnung
des AG ausgeführt werden und nicht über die vorstehenden
Positionen abgerechnet werden können.

Die Tagelohnzettel für "angeordnete" Arbeiten müssen am folgenden
Tag dem AG vorgelegt und zur Unterschrift gebracht werden.

Die nachfolgend aufgeführten Leistungen gehören zur vertraglichen
Leistung und sind in die Einheitspreise einzurechnen:

-  Arbeitskräfte:
  Sämtliche Aufwendungen für die jeweilige Arbeitskraft, insbesondere
  den tatsächlichen Lohn einschließlich Vermögenswirksame Leistungen
  mit den Zuschlägen für Gemeinkosten (Sozialkassenbeiträgen, Winterbauumlagen und dgl.), sowie Lohn- bzw. Gehaltsnebenkosten und
  Zuschläge für Überstunden, ausgenommen Zuschläge für Nacht-,
  Sonntags- und Feiertagsarbeit, die gesondert vergütet werden.

-  Baugeräte, Lastkraftwagen:
  Sämtliche Aufwendungen für den Einsatz des Gerätes bzw. Lastkraftwagens, insbesondere Gerätevorhalte- und Betriebskosten sowie
  sämtliche Zuschläge einschließlich der Kosten für das Bedienungspersonal bzw. den Fahrer.

Stundenlohnarbeiten werden nur vergütet, wenn sie als solche vor
ihrem Beginn ausdrücklich vereinbart worden sind (§ 2 Nr. 10 VOB/B).

**01.11.0001 Verrechnungssätze für Arbeitskräfte**
Verrechnungssätze für Arbeitskräfte
bei Stundenlohnarbeiten;
Polier, Schachtmeister oder dgl.
Menge: 10,000 h

**01.11.0002 Wie vor, jedoch**
Wie vor, jedoch
Spezialbaufacharbeiter, Baufacharbeiter,
Bauwerker oder dgl.
Menge: 10,000 h

**01.11.0003 Wie vor, jedoch**
Wie vor, jedoch
Für Arbeitskraft einschließlich Kleingerät,
z. B.
zusätzlicher Bohr- oder Abbauhammer, Rüttelstampfer,
kleine Rüttelplatte, Trennschleifer, Bohrmaschine,
Kettensäge u. ä.(Mittellohn einschließlich aller
Zuschläge auf Lohn und Kleingeräte).
Menge: 10,000 h

**01.11.0004 Verrechnungssätze für Baugeräte**
Verrechnungssätze für Baugeräte
einschl. der Kosten für Bedienungspersonal
bei Stundenlohnarbeiten;
Bagger 0,4 m³ bis 1 m³.
Menge: 10,000 h

**01.11.0005 Wie vor, jedoch**
Wie vor, jedoch
Frontlader, luftbereift bis 45 kW.
Menge: 5,000 h

**01.11.0006 Verrechnungssätze für Lastkraftwagen**
Verrechnungssätze für Lastkraftwagen
einschl. der Kosten für den Fahrer
bei Stundenlohnarbeiten;
LkW-Kipper mit Allradantrieb, ca. 15 t Nutzlast.
Menge: 10,000 h

*Hinweis: Vorbemerkung:*
Vorbemerkung:
Die Verrechnungssätze für Materiallieferungen ändern sich,
unabhängig von den tatsächlich abzurechnenden Mengen,
nicht.

**01.11.0007 Verrechnungssätze für Materiallieferung**
Verrechnungssätze für Materiallieferung
bei Stundenlohnarbeiten;
Sand 0/2 mm.
Menge: 1,000 m³

**01.11.0008 Wie vor, jedoch**
Wie vor, jedoch
Beton C20/25.
Menge: 1,000 m³

**01.11.0009 Wie vor, jedoch**
Wie vor, jedoch
Zement.
Menge: 50,000 kg

**01.11.0010 Wie vor, jedoch**
Wie vor, jedoch
Schotter 0/45 mm.
Menge: 1,000 t

**01.11.0011 Wie vor, jedoch**
Wie vor, jedoch
Granit-Großkopf 16x16x16
Menge: 0,500 t

**01.11.0012 Wie vor, jedoch**
Wie vor, jedoch
Betonrandstein 8/25/100
Menge: 1,000 m

### 02 Abwasserdruckleitung Abwasserwerk Pegnitz

*Hinweis: Hinweis*
Hinweis

Im Ausbaubereich der BT41 von circa Bau-km 0+512 bis 1+595 verläuft die bestehende Druckleitung von Willenreuth nach Willenberg. Diese muss aufgrund von Trassenänderungen und um eine geregelte Neutrassierung im Radweg zu realisieren neu verlegt werden.

Der Abwasserdruckleitungsbau erfolgt im Zuge der Erneuerung der BT41 Willenreuth-Willenberg für das Abwasserwerk Stadt Pegnitz. Für diesen Titel ist eine gesonderte Rechnung zu erstellen.

Der Druckleitungsbau hat im Zuge des Straßenbaus parallel zu erfolgen, damit es zu keinen zeitlichen Verzögerungen der Maßnahme kommt.
Um die Druckleitung von circa Bau-km 0+512 bis 1+595 zu erneuern muss zuerst das Baufeld im Bereich Radweg freigemacht werden und auf Erdplanum abgezogen werden. Die Außerbetriebnahme der Druckleitung muss so kurz wie möglich sein, daher muss die neue Trasse mit Schächten fertiggestellt sein, bevor die Umbindung erfolgen kann.

Die Abrechnungsgrenze LRA Bayreuth und Abwasserwerk Stadt Pegnitz ist Unterkante Geh- & Radwegerdplanum (siehe Kostenteilungsplan). Die Erdarbeitstiefen (Aushub & Verfüllung) sind ab Unterkante Planum angesetzt und werden auch baulich gefordert.
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
#### 02.01 Baustelleneinrichtung

*Hinweis: Hinweis*
Hinweis

Die Baustellenfreimachung, Verkehrsicherung und weitere allgemeine Arbeiten, welche im Zuge des Ausbau der Kreisstraße BT 41 mit Neubau Radwegs sowieso erforderlich werden im Titel 01 vergütet und werden nicht für den Bereich Abwasseranlage Stadt Pegnitz doppelt vergütet.

**02.01.0001 Baustelle einrichten Sämtl.LV-Abschn. Zufahrt vorh.**
Geräte, Werkzeuge und sonstige Betriebsmittel, die zur
vertragsgemäßen Ausführung der Bauleistungen "Abwasserdruckleitung" erforderlich sind, auf die Baustelle bringen, bereitstellen und
soweit der Geräteeinsatz nicht gesondert vergütet
wird - betriebsfertig aufstellen einschl. der dafür
notwendigen Arbeiten.
Soweit nicht für bestimmte Leistungen für das Einrichten der Baustelle gesonderte Positionen im Leistungsverzeichnis
enthalten sind, gilt die Pauschale
für alle Leistungen sämtlicher Abschnitte des Leistungsverzeichnisses.
Zufahrt zur Baustelle vorhanden.
Menge: 1,000 Psch

**02.01.0002 Baustelleneinricht. vorhalten**
StL-Nr. 17901102
Baustelleneinrichtung vorhalten.
Vorhalten der Baustelleneinrichtungen. Mieten, Pacht,
Gebühren und dgl. gehören zum Leistungsumfang.
Ausser den vollen Monaten werden Teilzeiten nach
Kalendertagen zu 1/30 des Einheitspreises abgerechnet.
Stillstandszeiten und Bauzeitverlängerungen werden
nur vergütet, wenn die Ursachen vom AG zu
vertreten sind.
Menge: 2,000 Mt

**02.01.0003 Baustelle räumen Sämtl. LV-Abschn.**
StL-Nr. 1910111201
Baustelle von allen Geräten, Anlagen, Einrichtungen und
dgl. räumen. Benutzte Flächen und Wege entsprechend dem
ursprünglichen Zustand herrichten. Soweit nicht für
bestimmte Leistungen für das Räumen der Baustelle gesonderte Positionen im Leistungsverzeichnis enthalten
sind, gilt die Pauschale
für alle Leistungen sämtlicher Abschnitte des Leistungsverzeichnisses.
Menge: 1,000 Psch

**02.01.0004 Hilfsüberfahrt, nichtöffentl. Verkehr**
Hilfsüberfahrt für nichtöffentlichen Verkehr
über Gräben herstellen und beseitigen,
einschl. mehrmaliges aufnehmen und
wieder herstellen,
einschl. Vorhaltung für 2 bis 4 Tage,
für Grundstückszufahrten,
nutzbare Breite der Überfahrt 2,50 bis 3,00 m.
Abdeckung nach Wahl des AN.

Ausführung nur nach gesonderter Anordnung des AG.
Menge: 2,000 St

**02.01.0005 Vermessungsarb. durchführen**
Vermessungsarbeiten für die Absteckung von
Bauteilen nach Unterlagen des AG einschließlich
aller Geräte- und Personalkosten durchführen.
Bauteil 'Abwasserdruckleitung'
Menge: 1,000 Psch

**02.01.0006 Bestandsunterlagen herstellen**
Bestandsunterlagen herstellen.
Bestandsunterlagen nach Fertigstellung der
Maßnahme herstellen. Je nach Gewerk sind
dafür Lageplan/-pläne, Querschnitt(e),
Längsschnitt(e), Entwässerungspläne und
Detailpläne zu erstellen.
Die Bestandsunterlagen sind spätestens
mit der Schlußrechnung dem AG zu
übergeben.
Erforderliche Vermessungsarbeiten gehören
zum Leistungsumfang. Die Erstellung der
Bestandsunterlagen für Bauwerke nach
ZTV-ING werden gesondert vergütet.
Alle Bestandsunterlagen müssen beinhalten:
Projektbezeichnung, Bezeichnung
der Unterlage, Datum der Herstellung der
Bauleistung, Datum der Erstellung der
Unterlage, Lokalisierung gemäß *Anweisung
Straßendatenbank* (ASB), Teil *Netz*
(Stationierung), Ersteller der Bestandsunterlage, Maßstab.
Lagepläne müssen folgende Fachdaten
enthalten: Trassierungselemente, sichtbare
Querschnittsteile einschließlich der Randeinfassungen, Breiten, Nordrichtung, Grundstücksgrenzen und Flurnummern, wenn vorhanden Straßennamen und Hausnummern,
bei Entwässerungsarbeiten zusätzlich die
Entwässerungseinrichtungen einschließlich
der Lage der Leitung(en) und der Fließrichtung.
Querschnitte müssen folgende Fachdaten
enthalten: Alle Schichten und Lagen des
Oberbaues für alle Querschnittsteile einschließlich der Randeinfassungen, der
Untergrund/-bau, die Grundstücksgrenzen,
bei Entwässerungsarbeiten die Regelausführung der Straßenabläufe.
Entwässerungslängsschnitte müssen folgende
Fachdaten enthalten: Schächte und Leitungen
mit Angabe von Durchmessern und Material,
die Fließrichtung, Höhenlage des Geländes,
Sohlhöhen und Deckelhöhen von Schächten,
Sohlhöhen von Leitungen an den Anschlüssen
bzw. Leitungsenden, Sohlgefälle der Leitung.
Die Unterlagen über die Grundstücksgrenzen
und die Flurnummern werden vom AG
gestellt.
Die Bestandsunterlagen sind auf der Grundlage der Bauausführungsunterlagen des AG
zu erstellen.
Bestandsunterlagen für Entwässerungsarbeiten bestehend aus:
Lageplan/plänen, Maßstab 1 : '250'
Entwässerungslängsschnitt(en),
Maßstab 1 : '500/50'

Detailpläne für 'Schächte'
Bestandsunterlagen in Papierform 2-fach
und auf digitalem Datenträger (CD/DVD)
je 1-fach, Format(e) nach Unterlagen des AG.
Menge: 1,000 Psch

#### 02.02 Erdarbeiten/Rohrgrabenarbeiten

**02.02.0001 Boden der Gräben und Schächte, bis Tiefe > 0,90 m bis 3,50 m,**
Boden der Gräben und Schächte profilgerecht ausheben, laden, fördern (Entfernung 100-1100m) und auf Bereitstellungsfläche bei FlurNr 3048 als Mieten lagern

Aushubtiefe größer 0,90 m bis 3,50 m,
Rohrgrabenbreiten bis ca. 1,20 m,
Baugrubenschächte bis ca. 4,00-6,00m

Aushub in größtenteils unbefestigten Flächen (Wiesen, Äcker, Wirtschaftswegen) nach Abtrag Geh- und Radwegoberbau

Abrechnungsbreite nach DIN EN 1610.
Breitenzuschläge für den Verbau werden mit 2 x 15 cm Breite zusätzlich vergütet.

Die Abrechnung des Leitungsgrabenaushubes erfolgt mit senkrechten Baugrubenwänden (verbauter Graben). Die Abrechnungsbreiten und -tiefen gelten auch im Bereich der Arbeitsräume für Rohrverbindungen und Kabelmuffen, soweit die Erdarbeiten dafür nicht gesondert vergütet werden.
Darüber hinausgehender Aushub gehört zum Leistungsumfang.

Boden E1 bis E4 (ehemals Bodenklasse 3 bis 5 DIN 18300),
Für Bodenklasse 2 und 6/7 (Homogenbereich X1/2) wird eine Zulage gewährt.

Verbau wird gesondert vergütet.
Menge: 2000,000 m3

**02.02.0002 Bkl. 2, als Zulage zur Bodenbewegung**
Bodenklasse 2
als Zulage zur Bodenbewegung
der Position Graben- und Baugrubenaushub.
Menge: 100,000 m3

**02.02.0003 Homogenbereich X1/2 als Zulage zur. Pos. Bodenaushub**
Homogenbereich X1/2 als Zulage zur. Pos. Bodenaushub
der Position Graben- und Baugrubenaushub.

ehemals Bodenklassen 6 & 7 (DIN 18300:2012-09)
Menge: 200,000 m3

**02.02.0004 Bodeneinbau der Gräben und Schächte, Tiefe >0,90 m bis 3,50 m**
Bodeneinbau der Gräben und Schächte,
seitlich gelagerten Boden von Bereitstellungsfläche aufnehmen, ggf. befördern, lagenweise einbauen und verdichten.

Aushubtiefe größer 0,90 m bis 3,50 m.
Rohrgrabenbreiten bis ca. 1,20 m,
Baugrubenschächte bis ca. 4,00-6,00m

Aushub in unbefestigten Flächen (Wiesen, Äcker, Wirtschaftswegen)

Abrechnungsbreite nach DIN 1610
Breitenzuschläge für den Verbau werden mit 2 x 15 cm Breite zusätzlich vergütet.
Leitungszone (Hauptverfüllung) mit vorhandenen Boden herstellen.

Die Abrechnung erfolgt mit der für die Herstellung des
Leitungsgrabens vergüteten Breite. Diese Abrechnungsbreite gilt auch im Bereich der Arbeitsräume für Rohrververbindungen und Kabelmuffen, soweit die Erdarbeiten dafür nicht gesondert vergütet
werden.
Darüber hinausgehende Verfüllung gehört zum Leistungsumfang.

Boden ehemals Bodenklasse 3 bis 5 DIN 18300 (2012),

Verbau wird gesondert vergütet.
Menge: 1500,000 m3

**02.02.0005 Untergr. Verdichten**
Untergrund nach Oberboden- oder Bodenabtrag
verdichten.
Untergrund 'Bereich der Druckleitungssohle'
Menge: 1300,000 m2

**02.02.0006 Planum herstellen**
StL-Nr. 18904109050101
Planum profilgerecht herstellen
in 'Druckleitungsgraben (Planum wird nur Einmal pro Fläche vergütet)'
max. Abweichung von der Sollhöhe +3/-3 cm.
Verformungsmodul EV2 mindestens 45 MPa.
Menge: 1300,000 m2

**02.02.0007 Handschachtung in allen Tiefen**
Handschachtung in allen Tiefen
als Zulage zur Bodenbewegung der Positionen Aushub,
Tiefenzuschläge werden nicht gesondert vergütet und
sind einzurechnen.
Bei Kabel- und Rohrleitungskreuzungen wird keine Handschachtung vergütet
Menge: 50,000 m3

**02.02.0008 Beton abbrechen**
Abbrechen von Beton mit geringer Bewehrung
innerhalb des Rohrgrabens,
als Zuschlag zum Grabenaushub,
Abbruchmaterial wird Eigentum des AN und
ist zu beseitigen.
Menge: 5,000 m3

**02.02.0009 Zulage Suchgraben ausheben**
Boden für Suchgraben ausheben,
ab Rohrgrabenoberkante
als Zulage zur Bodenbewegung der Position Aushub,
einschl. Anfertigen einer Skizze mit Einmessung der entsprechenden Leitungen und Hausanschlüsse.
Ausführung und Vergütung nur nach besonderer Anordnung des AG.
Bei bekannten Kabel- und Rohrleitungskreuzungen (längs und quer) wird keine Suchschachtung vergütet.

Boden ehemals Bodenklasse 3 bis 5 DIN 18300 (2012)
Menge: 75,000 m3

*Hinweis: Leitungskreuzungen & Hindernisse*

*Hinweis*
Hinweis:

Der AN hat sich vor den Bauarbeiten durch entsprechende
Einweisungen über die genaue Lage der vorhandenen
Versorgungsleitungen und Kabel zu informieren.
Die Positionen für das Freilegen und Sichern von Kabeln und
Rohrleitungen werden als Zulage zu den Rohrgraben und
Verlegearbeiten gewährt.
Damit sind alle Erschwernisse und zusätzliche Leistungen für
Freilegung, Sicherung, Schutz und gegebenenfalls Instandsetzung
des Hindernisses abgegolten, einschl. aller Erschwernisse
bei allen Erdarbeiten, beim Verbau und bei allen Rohrverlegungsarbeiten.

Eine zusätzliche Vergütung in "Handschachtung" erfolgt nicht.

Mehrere Kreuzungen auf einer Länge von 1,00 m gelten als eine Kreuzung.
Mehrere neben-, über- oder untereinanderliegende Kabel oder
Rohrleitungen gelten als eine Kreuzung. Kreuzungen bis zu 45 Grad
werden als 1 Stück abgerechnet.
Kreuzungen über 45 Grad werden nach den Positionen Kabel oder
Leitungen längs vergütet.
Mehrere längslaufende Leitungen auf einer Länge von 1,00 m gelten als ein längsläufends Kabel/leitung.

Neu verlegte zu kreuzende Leitungen werden nicht als Kreuzungen gerechnet.

**02.02.0010 Kabelkreuzung, Tiefe bis 1,25 m**
Kabelkreuzung
Fernmelde- oder Stromkabel
sowie Kabelschutzrohre erdverlegt,
in Betrieb,
freilegen und sichern
einschl. Erschwernisse bei Erd- und Verlegearbeiten.
einschließlich Sandumhüllung und Kabelabdeckung
Tiefe der Leitungsachse unter Gelände
bis 1,25 m.
Menge: 5,000 St

**02.02.0011 Abwasserleitungskreuzung, Tiefe bis 3,00 m**
Abwasserleitungskreuzung erdverlegt,
in Betrieb bis DN 160,
freilegen und sichern
einschl. Erschwernisse bei Erd- und Verlegearbeiten.
einschließlich Sandumhüllung
Tiefe der Leitungsachse unter Gelände
bis 3,00 m.
Menge: 1,000 St

**02.02.0012 Kabel nach Wahl des AN sichern**
Kabel
im Rohrgraben, längs,
unter Spannung,
freilegen und sichern nach Wahl des AN,
einschließlich Wiedereinbau, Sandumhüllung
Kabelabdeckung und Erschwernisse
bei Erd- und Verbauarbeiten.
Menge: 10,000 m

**02.02.0013 Druckleitung längs sichern**
Druckleitung im Rohrgraben, längs,
in Betrieb,
freilegen und sichern nach Wahl des AN,

Tiefe der Leitungsachse unter Gelände
bis 3,50 m.
Menge: 10,000 m

**02.02.0014 Mehraufwand vorh. Bauwerke**
StL-Nr. 179041200001
Mehraufwand bei der Ausführung der Abtrags- und
Verfüllarbeiten infolge von vorhandenen Bauwerken.
Schächte.
Menge: 3,000 St

*Hinweis: Rohrgrabenverfüllung*

**02.02.0015 Schrotten einbauen in RG, Körnung 56 - 120**
Schrotten einbauen und verdichten
in Rohrgraben unter Rohrauflager,
mit Baggerlöffel in weichen Baugrund
eindrücken und verdichten, einlagig,
Körnung 56 - 120 mm,  keine bindigen Anteile.
Abrechnung nach vorzulegenden Lieferscheinen.
Ausführung und Vergütung nur nach besonderer Anordnung des AG.
Menge: 50,000 t

**02.02.0016 Rohrgrabenverfestigung**
Rohrgrabenverfestigung einbauen und verdichten,
bei wenig tragfähiger und stark wasserhaltiger Grabensohle,
mit Schotter 16/32 mm, unter Splittbett bzw. Betonauflager der Rohrleitung,
Schichtdicke bis 30 cm.
Die normale Rohrbettung wird gesondert vergütet,

Ausführung und Vergütung nur nach besonderer Anordnung des AG.
Menge: 120,000 m3

**02.02.0017 Füllmaterial Leitungszone DL**
Füllmaterial für Leitungszone,
profilgerecht einbauen und verdichten,
in Leitungsgräben,
als untere und obere Bettungsschicht, Seitenverfüllung und Rohrabdeckung,
aus Natur-/ Grubensand 0/2 mm,
Schichtdicke untere Bettungsschicht 11 cm,
Rohrabdeckung 15 cm über Rohrscheitel,
Abrechnungsbreite wie Aushub,
Verdichtungsgrad DPR > 97 % nach ZTV E-StB
beim Einsatz von Anbauverdichtern werden die Vorgaben
des Kapitels "Anbauverdichter" aus dem Arbeitsblatt
DWA-A 139 Vertragsbestandteil.

Die Abrechnung erfolgt mit der für die Herstellung des
Leitungsgrabens vergüteten Breite.

Bauteil:  Druckleitung
Menge: 500,000 m3

**02.02.0018 Ortbeton des Widerlagers**
Ortbeton der Widerlager,
aus unbewehrtem Beton,
als Normalbeton DIN EN 206-1, DIN 1045-2,
C 8/10, X0,
als Widerlager Formstücke aus zur Anbindung,
als zusätzliche Sicherung zur Schubsicherung,,
einschl. der evtl. erforderlichen Schalung.
lt. DVGW-Merkblatt GW310
Menge: 2,000 m3

**02.02.0019 Bodenaustausch**
Bodenaustausch liefern, einbauen und verdichten
in Rohrgräben

Bodentauschmaterial von AN zu liefernde Stoffe,
Material: gemischt- bis grobkörniger Lieferboden (Schlämmkornanteil < 15%)

Die Abrechnung erfolgt mit der für die Herstellung des
Leitungsgrabens vergüteten Breite. Diese Abrechnungsbreite gilt auch im Bereich der Schächte, der Arbeitsräume für Rohrverbindungen und Kabelmuffen,
soweit die Erdarbeiten dafür nicht gesondert vergütet
werden.
Darüber hinausgehende Verfüllung gehört zum Leistungsumfang.

Einbau und Schüttlagenstärke nach DIN 4150-3
unter Einhaltung der Grenzwerte für Erschütterungen,
Grabenbreite wie Aushubbreiten,
Einbauhöhe von OK Füllmaterial-seitlich gelagert oder OK Leitungszone
bis UK Frostschutzschicht,

einschl. Nachweis der Verdichtung im Zuge der Eigenüberwachungsprüfung gemäß ZTVE-StB:
Dpr ≥98% OK Leitungszone bis 0,50m unter OK Planum
Dpr ≥100% Planum bis 0,50m Tiefe
Menge: 100,000 m3

#### 02.03 Abbrucharbeiten/Verdämmen

*Hinweis: Abbrucharbeiten*

**02.03.0001 Druckleitung aufnehmen DN100 bis DN 150**
Druckleitung aufnehmen DN100 bis DN 150
aus PVC-Rohren,
Material wird Eigentum des AN und ist zu beseitigen.
Anfallende Entsorgungskosten sind einzurechnen.
Menge: 300,000 m

**02.03.0002 Schnitt der PVC Abwasserleitungen**
Schnitt der PVC Abwasserleitungen
größer DN 100 bis DN 150
Menge: 10,000 St

**02.03.0003 Rohrleitungsende verschliessen DN100-150**
Rohrleitungsende verschliessen,
Rohrleitung DN 100-150
Rohrleitung am Ende abdichten.
Verblombung/Abmauerung des Kanals mit Material nach Wahl des AN
unter Beachtung des späteren Erddrucks.
Menge: 6,000 St

**02.03.0004 Schacht ausbauen DU 1,00 - 1,50 m*Fertigt./Ortbeton T ü. 2,00-3,00 m*Ausbau verwerten**
StL-Nr. 22110403233001
Freigelegten Schacht einschließlich Abdeckung vollständig ausbauen. Aufbruch von Straßenbefestigungen und das
Ausbauen von Rohrleitungen wird gesondert vergütet.
Runder Schacht, DN/ID über 1,00 bis 1,50 m.
Schacht aus Betonfertigteilen auf Unterteil aus unbewehrtem Ortbeton bis 20 cm dick.
Ausbautiefe ab OK Abdeckung über 2,00 bis 3,00 m.
Sämtliche Ausbaustoffe verwerten nach Wahl des AN.
Menge: 2,000 St

**02.03.0005 Zulage für zur vorherigen Pos. 02.03.0004 für Schachtinstallation ausbauen**
Zulage für zur vorherigen Pos. 02.03.0004 für Schachtinstallation ausbauen
Schachtinstallation ausbauen und seitlich lagern.

Schachtinstallation bestehend aus:
- Edelstahlrohr DN 100  ca. 2 m
- 2 Stk Absperrschieber
- 1 Stk Pass- und Ausbaustück
- 1 Stk T-Stück mit Kupplung
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Menge: 2,000 St

**02.03.0006 Schacht ausbauen DU 1,50 - 2,00 m*Ortbeton 20 cm T ü. 2,00-3,00 m*Ausbau verwerten**
StL-Nr. 22110403353001
Freigelegten Schacht einschließlich Abdeckung vollständig ausbauen. Aufbruch von Straßenbefestigungen und das
Ausbauen von Rohrleitungen wird gesondert vergütet.
Runder Schacht, DN/ID über 1,50 bis 2,00 m.
Schacht aus unbewehrtem Ortbeton bis 20 cm dick.
Ausbautiefe ab OK Abdeckung über 2,00 bis 3,00 m.
Sämtliche Ausbaustoffe verwerten nach Wahl des AN.
Menge: 1,000 St

**02.03.0007 Zulage für zur vorherigen Pos. für Schachtinstallation ausbauen**
Zulage für zur vorherigen Pos.  für Schachtinstallation ausbauen
Schachtinstallation ausbauen und seitlich lagern.

Schachtinstallation bestehend aus:
- Edelstahlrohr DN 100  ca. 2 m
- 2 Stk Absperrschieber
- 1 Stk Pass- und Ausbaustück
- 1 Stk T-Stück mit Be- und Entlüfter
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Menge: 1,000 St

#### 02.04 Verbauarbeiten

*Hinweis: 0.2.3 Art und Zweck des Verbaus*
0.2.3  Art und Zweck des Verbaus.

Der zu verbauende Rohrgraben befindet sich in Grünflächen. Der Verbau ist auf die entsprechenden Anforderungen aus den anzusetzenden Belastungen zu bemessen.

Der Verbau ist auf die Rohrverlegung und Rohreinbringung abzustimmen.

Die Kanalrohre müssen in den verbauten Rohrgraben eingefädelt werden.

Eine dichte Hinterfüllung zwischen Schalungswand und Erdreich wird gefordert.

*Hinweis: 0.2.8 Besondere Anforderungen des Verbaus*
0.2.8  Besondere Anforderungen des Verbaus.

Der Grabenverbau muss mit Hilfe von Verbauelementen im Absenkverfahren realisiert werden. Der Verbau muss zu jeder Bauphase gewährleisten, dass die Verbauwände unmittelbar an den Erdwänden anliegen und Setzungen im Boden weitgehend vermieden werden. Verbaugeräte sind lückenlos aneinanderzureihen.
Die Wandsicherung mit Verbaugeräten muss bis zur Grabensohle reichen. Die Stirnwände der Gräben sind abzuböschen.
Beim Rückbau des Verbaus in Verbindung mit der Grabenverfüllung ist zu beachten, dass nur Verbaugeräte oder Teile davon zurückgebaut werden dürfen, soweit sie durch die Verfüllung entbehrlich geworden sind.

**02.04.0001 Grabenverbau bis 3,50 m Tiefe**
Verbau für Gräben, gem. DIN 18 303,
mit Verbauelementen im Absenkverfahren
Art des Verbaus nach Wahl des AN,
z.B. Großflächenverbau oder ähnlich,
Verbautiefe bis 3,50 m,
Sohlenbreite zwischen den Bekleidungen bei Rohrleitungen  ca. 1,00 m und bis ca. 4,00 m bei Schachtbauwerken,
eine zusätzliche Breitenvergütung zu den Rohrgräben nach DIN 1610 über den festgelegten 15 cm hinaus erfolgt nicht und ist einzurechnen,

Boden E1 bis E4 ehemals Bodenklasse 3 bis 5 DIN 18300 (2012),

Vorhalten wird nicht gesondert vergütet,
Verbau wieder beseitigen,

Abgerechnet wird von der vorgeschriebenen Oberkante des Verbaues
- mit 5 cm über Gelände (bei Grabentiefe bis 2,00m)
- mit 10 cm über Gelände (bei Grabentiefe mehr als 2,00m)
bis Baugrubensohle,

Verbau parallel zum Aushub einbringen, Verbau parallel zum Einbau ziehen.
Menge: 3550,000 m2

**02.04.0002 Zulage Anpassung Verbau**
Zulage zu vorbeschriebene Verbauposition
für Anpassungen des Verbaus
bei Hindernissen, Leitungen, Kanälen,
Dränen, Kabeln, usw. nach Wahl des AN,
z. B. mittels waagrechten Holzverbau,
der beidseitig hinter die angrenzenden
Verbauelemente ragen muss,
Breite der Verbaulücke bis 1,50 m,
vergütet wird je Kreuzung ein Stück
für Anpassung auf beiden Seiten.
Menge: 5,000 St

#### 02.05 Wasserhaltungsarbeiten

*Hinweis: Grund- & Oberflächenwasserförderung*

**02.05.0001 Pumpensumpf innerhalb von Baugruben und Rohrgräben Tiefe bis 5,00m**
Pumpensumpf innerhalb von Baugruben und Rohrgräben Tiefe bis 5,00m
herstellen und beseitigen, Ausführung nach Wahl des AN,
zur Förderung von Grund- und Quellwasser,
Fördermenge bis 15 l/s, einschl. Ein-/Ausbau, Vorhaltung Pumpenanlage,
einschl. des erforderlichen Erdaushubs und der Wiederverfüllung,
Abteuftiefe bis 0,5 m unter Grabensohle, anfallenden Aushub
zu Lasten des AN beseitigen.
Menge: 4,000 St

**02.05.0002 Betrieb, Wasserhaltungsanlage, 15 l/s**
Betrieb der Wasserhaltungsanlage innerhalb des Rohrgrabens,
für Grundwasser- und Oberflächenwasserförderung,
einschl. Vorhalten der Pumpen mit Schwimmersteuerung,
Fördermenge bis 15 l/s,  einschl. Nachweis der Fördermenge
mittels geeigneter Messvorrichtung.
Vergütung nur über Betriebsstundenzähler.
Menge: 250,000 h

#### 02.06 Druckleitungsarbeiten

*Hinweis: Druckleitung offene Bauweise*
Druckleitung offene Bauweise
Vorbemerkung
Für sämtliche Flanschverbindungen sind Schrauben und je 2 Beilagscheiben aus A2, Muttern aus A4 zu verwenden.
Die Dichtungen sind mit Stahleinlage auszuführen.
Die Schrauben sind mit einer Trennpaste zu behandeln.

Nach Fertigstellung von Flanschverbindungen im Erdreich sind die Schrauben und Muttern vor Einbringen der Sandumhüllung mit Densoband zu isolieren. Hierfür erfolgt keine gesonderte Vergütung sondern ist in den übrigen Einheitspreisen mit
einzukalkulieren.

Bei Schweißverbindungen von PE-Leitungen werden eventuell erforderliche Kopflöcher nicht gesondert vergütet,
sondern sind in die entsprechenden Schweißverbindungspositionen einzurechnen.

Die Schweißungen sind von nach DVS 2281 oder 2212 geprüften Kunststoffschweißer auszuführen. Der Nachweis ist vor Schweißung vorzulegen.

**02.06.0001 Druckrohr aus PE 100-RC DA 125x11,4**
Vollwand Druckrohr aus PE 100-RC,
für Abwasser DIN 8074/75 und DIN EN 12201,

125 x 11,4 mm, PN 16, SDR 11,

als Rollenware,
mit glatten Enden,
einschl. aller erforderlichen Rohrschnitte und Anpassungen,
liefern und verlegen auf vorhandenen Auflager,
in vorhandene Gräben mit Verbau,
Verlegung DIN EN 805,

Abrechnung nach übermessener Länge,
Schweißverbindungen werden gesondert vergütet,
Formstücke werden gesondert vergütet

genaue Verlegung gemäß Längsschnitt-Vorgaben

Leitungszone (Bettung und Sandumhüllung) wird gesondert vergütet.
Menge: 1100,000 m

**02.06.0002 Zulage Trassenwarnband**
Zulage Trassenwarnband
Trassenwarnband (grün) für Abwasserleitungen
aus PVC, mit eingelegtem Ortungsdraht,
40mm breit; mit Aufdruck:
"Achtung Abwasserleitung"

liefern und fachgerecht 30cm über Rohrscheitel
verlegen

Bereich: Druckleitung
Menge: 1100,000 m

**02.06.0003 Elektroschweißmuffe, DN/OD 125**
Elektroschweißmuffe als Doppelmuffe,
mit Zulassung nach DVGW GW 335-B2,
Anforderungen gemäß DIN 16 963, Teil 5 und 7,
DIN EN 1555-3 und 4 sowie DIN EN 12201-3 und 4,
PE 100,
PFA 16,
SDR 11,
formgespritzt,
inkl schweißen,
passend zu vorbeschriebener Druckleitung,
als Zulage zur PE Druckleitung,
einschl. beidseitiger Runddrückklemme,
DN/OD 125

Die Schweißungen sind von nach DVS 2281 oder 2212 geprüften Kunststoffschweißer auszuführen. Der Nachweis ist vor Schweißung vorzulegen.
Menge: 30,000 St

**02.06.0004 Bogen aus PE, DN/OD 125**
Bogen aus PE, formgespritzt,
aus Rohr gefertigt,
passend zu vorbeschriebener Druckleitung,
als Zulage zur PE Druckleitung,
22 bis 45 Grad,
Schweißverbindungen werden gesondert vergütet,
DN/OD 125
SDR 11
Menge: 10,000 St

**02.06.0005 PE- F-Stück, DN/OD 125**
PE- F-Stück, DN/OD 125
formgespritzt,
aus Rohr gefertigt,
passend zu vorbeschriebener Druckleitung,
als Zulage zur PE Druckleitung,
mit Losflansch PP DN/ID 100,
Schweißverbindungen werden gesondert vergütet,
DN/OD 125
SDR 11
Menge: 10,000 St

**02.06.0006 Flanschverb. herst., für Rohre DN/DI 100**
Flanschverbindung DN/DI 100 herstellen,
aus Schrauben, Unterlegscheiben und Muttern
aus Edelstahl,
einschl. Dichtungen,
Gummidichtung mit Stahleinlage, gemäß DIN 2690,
Materialien abgeprüft nach DIN DVW-Arbeitsblatt W 290,
Sechskanteschrauben nach EN ISO 4016
mit Mutter nach EN ISO 4034, Festigkeitsklasse 4.6,
Verbindung gemäß DIN 78 mit Trennpaste.
Werkstoff:  1.4301 = Schraube
  1.4571 = Mutter
Menge: 10,000 St

**02.06.0007 Form- und Verbindungsstück, DN 100**
Form- und Verbindungsstück,
in zugfester Ausführung,
Gehäuse aus GGG 40,
Innen- und Außenschutz aus Kunststoffbeschichtung,
universelles Greif- und Dichtsystem,
für Rohre aller bzw. unterschiedlicher Materialien
und Wandstärken,
Ausführung als Kupplung (U-Stück) oder
Flanschadapter (EU-Stück),
PFA 16,
PVC DN/DI 100 auf PE100 DN/OD 125
Menge: 2,000 St

**02.06.0008 Schnitt der Druckleitung PE 100 DN/OD 125**
Schnitt der PE 100 oder PP Abwasserleitungen DN/OD 125
an Bauwerken, Abzweigen, Bögen etc. und
bei allen sonstigen Verbindungsstellen.
Menge: 25,000 St

**02.06.0009 Druckprüfung DIN EN 805,**
Druckprüfung DIN EN 805,
als Vorprüfung, Druckabfallprüfung und Hauptdruckprüfung nach dem Druckverlustverfahren, an Druckrohrleitungen aus  PE 100-RC, für Abwasser,
Prüfung des Einbaus der Rohrleitung nach DIN EN 1610/ATV-DVWK-A 139,
Ausführung unmittelbar nach Erstellung der Kanalhaltung,
Druckrohr PN 16, einschl. Schachtinstallation
Wasser liefern und ableiten
Menge: 1100,000 m

**02.06.0010 Verankerung für Innendruckprüfung**
Verankerung und Rohrverschluss
für vorgenannte Innendruckprüfung,
einschl. Beseitigen,
für Prüfwiderlager im Leitungsgraben.
Widerlagerbeton wird nicht gesondert vergütet.
bis DN 100 bzw. DN/OD 125,
Prüfdruck PEA 18 bar.
Menge: 2,000 St

#### 02.07 Schächte

*Hinweis: Druckleitungsschächte Fertigteile - Reinigungsschacht*

**02.07.0001 Stahlbeton Rundbehälter DN 1500 - M**
Stahlbeton Rundbehälter DN 1500 - M
als Unterteil - Muffe nach DIN V 4034 - 1
Betongüte: C 35/45 XC4/XF3/XA1
nach DIN 1045 / EN 206
lichte Höhe Unterteil ca. 1,50m
Wand- und Bodenstärke nach statischer Berechnung AN.
Einschließlich aller notwendigen Schachtringe DN 1500
einschließlich Lastausgleichsring F-172 DN 1500,
einschließlich statischer Berechnung,
einschließlich Schachtringdichtung aus EPDM
F-116 vorgeschmiert,
gemäß Unterlagen AG - "Plan Reinigungsschacht für Druckleitung"
Menge: 3,000 St

**02.07.0002 Schachthals SH-M 1500/600 x 600**
Schachthals SH-M 1500/600 x 600
Übergang von aufgehendem Schacht zur Schachtabdeckung
Schacht DN 1500 - M
Muffe - DIN V 4034 - 1 / DIN 1045, EN 206
Betongüte: C 35/45 XC4/XF3/XA1
Belastungsklasse:
- DIN FB 101, Lastmodell 1 (SLW 60)
mit integrierter Dichtung.
Menge: 3,000 St

**02.07.0003 Auflagering waagerecht Betonfertigteil Weite 625mm Ring-H 100mm**
Auflagering,
zum Einbau in waagerechte Oberfläche,
Betonfertigteil (AR-V) DIN EN 1917, DIN 4034-1, Typ 2,
 lichte Weite 625 mm,
Bauhöhe 100 mm.
liefern und einbauen
Menge: 6,000 St

**02.07.0004 Schachtabdeck. D400 Durchm. 625mm rund Guss Beton setzen**
Schachtabdeckung tagwasserdicht,
Klasse D 400 DIN EN 124-1,
Durchmesser der Schachtöffnung 625 mm,
Abdeckung rund, aus Gusseisen DIN EN 124-2,
mit dämpfender Einlage im Deckel und im Rahmen,
verschraubt,
mit verz. Ringschmutzfänger F DIN 1221
mit Kreuzstange, schwere Ausführung,

höhengerecht in WW-Schachtkopfmörtel DIN 19573 setzen.

Einbaubereich - Geh- & Radweg/ Bankett
Menge: 3,000 St

**02.07.0005 Gerinnebeton Rund-/ Rechteckbehälter**
Gerinnebeton Rund-/ Rechteckbehälter
nach DIN 1045-2/ DIN EN 206
Betongüte C 40/50
Für DN 1500
Dicke i.M ca 12cm
zur Ausbildung des Pumpensumpfes 30x30x10cm
inkl. aller erforderlichen Abstellungen und Anpassungen
Ausbildung gemäß Unterlagen AG - "Plan Regelschacht für Druckleitung"
Menge: 3,000 St

*Hinweis: Druckleitungsschächte Fertigteile - Be- und Entlüftungsschacht*

**02.07.0006 Stahlbeton Rundbehälter DN 2000 - M**
Stahlbeton Rundbehälter DN 2000 - M
als Unterteil - Muffe nach DIN V 4034 - 1
Betongüte: C 35/45 XC4/XF3/XA1
nach DIN 1045 / EN 206
lichte Höhe Unterteil ca. 2,00m
Wand- und Bodenstärke nach statischer Berechnung AN.
Einschließlich aller notwendigen Schachtringe DN 2000
einschließlich Lastausgleichsring F-172 DN 2000,
einschließlich statischer Berechnung,
einschließlich Schachtringdichtung aus EPDM
F-116 vorgeschmiert,
gemäß Unterlagen AG - "Plan Be- & Entlüftungsschacht für Druckleitung"
Menge: 2,000 St

**02.07.0007 Übergangsplatte UEP-M-S 2000/1000 x 250**
Übergangsplatte UEP-M-S 2000/1000 x 250
exzentrisch
Übergang von aufgehendem Schacht zum Schachthals
Schacht DN 2000 - M
Muffe - DIN V 4034 - 1 / DIN 1045, EN 206
Betongüte: C 35/45 XC4/XF3/XA1
Belastungsklasse:
- DIN FB 101, Lastmodell 1 (SLW 60)
mit integrierter Dichtung.
Menge: 2,000 St

**02.07.0008 Schachthals SH-M 1000/600 x300**
Schachthals SH-M 1000/600 x300
exzentrisch
Übergang von aufgehendem Schacht zur Schachtabdeckung
von Übergangsplatte 2000/1000 UEP - M -S
Muffe - DIN V 4034 - 1 / DIN 1045, EN 206
Betongüte: C 35/45 XC4/XF3/XA1
Belastungsklasse:
- DIN FB 101, Lastmodell 1 (SLW 60)
mit integrierter Dichtung.
Menge: 2,000 St

**02.07.0009 Auflagering waagerecht Betonfertigteil Weite 625mm Ring-H 100mm**
Auflagering,
zum Einbau in waagerechte Oberfläche,
Betonfertigteil (AR-V) DIN EN 1917, DIN 4034-1, Typ 2,
 lichte Weite 625 mm,
Bauhöhe 100 mm.
liefern und einbauen
Menge: 4,000 St

**02.07.0010 Schachtabdeck. D400 Durchm. 625mm rund Guss Beton setzen**
Schachtabdeckung tagwasserdicht,
Klasse D 400 DIN EN 124-1,
Durchmesser der Schachtöffnung 625 mm,
Abdeckung rund, aus Gusseisen DIN EN 124-2,
mit dämpfender Einlage im Deckel und im Rahmen,
verschraubt,
mit verz. Ringschmutzfänger F DIN 1221
mit Kreuzstange, schwere Ausführung,

höhengerecht in WW-Schachtkopfmörtel DIN 19573 setzen.

Einbaubereich - Geh- & Radweg/ Bankett
Menge: 2,000 St

**02.07.0011 Gerinnebeton Rund-/ Rechteckbehälter**
Gerinnebeton Rund-/ Rechteckbehälter
nach DIN 1045-2/ DIN EN 206
Betongüte C 40/50
Für DN 2000
Dicke i.M ca 12cm
zur Ausbildung des Pumpensumpfes 30x30x10cm
inkl. aller erforderlichen Abstellungen und Anpassungen
Ausbildung gemäß Unterlagen AG - "Plan Be- und Entlüftungsschacht für Druckleitung"
Menge: 2,000 St

*Hinweis: Druckleitungsschächte Fertigteile - Weiteres*

**02.07.0012 Pumpensumpfabdeckung aus Edelstahl A2,**
Pumpensumpfabdeckung aus Edelstahl A2,
gelocht und mit Haltegriff
Abmessungen ca. 35 x 35cm
liefern und in Schacht montieren.
Menge: 5,000 St

**02.07.0013 Steigbügel nach DIN 19555, Form B**
Steigbügel nach DIN 19555, Form B
schwarz, mit Stahlkern und PP-Beschichtung
herstellen an Schachtbauwerk.
Abstände nach DGUV Regelwerke.
Menge: 45,000 St

*Hinweis: Druckleitungsschächte Installation*
Druckleitungsschächte Installation

Flanschverbindungen innerhalb der Druckleitungsschächte werden nicht gesondert vergütet und sind in den jeweiligen Positionen miteinzurechnen.

Für sämtliche Flanschverbindungen sind Schrauben und je 2 Beilagscheiben aus A2, Muttern aus A4 zu verwenden.
Die Dichtungen sind mit Stahleinlage auszuführen. Die Schrauben sind mit einer Trennpaste zu behandeln.

Flanschisolierung:
Alle Flanschverbindungen zwischen Flanschen aus Stahl bzw. Guss und Edelstahl an Rohrleitungen
und Armaturen oder sonstiger Werkstoffwechsel sind als Isolierflanschverbindung auszuführen.

**02.07.0014 Kernbohrungen herstellen**
StL-Nr. 14926215010101
Kernbohrung nach Unterlagen des
AG herstellen.
Bauteil(e) 'Schachtbauwerk Druckleitung'

Durchmesser mm 'ca. 200 passend für Druckrohr DN 100 V4A'

Tiefe cm 'bis 25'

Neigung '0° (Horizontal)'
(vertikal-horizontal-Neigungswinkel)
Kernbohrung für Durchführungen
von Rohren oder Leitungen,
Kernbohrung in Stahlbeton.
Abbruchgut in Eigentum des AN übernehmen
und entsorgen.
Menge: 10,000 St

**02.07.0015 Ringraumdichtung gegen drückendes Wasser**
Ringraumdichtung gegen drückendes und nichtdrückendes Wasser.
Einsatz in Futterrohr oder Kernbohrung.
Dichtungseinsatz als nicht geteilte Dichtung, mit Gestellringen aus Hochleistungskunststoff mit integrierter Drehmomentkontrolle durch selbstabscherende Spezialmuttern, mit Elastomer-Dichtung, Dichtbreite 40 mm, aus EPDM oder NBR.
Dichtigkeit gegen drückendes und nichtdrückendes Wasser, gasdicht, mit geprüfter Radondichtigkeit.
Erfüllt Anforderungen nach FHRK-Standard 40, geprüft nach FHRK Prüfgrundlage GE 101,
wartungsfreie Ausführung.
Einschl. Kernbohrungsversiegelung bei Einsatz in Kernbohrungen.
Außendurchmesser der Medienleitung ca. 110 mm V4A für Druckleitung.
Außendurchmesser der Kernbohrung ca 200
liefern und montieren.
Menge: 10,000 St

**02.07.0016 Weichdichtender Absperrschieber nach EN 1074, DN 100, PN 16**
Weichdichtender Absperrschieber nach EN 1074, DN 100, PN 16
Absperrarmatur für Abwasser bis 50°C
DN 100, PN 16
Baulänge DIN EN 558-1, Grundreihe 14 (DIN 3202, F4)
mit Handrad

Gummierter Absperrkeil mit Gleitschuhen zur Verringerung von Verschleiß und Betätigungsmomenten dadurch Verlängerung der Lebensdauer;
Deutlich geringere Betätigungsmomente als EN 1072-2 Forderung
Wartungsfreie und korrosionssichere verlängerte Spindelabdichtung mit dreifacher O-Ring Abdichtung;
Mit durchgehender Rohrinnensohle;
Voller Durchgang, ohne Einschnürung;
Dichtheit nach DIN EN 12 266-1, Leckrate A;
Auch für Vakuum bis 90 % geeignet;
Flanschanschlussmaße nach EN 1092-2;
Gehäuse, Deckel und Absperrkeil aus Gusseisen EN-JS 1030 (GGG-40);
Keil allseitig mit NBR gummiert;
Spindel aus Edelstahl 1.4057
Spindelmutter aus zinkfreier Bronze

Korrosionsschutz:
innen und außen mit Epoxid-Beschichtung in GSK-Ausführung „Schwerer Korrosionsschutz“ nach
DIN 30 677-2, Schichtdicke >250 µm, Farbton blau, RAL 5005
Menge: 10,000 St

**02.07.0017 Pass- und Ausbaustück DN 100**
Pass- und Ausbaustück DN 100
TYP DF3
PN 16
zum Ein- und Ausbau von Armaturen für Längenausgleich +/- 25 mm mit durchgehenden Gewindestangen, beidseitigem Flanschanschluss Glattflansche volle Blattstärke, feststellbar,
Schweißverbindungen nach DIN EN ISO
5817-C,
Werkstoff 1.4571,
Oberfläche
gebeizt und passiviert, Profildichtung,
Verstellbarkeit +/- 25 mm, Baulänge (L): 220 mm
NBR-Profildichtung DN 100 (114,3)
Werkstoff Perbunan (NBR), abwasser- und
chlorbeständig
Menge: 5,000 St

**02.07.0018 FF-Stück DN 100**
FF-Stück DN 100
Werkstoff 1.4571
ca. 20 cm außerhalb des Schachtes mit
doppelt geteilten Flansch DN 100 endend;
für Durchführung Ringraumdichtung,
(zweiten Flansch ggf. nach Durchführung anschweißen.)
einschließlich Außenliegender Korrosionsschutzbinde.
in Schachtunterteil eingebaut mit Ringraumdichtungen

Länge bis 60 cm

Siehe Regelzeichnungen Druckleitungsschächte
Menge: 10,000 St

**02.07.0019 Rohrreinigungskasten DN 100 mit zwei Putzstücken (V4A)**
Rohrreinigungskasten DN 100 mit zwei Putzstücken (V4A)
mit Rohrergänzungsprofilen
Blattstärke 10 mm
Reinigungsöffnung oben inkl. aufgeschweißtem Nippel 2" im Deckel
mit aufgesetzter Spülarmatur, DN 50 Kugelhahn und Storz-C-Kupplung mit Blindkupplung
Reinigungsöffnung unten, Abgang mit Abdeckung und Griff

Alle Bauteile V4A

siehe Abbildung:
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Menge: 5,000 St

**02.07.0020 Rohrunterstützung DN 100 aus V4A**
Rohrunterstützung DN 100 aus V4A
Höhe bis 55 cm,
mit Fußplatte, am Boden mit mindestens 3 Schrauben mit Dübel sichern.
Anschluss an Rohr mittels Rohrschelle mit Gummieinlage
Rohrschelle, Schrauben, Mutter etc. aus Edelstahl V4A
Menge: 5,000 St

**02.07.0021 T-Stück DN 100/80**
T-Stück DN 100/80
Werkstoff 1.4571

Siehe Regelzeichnungen Be- und Entlüftungsschacht
Menge: 2,000 St

**02.07.0022 Weichdichtender Plattenschieber DN 80**
Weichdichtender Plattenschieber DN 80
Absperrarmatur für Brauch- und Abwasser bis 50°C
 PN 10,
Baulänge DIN EN 558-1, Grundreihe 20 (DIN 3202-3, K1)
Mit Handrad (nicht-steigende Spindel)
Flanschanschlussmaße nach EN 1092 PN 10
Flanschdichtleiste nach EN 1092 PN 10
Dichtheit nach DIN EN 12 266-1, Leckrate A;
Vollflanscharmatur als Zwischenflansch- und Endschieber ohne Gegenflansch bei vollem Betriebsdruck einsetzbar;
Voll ausgeprägter Flansch mit freiem Durchgang;
Gehäuseschrauben außerhalb der Flanschdichtleiste
Dichtheit in beiden Durchflussrichtungen
Schieberplatte weichdichtend in gekammerter U-Bügeldichtung geführt, mit verbreiterter Sohlendichtung zur Sicherung der Dichtheit über alle Betriebszustände;
Beidseitig integrierte Schaber zum permanenten Reinigen der Schieberplatte im Betrieb;
Zusätzliche Sicherheit bei einseitiger Drucküberlastung mittels metallischem Anschlag der Schieberplatte;
Profilierte Querdichtung mit integrierten PTFE-Gleitstäben zur Reduzierung der Betätigungskräfte, nachstellbar und bei Bedarf auch ohne Ausbau der Armatur aus der Rohrleitung austauschbar;
Stabiler und kompakter Gehäuseaufbau mittels Haltebleche zum Schutz der Spindel vor Witterungseinflüssen;
Zum Personenschutz vor bewegten Teilen
Gerolltes Spindelgewinde, nichtsteigend
mit integrierter optischer Positionsanzeige
Gehäuseteile und Druckstück aus Gusseisen EN-GJL-250 (GG-25);
Schieberplatte DN 200 aus Edelstahl A4;
Spindel aus nichtrostendem Stahl, Werkstoff 1.4057;
Gehäuseaufbau (Aufbauträger und Schutzverkleidung) aus Edelstahl A4
U-Bügeldichtung und Querdichtung aus abwasserbeständigem NBR (Perbunan);
Spindelmutter aus Messing
Verbindungsteile aus Edelstahl A4 (DIN EN ISO 3506)
Korrosionsschutz:
innen und außen mit Epoxid-Beschichtung in GSK-Ausführung „Schwerer Korrosionsschutz“ nach DIN 30 677-2, Schichtdicke >250 µm, Farbton blau, RAL 5005
Menge: 2,000 St

**02.07.0023 3-Wege Be- und Entlüftungsventil**
3-Wege Be- und Entlüftungsventil
für Rohwasser und kommunales Schmutz-/Abwasser.
Druckstufe: PN 16 | Arbeitsdruck: 0,2- 16 Bar

Prozessanschluss: Flansch DN 80 mit 2x Storz-B aus Edelstahl (zwischen Flansch und Ventil)| Bauhöhe: 640 mm

Gehäusewerkstoff: hochfestes, glasfaserverstärktes Polyamid (PAGF) | Gewicht: 8 kg
Große Düse: 804 mm² (Belüftung und Anfahr-Entlüftung).
Kleine Düse:  12 mm² mit selbstreinigender Rolldichtung (Dauer-/ Betriebsentlüftung).
Gehäuseform: Konisch nach oben verjüngt - für größeren Flüssigkeitsabstand vom Dichtsystem bei Druckanstieg.
Gehäuseaufbau: Dreiteilig, mit Spannschelle am größten Umfang – für effizienten Wartungszugang.
Schwimmerkonzept: Blockadeschutz durch frei pendelnde, rotierende, federnde Aufhängung.
Zu-/Abluftanschluss: 1.5“ Innengewinde  mit1.5“ AFC-Schnellstecker
50 mm Spitzend-Adapter mit 1.5“ Außengewinde für Zu-/Abluftdrainage über 50 mm HT-Rohr
Zu-/Abluftkamin aus Edelstahl mit Dunsthut mit Anschluss-Set für Verrohrung über PEHD-da 63mm (Länge ca. 5m inkl. ca. 5 Bögen)

Fabrikat/Typ: www.airvalve.de / Typ: D-025-L oder gleichwertig
Menge: 2,000 St

**02.07.0024 Kernbohrungen herstellen**
StL-Nr. 14926215010101
Kernbohrung nach Unterlagen des
AG herstellen.
Bauteil(e) 'Schachtbauwerk Druckleitung'

Durchmesser mm 'ca. 125 passend für Druckrohr DN 65 PEHD'

Tiefe cm 'bis 25'

Neigung '0° (Horizontal)'
(vertikal-horizontal-Neigungswinkel)
Kernbohrung für Durchführungen
von Rohren oder Leitungen,
Kernbohrung in Stahlbeton.
Abbruchgut in Eigentum des AN übernehmen
und entsorgen.
Menge: 2,000 St

**02.07.0025 Ringraumdichtung gegen drückendes Wasser**
Ringraumdichtung gegen drückendes und nichtdrückendes Wasser.
Einsatz in Futterrohr oder Kernbohrung.
Dichtungseinsatz als nicht geteilte Dichtung, mit Gestellringen aus Hochleistungskunststoff mit integrierter Drehmomentkontrolle durch selbstabscherende Spezialmuttern, mit Elastomer-Dichtung, Dichtbreite 40 mm, aus EPDM oder NBR.
Dichtigkeit gegen drückendes und nichtdrückendes Wasser, gasdicht, mit geprüfter Radondichtigkeit.
Erfüllt Anforderungen nach FHRK-Standard 40, geprüft nach FHRK Prüfgrundlage GE 101,
wartungsfreie Ausführung.
Einschl. Kernbohrungsversiegelung bei Einsatz in Kernbohrungen.
Außendurchmesser der Medienleitung ca. 65 mm PEHD für Be-& Entlüftungsventil.
Außendurchmesser der Kernbohrung ca 125
liefern und montieren.
Menge: 2,000 St

**02.07.0026 Druckprüfung der Schachtausrüstung**
Druckprüfung der Schachtausrüstung
für zwei Abgänge DN 100

entsprechend DWA A 139 und DIN 1610 nach Wahl AN,
einschl.:

- Anfertigung der entsprechenden Protokolle,
- der notwendigen Absperreinrichtungen,
- Mess- und Schreibgeräte
- Einseifen aller Schweiß- und Flanschverbindungen
Prüfdruck 15 bar

inkl. aller provisorischer Verschlüsse liefern, montieren und Rückbauen
Menge: 5,000 St

*Hinweis: Schacht- Be- und Entlüftung*

**02.07.0027 Kernbohrungen herstellen**
StL-Nr. 14926215010101
Kernbohrung nach Unterlagen des
AG herstellen.
Bauteil(e) 'Schachtbauwerk Druckleitung'

Durchmesser mm '150 passend für Be- & Entlüftungsrohr DN 100 V2A'

Tiefe cm 'bis 25'

Neigung '0° (Horizontal)'
(vertikal-horizontal-Neigungswinkel)
Kernbohrung für Durchführungen
von Rohren oder Leitungen,
Kernbohrung in Stahlbeton.
Abbruchgut in Eigentum des AN übernehmen
und entsorgen.
Menge: 10,000 St

**02.07.0028 Ringraumdichtung gegen drückendes Wasser**
Ringraumdichtung gegen drückendes und nichtdrückendes Wasser.
Einsatz in Futterrohr oder Kernbohrung.
Dichtungseinsatz als nicht geteilte Dichtung, mit Gestellringen aus Hochleistungskunststoff mit integrierter Drehmomentkontrolle durch selbstabscherende Spezialmuttern, mit Elastomer-Dichtung, Dichtbreite 40 mm, aus EPDM oder NBR.
Dichtigkeit gegen drückendes und nichtdrückendes Wasser, gasdicht, mit geprüfter Radondichtigkeit.
Erfüllt Anforderungen nach FHRK-Standard 40, geprüft nach FHRK Prüfgrundlage GE 101,
wartungsfreie Ausführung.
Einschl. Kernbohrungsversiegelung bei Einsatz in Kernbohrungen.
Außendurchmesser der Medienleitung ca. 100 mm V2A für für Be- und Entlüftsrohre.
Außendurchmesser der Kernbohrung 150
liefern und montieren.
Menge: 10,000 St

**02.07.0029 Edelstahl - Be- oder Entlüftungskamin DN 100**
Edelstahl - Be- oder Entlüftungskamin DN 100
mit Dunsthut und insektensicheren Edelstahlsieb, Maschung 1x1mm,
Länge senkrechtes Rohr L ca. 3,00
Befestigen in Betonfundament C20/25 0.2*0,2*0,6 m

Leitung aus V2A
einschließlich aller notwendigen Verbindungsstücke,
einschließlich Korrosionsschutzbinde für erdverlegte Teile,
liefern und installieren
Menge: 10,000 St

**02.07.0030 Zulage zu vorherige Pos. für Mehrmeter**
Zulage zu vorherige Pos.02.07.0029  für Mehrmeter
(über 3 Meter) Edelstahlleitung
DN 100
Leitung aus V2A
einschließlich aller notwendigen Verbindungsstücke,
einschließlich Korrosionsschutzbinde für erdverlegte Teile,
liefern und installieren
Menge: 25,000 m

**02.07.0031 Zulage zu vorherige Pos. für Bogen**
Zulage zu vorherige Pos.02.07.0029  für Bogen
DN 100
Leitung aus V2A
einschließlich aller notwendigen Verbindungsstücke,
einschließlich Korrosionsschutzbinde für erdverlegte Teile,
liefern und installieren
Menge: 25,000 St

**02.07.0032 Schräger Schnitt der V4A Be- und Entlüftungsleitung**
Schräger Schnitt der V4A Be- und Entlüftungsleitung
größer DN/ID 100
Menge: 5,000 St

**02.07.0033 Bodenhülse für Verkehrsschild**
Bodenhülse für Festbeschilderung/Verkehrsschild,
liefern und einbauen,
Bodenhülse liefen für Rohrpfosten D60mm,
Innendurchmesser 60 mm, Länge 500mm
aus Grauguß (ggf. mit Blindstopfen),
komplett mit Gewinde- und Klemmring
nach Vorgaben IVZ-Norm

Leistung einschl. erforderlicher Erdarbeiten,
Bodenklasse 3-5 DIN 18300
und Betonfundament, inkl. Beton C 20/25
anfallende Stoffe laden und abfahren,
einschl. Entsorgung.
Menge: 10,000 St

**02.07.0034 Verkehrszeichen 605-10 bzw. 605-20 Schraffenbake**
Verkehrszeichen 605-10 bzw. 605-20 Schraffenbake
rechts- bzw. linksweisend
Material: Aluminium
Bauart: Alform
reflektierende Folie:  RA2
Maße: 1000 x 250 mm (HxB)
Verkehrsschilder gemäß StVO & VzKat
Lieferung mit RAL- & CE- Gütezeichen
Pfosten Durchmesser 60mm
liefern und einbauen in Bodenhülse
Menge: 10,000 St

*Hinweis: Erdung Be & Entlüftungsschächte*

**02.07.0035 Erder-Leitung rund Rd 10 mm,**
Erder-Leitung rund Rd 10 mm,
nach DIN EN 50164-2 (VDE 0185 Teil 202),
als Runddraht Rd 10 mm
aus Edelstahl nichtrostend V4A (Werkstoff-Nr. 1.4571),
in Baugruben oder Graben verlegen,
Ausführung durch zugelassene Fachkraft,
nach DIN 18 014.
Menge: 40,000 m

**02.07.0036 Kreuzklemme, V4A**
Kreuzklemme,
aus Edelstahl V4A (Werkstoff-Nr. 1.4571),
als Verzweigung des vorbeschriebenen Ringerder,
Ausführung durch zugelassene Fachkraft,
nach DIN 18 014.
Menge: 4,000 St

**02.07.0037 Korrosionsschutz**
Korrosionsschutz,
an den Anschluss- und Verbindungsstellen im Erdreich,
mit Korrosionsschutzbinde.
Menge: 4,000 St

**02.07.0038 Anschlussfahne Rd10 V4A L 2m**
Anschlussfahne V4A
einschl. Anschluss an Potentialausgleichsleiter im Beton
und Anschluss an vermaschte Oberflächenerder,
Leitung aus nichtrostendem Stahl, Rd 10,
Werkstoff-Nr. 1.4571.
Länge ca. 2,00 m
Menge: 2,000 St

**02.07.0039 Erdungsdurchführung für den nachträglichen Einbau**
Erdungsdurchführung für den nachträglichen Einbau,
zum Anschluss von Flach- bzw. Rundstählen
über eine Anschlusslasche mit Kreuzklemme,
bestehend aus Kontaktscheibe Ø 72 mm, Gewindestange M16
und Abdichtung beidseitig über Flächendichtung nach WU-Richtlinien BK 1 & 2,

Material Leiter:  Edelstahl V4A
Material Dichtung:  EPDM
für Wandstärken:  von 60 mm bis 300 mm
inkl. erforderlicher Bohrung 20 mm und Kreuzklemme außen (V4A),
mit Anschluss eines Rundleiters 10 mm und entsprechenden ablängen.
Menge: 2,000 St

**02.07.0040 Erdungsanschluss an Be- & Entlüftungsrohr V4A DN 100 herstellen**
Erdungsanschluss an Be- & Entlüftungsrohr V4A DN 100 herstellen

Material V4A
Anschluss von Erder-Leitung rund 10mm an Rohr V4A mittels Klemmring o.ä.
Menge: 4,000 St

**02.07.0041 Vollständigen Potentialausgleich im Bauwerk herstellen**
Vollständigen Potentialausgleich im Bauwerk herstellen
von Erdungsdurchführung zur Einstiegsleiter und die Rohrleitungen V4A inkl. Be & Entlüftungsventil
Menge: 2,000 St

**02.07.0042 Errichtererklärung Erdungsanlage - Bauwerk,**
Errichtererklärung Erdungsanlage - Bauwerk,
Potentialausgleichsleiter und Oberflächenerder,
Ausführung nach DIN 18014,
durch anerkannte Elektrofachkraft,
einschl. Abnahme vor dem Betonieren der Bodenplatte,
mit Durchgangsmessung nach Rohbaufertigstellung,
einschl. Errichterklärung mit Dokumentation
nach DIN 18014,
Ausführungspläne und Fotos.
Menge: 2,000 St

#### 02.08 Weitere Arbeiten

**02.08.0001 Pflasterd. geb. BW. Großpfl. herst.*Flächen bis 2 m2 St.160/160/160*Granit*Haftvermittler AN Fuge Typ A*Reihenverband**
StL-Nr. 2111513691119211
Pflasterdecke in gebundener Bauweise mit Großpflastersteinen aus Naturstein herstellen. Bearbeitung
der Oberfläche der Großpflastersteine nach Unterlagen
des AG.
Haftzugfestigkeit zwischen Pflasterstein und Bettung
sowie zwischen Pflasterstein und Fugenfüllung im fertigen Zustand mind. 0,6 MPa im Einzelwert.
In Flächen 'um Be- & Entlüftungshüte und VZ nach Anordnung AG'
Einzelflächen bis 2,00 m2.
Format für Rastermaß = 160/160/160 mm.
Pflasterstein aus Granit.
Bettung aus 'Beton C20/25 Dicke 20 cm'
Haftvermittler nach Wahl des AN einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegen im Reihenverband.
Menge: 10,000 m2

#### 02.09 Stundenlohnarbeiten

*Hinweis*
Vorbemerkungen:
Für nicht vorhergesehene Arbeiten, die auf besondere Anordnung
des AG ausgeführt werden und nicht über die vorstehenden
Positionen abgerechnet werden können.

Die Tagelohnzettel für "angeordnete" Arbeiten müssen am folgenden
Tag dem AG vorgelegt und zur Unterschrift gebracht werden.

Die nachfolgend aufgeführten Leistungen gehören zur vertraglichen
Leistung und sind in die Einheitspreise einzurechnen:

-  Arbeitskräfte:
  Sämtliche Aufwendungen für die jeweilige Arbeitskraft, insbesondere
  den tatsächlichen Lohn einschließlich Vermögenswirksame Leistungen
  mit den Zuschlägen für Gemeinkosten (Sozialkassenbeiträgen, Winterbauumlagen und dgl.), sowie Lohn- bzw. Gehaltsnebenkosten und
  Zuschläge für Überstunden, ausgenommen Zuschläge für Nacht-,
  Sonntags- und Feiertagsarbeit, die gesondert vergütet werden.

-  Baugeräte, Lastkraftwagen:
  Sämtliche Aufwendungen für den Einsatz des Gerätes bzw. Lastkraftwagens, insbesondere Gerätevorhalte- und Betriebskosten sowie
  sämtliche Zuschläge einschließlich der Kosten für das Bedienungspersonal bzw. den Fahrer.

Stundenlohnarbeiten werden nur vergütet, wenn sie als solche vor
ihrem Beginn ausdrücklich vereinbart worden sind (§ 2 Nr. 10 VOB/B).

**02.09.0001 Verrechnungssätze für Arbeitskräfte**
Verrechnungssätze für Arbeitskräfte
bei Stundenlohnarbeiten;
Polier, Schachtmeister oder dgl.
Menge: 5,000 h

**02.09.0002 Wie vor, jedoch**
Wie vor, jedoch
Spezialbaufacharbeiter, Baufacharbeiter,
Bauwerker oder dgl.
Menge: 5,000 h

**02.09.0003 Wie vor, jedoch**
Wie vor, jedoch
Für Arbeitskraft einschließlich Kleingerät,
z. B.
zusätzlicher Bohr- oder Abbauhammer, Rüttelstampfer,
kleine Rüttelplatte, Trennschleifer, Bohrmaschine,
Kettensäge u. ä.(Mittellohn einschließlich aller
Zuschläge auf Lohn und Kleingeräte).
Menge: 5,000 h

**02.09.0004 Verrechnungssätze für Baugeräte**
Verrechnungssätze für Baugeräte
einschl. der Kosten für Bedienungspersonal
bei Stundenlohnarbeiten;
Bagger 0,4 m³ bis 1 m³.
Menge: 5,000 h

**02.09.0005 Wie vor, jedoch**
Wie vor, jedoch
Frontlader, luftbereift bis 45 kW.
Menge: 5,000 h

**02.09.0006 Verrechnungssätze für Lastkraftwagen**
Verrechnungssätze für Lastkraftwagen
einschl. der Kosten für den Fahrer
bei Stundenlohnarbeiten;
LkW-Kipper mit Allradantrieb, ca. 15 t Nutzlast.
Menge: 2,000 h
